# Rathaus Potsdam
Angebotsaufforderung (GAEB DA XML 3.2, DA83)
Projekt: 202001
Währung: EUR
Erstellt mit: SOFTTECH GmbH / GXML Toolbox V3.2 R20180418, AVANTI pro 2020, 09.07.2026

## RHPFASPUTZ VE 59.1 - Fassade Hof 1 / 2, A9
Datum: 17.06.2025

### Gewerk 01 Fassadensanierung Hof 1 / 2

*Hinweis: ALLGEMEINE PROJEKTBESCHREIBUNG*
ALLGEMEINE PROJEKTBESCHREIBUNG

1 ALLGEMEINE PROJEKTBESCHREIBUNG
1.1 Projektbeschreibung
1.2 Angaben zum Gebäude/Konstruktion
1.3 Leistungsbestandteile der Ausschreibung
1.4 Angaben zur Baustelle
1.5 Bauherr
1.6 Unterlagen
1.7 Stundenlohnarbeiten

1.1 Projektbeschreibung
Das Verwaltungsgebäude der Stadtverwaltung Potsdam
soll grundlegend saniert und modernisiert werden. Das
Rathaus wurde im Jahr 1907 als Regierungsgebäude
errichtet und wird auch heute noch als öffentliches
Verwaltungsgebäude genutzt. In der
Modernisierung/Instandsetzung und
brandschutztechnischen Ertüchtigung sind die
denkmalspezifischen und verwaltungstechnischen Aspekte
gleichrangig zu bewerten. Das Ziel dieses Bauvorhaben
ist es, ein modernes Verwaltungsgebäude mit
einheitlicher Struktur und Ausstattung herzustellen.

1.2 Angaben zum Gebäude/Konstruktion
Das Stadthaus befindet sich in Potsdam an der
Friedrich-Ebert-Str. 79/81
auf dem Campus der Stadtverwaltung der
Landeshauptstadt Potsdam.

Das Gebäude verfügt über 4 oberirdische Geschosse und
ein teilweise ausgebautes Dachgeschoss. In wenigen
Teilen ist eine Teilunterkellerung vorhanden.

Die Außenmaße des Gesamtgebäudes betragen ca. L x B x
H= 130m x 100m x20m. Der Gebäudekomplex beinhaltet vier
verschieden große Innenhöfe.

1.3 Leistungsbestandteile der Ausschreibung
ist die Fssadensanierung Hof 1, Hof 2 und teils die Fassade A9.

1.4 Angaben zur Baustelle
Anschrift der Baustelle:
Stadthaus der Landeshauptstadt Potsdam
Friedrich-Ebert-Str. 79/81
14469 Potsdam
Deutschland

Die Haupterschließung erfolgt von der
Friedrich-Ebert-Straße aus. Die Zufahrt zum Hof 3
befindet sich an der nördlichen Gebäudeseite, zwischen
Treppenaufgang F und Nordflügel West. Dieser Durchgang
ist 2,80m breit und 2,91 hoch.

1.5 Bauherr
Kommunaler Immobilien Service (KIS)
Eigenbetrieb der Landeshauptstadt Potsdam
Friedrich-Ebert-Straße 79-81
14469 Potsdam
Deutschland

1.6 Unterlagen
Vom AG werden folgende Unterlagen zur Verfügung
gestellt:
- Leistungsbeschreibung einschließlich Vorbemerkungen
(folgend LV genannt)
- Grundrisse und Schnitte

Sämtliche für die Bauausführung maßgebenden geprüften
und genehmigten Planungsunterlagen, Gutachten,
Nachweise,
Erlaubnisse und Genehmigungen sind auf der Baustelle
zur Verfügung zu halten. Der AN hat alle gesetzlichen
und behördlichen Vorschriften, die
Sicherheitsbestimmungen und die einschlägigen
DIN-Vorschriften in den jeweils gültigen Fassungen
einzuhalten.

1.7 Stundenlohnarbeiten
Vergütet werden nur die tatsächlich geleisteten
Stundenlohnarbeiten, soweit sie mit Zustimmung der
Bauleitung ausgeführt worden sind.
Stundenlohnarbeiten sind vor der Ausführung von der
Bauleitung des AG zu genehmigen und spätestens am
darauffolgenden Werktag der Bauleitung des
AG zur Unterschrift vorzulegen. Zulagen, wie z. B.
Auslösungen, Überstunden-, Sonn-und Feiertagszuschläge
werden nicht gesondert vergütet.

*Hinweis: ALLGEMEINE VORBEMERKUNGEN*
ALLGEMEINE VORBEMERKUNGEN

2 ALLGEMEINE VORBEMERKUNGEN
2.1 Befähigungsnachweis
2.2 Ausführung
2.3 Angebotspreise/Kalkulation
2.4 Baustelleneinrichtung
2.5 Schadstoffe
2.6 Sonstiges

2.1 Befähigungsnachweis
Der AN hat zur Angebotsabgabe den Nachweis zu
erbringen, dass die hier ausgeschriebenen Leistungen
durch sein Unternehmen in der geforderten Qualität und
Quantität erbracht werden können. Eine Referenzliste
von vergleichbaren Objekten ist dem Angebot beizulegen.
Der AN muss den Nachweis erbringen, dass er die Fach-/Sachkunde für die dementsprechen Arbeiten hat.

2.2 Ausführung
Arbeitsunterbrechungen und dadurch entstehende
Mehrkosten werden nicht gesondert vergütet. Die
Arbeiten sind auch während schlechter Witterung ohne
besondere Vergütung, entsprechend dem Bauzeitenplan
durchzuführen. Hierbei ist eine Abstimmung mit der
örtlichen Bauleitung des AG zwingend erforderlich.

2.3 Angebotspreis/Kalkulation
Die Kosten für die Baustelleneinrichtung sowie
Vorhalten der Maschinen und sonstige
Gebühren sowie die Beschaffung behördlicher
Genehmigungen sind Sache des AN. Die Leistungen sind in
die EP einzurechnen und werden, sofern nicht gesondert
ausgeschrieben, nicht gesondert vergütet.

2.4 Baustelleneinrichtung
Für die Baustelleneinrichtung stehen begrenzte
Flächenkapazitäten zur Verfügung. Die Nutzung der
Flächen ist mit der Bauleitung abzustimmen.
Ein Anspruch auf einen Aufstellungsort auf der
Baustelle besteht nicht. Arbeitsbereiche, Lagerflächen
und Transportwege sind wirksam abzusperren, Sauberkeit,
Ordnung und Sicherheit sind zu gewährleisten.
Arbeitsstätten sind dem Nachfolgegewerk abgesaugt zur
Verfügung zu stellen.

Die Flächen auf dem Gelände müssen jederzeit für die
Zufahrt von Notfall-, Feuerwehr- und sonstigen
Rettungsfahrzeugen freigehalten werden.
Revisionsschächte, Hydranten, Entsorgungsanlagen usw.
im Baustellenbereich sind ebenfalls freizuhalten.
Notwendige Provisorien sind sicher herzustellen und vom
AN in der Kalkulation zu berücksichtigen. Sofern
verkehrspolizeiliche Maßnahmen (Beschilderung,
Ampelanlage, Umleitungen) gefordert werden, sind diese
mit den zuständigen Behörden abzustimmen, genehmigen zu
lassen und in die EP einzukalkulieren. Nach Beendigung
der Baumaßnahme sind die vom AG zur Verfügung
gestellten Flächen in ihren alten Zustand zu versetzen
und sauber zu übergeben.

2.5 Schadstoffe
Es wird darauf hingewiesen, dass teilweise mit gefährlichen Ausbaustoffen gearbeitet wird, daraus ergibt sich die Beachtung der Technischen Regeln für Gefahrstoffe (TRGS 519, TRGS 521, TRGS 524, etc.) und die Arbeiten in kontaminierten Bereichen (DGUV 101-004).
Die gültigen Unfallverhütungs- und Arbeitssicherheitsvorschriften sind zu beachten!

2.6 Sonstiges
Für die gesamte Bauzeit sind Bautagesberichte mit
täglichen Angaben über bearbeitete Bauteile, Art der
Arbeiten, verwendete Materialien,
Wetterzustandsbericht, sonst. Feststellungen,
Anordnungen und besondere Bemerkungen zu führen.
Bautagesberichte für das Bautagebuch sind wöchentlich
unaufgefordert bei der Bauleitung abzugeben.

Alle Einheitspreise für die Vorhaltung der
beschriebenen Leistungen gelten auch bei Mehr- und
Minderdauer der Einsatzzeit.

#### Titel 01.01 Baustelleneinrichtung

**01.01.0010 Allgemeine Baustelleneinrichtung**
Einrichten, Vorhalten und Räumen der Baustelle und der Baustelleneinrichtung (Maschinen, Geräte, Material, Baustellenunterkunft, Materialcontainer) einschl. aller Transport-, Auf- und Abladekosten für sämtliche in der Leistungsbeschreibung aufgeführten Leistungen; Wiederherstellung des Geländes und Arbeitsbereichs nach Abbau sowie Entfernen aller durch den AN verursachten Verunreinigungen;

Einschließlich folgender weiterer Aufwendungen:
- Beschaffung und Bereitstellung Bauwasser zur eigenen Verwendung;
- Auffangung und Entsorgung des anfallenden Schmutzwasser der eigenen Leistungen;
- Nach Bedarf zusätzliche Aufwendungen zum Schutz der BE gegen Diebstahl/Vandalismus durch die abgelegene Lage der Baustelle;
- Nach Bedarf temporäre Absperrung der öffentlich zugänglichen Wege bei Transporten und An- und Ablieferungen des AN;
- Nach Bedarf Aufstellung Warnschilder zum Schutz von Personen;
- Nach Bedarf erforderliche Sondergenehmigungen für das Abstellen von Firmenfahrzeugen

Die Verkehrssicherungspflicht obliegt dem AN

Grundstandzeit: 4 Wochen
Menge: 1,000 St

**01.01.0020 Vorhaltung Baustelleneinrichtung**
Baustelleneinrichtung aus der Vorposition über die Grundstandzeit hinaus vorhalten
Menge: 75,000 StWo

**01.01.0030 Stellung Aufzug bis 500 kg**
Stellung Bauaufzug als Material- und Personenaufzug, für anstehenden Arbeiten, Demontage und Abtransport nach Abschluß der Arbeiten

Höhe:  bis 20,0 m
Belastung:  bis 500 kg
Grundvorhaltung: 4 StWo
Menge: 2,000 St

**01.01.0040 Weitere Vorhaltung Bauaufzug über die Grundvorhaltung**
Weitere Vorhaltung Bauaufzug über die Grundvorhaltung hinaus
Menge: 150,000 St/Wo

**01.01.0050 Schutz Fenster und Türen mittels Hartfaserplatten**
Vorhandene Fenster und Türen mittels Hartfasplatten vor Beschädigungen schützen, nach Abschluß der Arbeiten demontieren und abtransportieren
Material:  4 mm Hartfaserplatten
Menge: 580,000 m²

**01.01.0060 Schutz Fenster und Türen mittels Folie**
Vorhandene Fenster und Türen mittels Folie vor Verschmutzungen schützen, nach Abschluß der Arbeiten demontieren und abtransportieren
Material:  PE-Folie
Menge: 580,000 m²

**01.01.0070 Schutz angrenzender Bauteile mittels Folie**
Schutzangrenzender Bauteile mittels Folie vor Verschmutzungen schützen, nach Abschluß der Arbeiten demontieren und abtransportieren
Material:  PE-Folie
Menge: 360,000 m²

**01.01.0080 Schutz Natursteinelemente**
Abkleben aller Natursteinelementen wie Fensterbänke usw. sowie Traufe mit Folie und Steinklebeband als Bauzeitenschutz liefern, montieren, während der der gesamten Bauzeit vorhalten, nach Abschluß der Arbeiten demontieren und abtransportieren
mittlere Breite:  0,50 m
Menge: 720,000 m

**01.01.0090 Schutz Fußboden/ Pflaster**
Herstellung eines Bodenschutzes für besondere
Zwecke im Außenbereich im Zuge der Fassadensanierung
Material:  Wasserdichte reißfeste Plane und
  Holzwerkstoffplatte min. 20 mm stark
einschl. einer seitlichen Aufkantung (Kantholz) ca. 10 cm inkl.
Hochführen der Plane an den Außenkanten, während der Bauphase vorhalten, nach Abschluß der Arbeiten demontieren und abtransportieren
Menge: 90,000 m²

#### Titel 01.02 Voruntersuchung/ Dokumentation

**01.02.0010 Restauratorisch Bestandsaufnahme**
Der Bestand der Fassaden ist restauratorisch aufzunehmen, Ziel ist eine Beschreibung der Putztypen und Natursteine
Hierzu sind exemplarische Sondierungen zu erstellen, diese zu fotografieren und zu beschreiben
Annahme: ca. 15 Sondierungen à 15 x 15cm²
Die Ergebnisse sind nach den Richtlinen der Unteren Denkmalschutzbehörde Potsdam zu dokumentieren
Dem Auftraggeber sind 3 farbige Ausdrucke und drei
CD-ROMs mit der Dokumentation als pdf-Datei zu
übergeben.
Ausführung: Dipl.-Restaurator:
'........................................'
(vom Bieter einzutragen)
Menge: 1,000 psch

**01.02.0020 Putzanalysen**
Putzanalysen der Bestandsputze Leierputz/ Deckputz, Feinputz/ Deckputz und Unterputz hinsichtlich der Schichdicke, Materialzusammensetzung, Farbe, Körnung, Zuschlagstoffe, Sieblienen, Bindemittelbestandteile und Putzmischungen als Grundlage für die Neu- bzw. Ergängzungsputzen
Menge: 3,000 St

**01.02.0030 Kartierung des Bestandes**
Die Ergebnisse der restauratorischen Bestandsaufnahme
sind in einer Bestandskartierung zu dokumentieren. Bei
Fassadenflächen, die mit aufliegenden Anstriche verdeckt
sind ggf. exemplarische Freilegeschnitte anzulegen.
Als Plangrundlage werden durch die Bauleitung
dwg-Zeichnungen der Ansichten übergeben.
Maßstab:  1:20
zu übergebene Dateien:  als dwg-Datei (je Putztyp ist
  ein Layer anzulegen) sowie als  pdf-Datei auf CD-ROM
Menge: 1,000 psch

**01.02.0040 Schadenskartierung**
Die Fassade ist hinsichtlich ihrer Schäden an Putzen, Naturstein und am Mauerwerk zu untersuchen. Die Schäden sind nach
Schadensphänomen und Ursache zu klassifizieren.
Die Ergebnisse sind in einer Schadenskartierung zu
dokumentieren. Bei Putzflächen, die mit aufliegenden
Anstrichen verdeckt sind, sind ggf. exemplarische
Freilegeschnitte anzulegen.
Als Plangrundlage werden durch die Bauleitung
dwg-Zeichnungen der Ansichten übergeben.
Maßstab:  1:20
Übergabe:  als dwg-Datei (je Schadensphänomen und
 -ursache ist ein Layer anzulegen) sowie als
 pdf-Datei auf CD-ROM
Vor Beginn der Ausführung sind dem Auftraggeber drei
farbige Ausdrucke und drei CD-ROMs mit der
Dokumentation als pdf-Datei zu übergeben.
Ausführung: Dipl.-Restaurator
Menge: 1,000 psch

**01.02.0050 Maßnahmenkartierung**
Für die Fassade des gesamten Bauabschnitts sind alle
durchzuführenden Maßnahmen in die Bestandskartierung
aufzunehmen.
Es sollten sowohl die Maßnahmen als auch der
Bestand in einer Kartierung zu erkennen sein.
Als Plangrundlage werden durch die Bauleitung
dwg-Zeichnungen der Ansichten übergeben.
Maßstab:  1:20
Übergabe:  als dwg-Datei (je Maßnahmenvorschlag ist ein
 Layer anzulegen) sowie als pdf-Datei auf CD-ROM
Vor Beginn der Ausführung sind dem Auftraggeber drei
farbige Ausdrucke und drei CD-ROMs mit der
Dokumentation als pdf-Datei zu übergeben.
Ausführung: Dipl.-Restaurator
Menge: 1,000 psch

**01.02.0060 Tabellarisches Aufmaß**
Auf Grundlage der Maßnahmenkartierung ist ein prüfbares
Aufmaß in Tabellenform entsprechend der LV-Positionen
aufzustellen einschließlich Gegenüberstellung
Soll-Ist-Menge. Das Aufmaß soll als prüfbare
Abrechnungsgrundlage dienen.
Übergabe zeitgleich mit der Maßnahmenkartierung als
Excel-Datei sowie als pdf-Datei und einfach in
Papierform.
Menge: 1,000 psch

**01.02.0070 Musterziegel Hintermauerwerk**
Liefern von Ziegelstein-Muster auf die Baustelle,
um passende Ziegelsteine zu bestimmen (ohne Einbau).
Material: diverse Vollziegel,
Format: gemäß Bestand ca. 265 x 120-130 x 70-80 mm
Kriterien der Bemusterung:
Frostbeständigkeit, Farbe, Haptik
Übergabe: inkl. Prüfblatt VMz
Führt die Bemusterung nicht zu einvernehmlichen
Abstimmungen, sind weitere Musterziegel vorzulegen.
Menge: 3,000 St

**01.02.0080 Musterfläche Strukturputz**
Anlegen von Mustern Strukturputz "Leierputz"
inkl. Abstimmungstermin mit Denkmalpflege, Bauherrn und
Bauleitung. Führt das Muster nicht zu einvernehmlicher
Zustimmung, ist es entsprechend zu überarbeiten. Erst
nach Freigabe des Musters kann mit der Durchführung der
Maßnahme an der Fassade begonnen werden. Die
abgestimmte Musterfläche muss während der gesamten
Bauzeit als Vergleichsfläche bestehen bleiben. Die
Ausführung ist mit der Musterposition abgegolten.
Göße:  0,50 x 0,50 m
Menge: 3,000 St

**01.02.0090 Musterfläche Galttputz**
Anlegen von Mustern "Glattputz"
inkl. Abstimmungstermin mit Denkmalpflege, Bauherrn und
Bauleitung. Führt das Muster nicht zu einvernehmlicher
Zustimmung, ist es entsprechend zu überarbeiten. Erst
nach Freigabe des Musters kann mit der Durchführung der
Maßnahme an der Fassade begonnen werden. Die
abgestimmte Musterfläche muss während der gesamten
Bauzeit als Vergleichsfläche bestehen bleiben. Die
Ausführung ist mit der Musterposition abgegolten.
Göße:  0,50 x 0,50 m
Menge: 3,000 St

**01.02.0100 Musterstücke Sandstein**
Beschaffung von Musterplatten aus Sandstein und Herstellung Oberfläche für Vierungen etc.
Größe der Musterplatten: 10,0 x 20,0 cm;
inkl. Abstimmungstermin mit Denkmalpflege, Bauherrn und
Bauleitung. Führt das Muster nicht zu einvernehmlicher
Zustimmung, ist es entsprechend zu überarbeiten. Erst
nach Freigabe des Musters kann mit der Durchführung der
Maßnahme an der Fassade begonnen werden. Die
abgestimmte Musterfläche muss während der gesamten
Bauzeit als Vergleichsfläche bestehen bleiben. Die
Ausführung ist mit der Musterposition abgegolten.
Menge: 3,000 St

**01.02.0110 Musterstücke Granit**
Beschaffung von Musterplatten aus Granit und Herstellung Oberfläche für Vierungen etc.
Größe der Musterplatten: 10,0 x 20,0 cm;
inkl. Abstimmungstermin mit Denkmalpflege, Bauherrn und
Bauleitung. Führt das Muster nicht zu einvernehmlicher
Zustimmung, ist es entsprechend zu überarbeiten. Erst
nach Freigabe des Musters kann mit der Durchführung der
Maßnahme an der Fassade begonnen werden. Die
abgestimmte Musterfläche muss während der gesamten
Bauzeit als Vergleichsfläche bestehen bleiben. Die
Ausführung ist mit der Musterposition abgegolten.
Menge: 3,000 St

**01.02.0120 Musteranstrich Fassade**
Herstellung von Musterflachen für den Fassadenanstrich, bestehend aus Grundanstrich, Deckantrich, zwei-dreimaligen Lasuren, einschl. Abätzen der Neuputzflächen
Untergrund:  Strukturputz, Glattputz
Größe:  2,00 x 2,00 cm
inkl. Abstimmungstermin mit Denkmalpflege, Bauherrn und
Bauleitung. Führt das Muster nicht zu einvernehmlicher
Zustimmung, ist es entsprechend zu überarbeiten. Erst
nach Freigabe des Musters kann mit der Durchführung der
Maßnahme an der Fassade begonnen werden. Die
abgestimmte Musterfläche muss während der gesamten
Bauzeit als Vergleichsfläche bestehen bleiben. Die
Ausführung ist mit der Musterposition abgegolten.
Menge: 3,000 St

**01.02.0130 Musterverblechung Fensterbank 1.OG**
Muster für die Verblechung der Sohlbank mit Anschluss
der Sohlbankverblechung an ein vorhandenes Fenster 1.OG
Abmessung (B/T):  1,60/0,50 m
Abwicklung:  bis 600 mm
Material:  Kupfer, Halbhart
Materialstärke:  0,6 mm
Falze:  6 Stück
Untergrund:  Naturstein, Putz
Das Muster dient zur Festlegung der Form.
Inkl. Teilnahme am Abstimmungstermin mit Denkmalpflege,
Bauherrn und Bauleitung. Führt das Muster nicht zu
einvernehmlicher Zustimmung, ist es entsprechend zu
ändern und überarbeiten. Erst nach Freigabe des Musters
kann mit der Durchführung der Verblechungsarbeiten an
der Fassade begonnen werden.
Menge: 1,000 St

**01.02.0140 Musterverblechung Gurtgesims 1.OG**
Muster für die Verblechung des Gurtgesimses.
Abmessung (B/T):  0,50/0,40 m
Abwicklung:  bis 700 mm
Material:  Kupferblech, halbhart, walzblank
Materialstärke:  0,6 mm
Falze:  3 Stück
Untergrund:  Putz, Sandstein
Das Muster dient zur Festlegung der Form.
Inkl. Teilnahme am Abstimmungstermin mit Denkmalpflege,
Bauherrn und Bauleitung. Führt das Muster nicht zu
einvernehmlicher Zustimmung, ist es entsprechend zu
ändern und überarbeiten. Erst nach Freigabe des Musters
kann mit der Durchführung der Verblechungsarbeiten an
der Fassade begonnen werden.
Menge: 1,000 St

**01.02.0150 Musterverblechung Fensterverdachung 2.OG**
Muster für die Verblechung der geschwungenen Fensterverdachung Risalith 2.OG
Abmessung (B/T):ca.1,20/0,40 m
Abwicklung:  bis 700 mm
Material:  Kupferblech, halbhart, walzblank
Materialstärke:  0,60 mm
Untergrund:  Putz, Sandstein
Das Muster dient zur Festlegung der Form.
Inkl. Teilnahme am Abstimmungstermin mit Denkmalpflege,
Bauherrn und Bauleitung. Führt das Muster nicht zu
einvernehmlicher Zustimmung, ist es entsprechend zu
ändern und überarbeiten. Erst nach Freigabe des Musters
kann mit der Durchführung der Verblechungsarbeiten an
der Fassade begonnen werden.
Die Leistung ist mit der Musterstellung vergütet und
können nicht im Aufmaß der Einzelpositonen erneut
beanschlagt werden.
Menge: 1,000 St

**01.02.0160 Erstellung Dokumentation**
Dokumentation der Sanierungsmaßnahmen zur Vorlage bei der Denkmalbehörde gemäß dem gültigen "Leitfaden zur Erstellung von Dokumentationen in der Restaurierung "Konservatorische /Restauratorische Maßnahmen "
Umfang:
- Inhaltsverzeichnis
- Projektdatenblatt mit Metadaten
- Zusammenfassung (1 Seite)
- Bau- und Objektbeschreibung
- Bau - und Restaurierungsgeschichte
- Aufgabenstellung
- Bestandsbeschreibung
- Schadenserfassung
- Ergebnisse und Auswertung naturwissenschaftlicher Untersuchungen
- Konservierungs- und Restaurierungskonzeption
- Maßnahmenbeschreibung mit Angabe aller verwendeten
Materialien, ihrer Rezepturen und eines Herstellernachweises
- Fotodokumentation mit Gesamtaufnahmen und ca.
300 vergleichbaren Vor- und Endzuständen (inkl. Farbkarte
und Maßstab) inkl. einer Bildbeschreibung und Lokalisierung.
- Maßnahmenkartierung aller Bereiche und aller Maßnahmen im Maßstab M 1:50
- Skizzen zu technischen Details
- Beilegung aller Technischen Merkblätter
Vorgabe: Es werden Fassadenansichten im dwg-Format übergeben. Fugen sind nicht gekennzeichnet.
Fertigstellung: 4 Wochen nach Abschluss der Ausführung, die Fotos des Vorzustandes sind nach Aufforderung durch den Bauherrn in Form einer Zwischenkontrolle vorzulegen, mit Abgabe der Schadenskartierung.
Menge: 1,000 psch

**01.02.0170 Herstellung der Dokumentation (Ausdruck)**
Herstellung der Dokumentation und Übergabe an den Bauherren
Materialvorgaben: archivierbares Papier, stabiler Einband
  eingeklebte Fotos als Colour-Hochglanzabzüge im
  Format 10x15xm²
Menge: 1,000 psch

**01.02.0180 Herstellung der Dokumentation (digital)**
Digitale Speicherung der Dokumentation inkl. Übergabe
an Bauherren
Vorgaben:  gesamte Dokumentation als eine pdf-Datei speichern
Medium:  archivierbare CD-Rom oder DVD
Menge: 1,000 psch

#### Titel 01.03 Rückbau und Demontagearbeiten

**01.03.0010 Vorhandenen desolaten Putz abstemmen**
Vorhandenen desolaten Putz abstemmen, anfallenden Bauschutt abtransportieren und entsorgen, einschl. Deponiegebühr, in zusammenh
Material:  Kalkputz
mittlere Dicke:  3,0 cm
Menge: 990,000 m²

**01.03.0020 Zulage für das Abstemmen von Laibungen**
Zulage für das Abstemmen von Fenster- und Türlaibungen an Öffnungen
mittlere Breite:  12,0 cm
Menge: 470,000 m

**01.03.0030 Demontage von Stuckelementen**
Vorhandenen desolate Stuckelemente demontieren, anfallenden Bauschutt abtransportieren und entsorgen, einschl. Deponiegebühr
Material:  Kalk-Zementputz
Abwickung:  bis 30,0 cm
Menge: 35,000 m

**01.03.0040 Demontage Gesims- und Fentserbankabdeckungen**
Demontage von Abdeckungen der Verdachungen, Fensterbänke und Gesimse, anfallende Reststoffe, abtransportieren und entsorgen

Material:  Zinkblech
mittlere Abwicklung:  250 bis 400 mm
Menge: 680,000 m

**01.03.0050 Rückbau von Mörtelschrägen**
Abstemmen von desolaten Mörtelschrägen als Unterbau der Verblechungen, anfallenden Bauschutt abtransportieren und entsorgen, einschl. Deponiegebühr
mittlere Tiefe:  50,0 cm
Material:  Kalkzementmörtel
Menge: 680,000 m

**01.03.0060 Demontage von Kleineisenteilen**
Vorhandene Eisenteile, Dübel, Kabel, Rohre, Haken, Schellen an der Fassade behutsam demontieren, eventuell freibohren, anfallende Reststoffe abtransportieren und entsorgen
Menge: 720,000 St

**01.03.0070 Rckbau vorhandenes Mauerwerk**
Rückbau des Vvorhandenen Klinker-Mauerwerks der Brandwand
über Dach
Querschnitt: 0,25*0,75 m
Material Vollziegel, NF
Das Abbruchmaterial ist über die vorhandene Fassadenrüstung nach unten zu transportieren und fachgerecht zu entsorgen
Menge: 70,000 m

#### Titel 01.04 Maurerarbeiten

**01.04.0010 Fensteranschläge sanieren**
Desolate und ausgebrochene Anschläge der Fenster und Türen nachmauern, einschl. Herstellung Verzahnung zur MW-Anbindung Bestand, anfallenden Bauschutt abtransportieren und entsorgen, entstehenden Anschlussfugen kraftschlüssig ausdrücken
mittlere Dicke:  12,0 cm
mittlere Breite:  25,0 cm
Material:  Ziegel RF 6,5 x 12,0 x 25,0 VMz 18-8
und Mörtel MGIIa
Menge: 75,000 m

**01.04.0020 Sanierung desolater Fensterstürze**
Vorhandene scheitrechte Stürze mittels Ziegelsturz statisch ertüchtigen:
- Einschneiden der äusseren Schale mittels Diamanttechnik, anfallenden Bauschutt abtransportieren und entsorgen
- Aufmauerung der beidseitigen Auflager
- Lieferung und Montage eines NF Ziegelsturzes
- Aufmauern der MW-Schichten über Sturz und kraftschlüssiges Ausdrücken der Fuge mittels Mörtel MGIIa
- einschl. aller Schutz- und Absteifungsarbeiten während der Ausführung
Sturzlänge:  bis 1,5 m
Breite:  11,5 cm
Material:  Ziegel RF 6,5 x 12,0 x 25,0 VMz 18-8
und Mörtel MGIIa
Menge: 35,000 St

**01.04.0030 Desolate Einzelziegel der Fassade tauschen**
Vorhandene desolate Ziegel der Fassade wie folgt tauschen
- desolate Ziegel mittels Diamanttechnik freischneiden
- manuell möglichst spannungsfrei ausstemmen
- anfallenden Bauschutt abtransportieren und entsorgen, einschl.
  Deponiegebühr
- Reinigung des Mauerwerkes mit Wasser
- Einsetzen eines neuen Ziegel und kraftschlüssiges Ausmörteln mit Mörtel MGIIa
Material: Ziegel RF 6,5 x 12,0 x 25,0 cm, rot, VMz 18-8
und Mörtel MGIIa
Menge: 1100,000 St

**01.04.0040 Sanierung von Deckenbalkenzuganker**
Korrodierten Deckenbalkenzuganker freistemmen, mittels Topfbürste von Staub- und Mörtelresten befreien, Auftrag eines Dreischicht-Rostschutzsystems, Überspannen der Stahlträger mit Putzträger, Ausmauerung der Deckenbalkenzuganker
Anstrich:  Brantho Korrux oder gleichwertig

Angebotenes Fabrikat:.............................

Mauerwerk:  Ziegel RF 6,5x12,0x25,0 cm VMz 18-8 und Mörtel MGIIa
Menge: 75,000 St

**01.04.0050 Mauerwerksaustausch in Kleinmengen**
Desolates Mauerwerk der Fassade an Brüstungen, Stürzen etc. wie folgt austauschen:
- Ausstemmen des Mauerwerkes aus der Fassade
- vorhandenen Bauschutt abtransportieren und entsorgen, einschl. Deponiegebühr
- Reinigung mittels Wasser von Staub und Mörtelresten
- Herstellung einer Verzahnung zur kraftschlüssigen Anbindung Neumauerwerk-Bestand
- Ausmauerung der Fehlstellen
- Anschlußfugen mittels Quellmörtel kraftschlüssig ausdrücken
- in Kleinstmengen bis 0,3 m³
Material: Ziegel RF 6,5 x 12,0 x 25,0 cm, rot, VMz 18-8
und Mörtel MGIIa
Menge: 7,000 m³

**01.04.0060 Rißüberbrückung mittels Rabitzdraht**
Überspannen von rißgefährdeten Bereichen wie Stürze und Brüstungen mit feuerverzinktem Rabitzdraht, in Kleinflächen
Menge: 180,000 m²

**01.04.0070 Riss kraftschlüssig ausdrücken**
Risse im Bereich von Stürzen und Brüstungen mittels Diamanttechnik freilegen, Reinigung der Fugen mit Wasser, kraftschlüssiges Ausdrücken der Fuge mit Quellmörtel MGIII
mittlere Breite:  1,0 cm
mittlere Tiefe:  5,0 cm
Material:  Mörtel MGIIa
Quelladditiv:  Fa. Tricosal
Menge: 35,000 m

**01.04.0080 Rißüberbrückung mittels Edelstahleisen**
Überbrücken von Rissen mittels Edelstahlbewehrung wie folgt:
- Freischneiden der Lagerfugen des Mauerwerkes beidseitig des Risses bis zu einer Tiefe von 6,0 cm
- Reinigung mittels Wasser von Staub und Mörtelresten
- Ausmörteln der Fuge mit Mörtel MGIII
- Montage der Ankerstange
- kraftschlüssiges Ausmörteln und Ausdrücken der Fuge mit Fugenkelle
- beidseitige Überdeckung zum Riß von 0,50 m
Anker:  Edelstahl A4
Maße:  L = 1,00 m, D = 6 mm
Material:  Mörtel MGIII
Quelladditiv:  Fa. Tricosal oder gleichwertig

Angebotenes Fabrikat: ...................
Menge: 180,000 St

**01.04.0090 Sanierung von Stahlträgern**
Korrodierten Stahlträger der Stürze freistemmen, mittels Topfbürste von Staub- und Mörtelresten befreien, Auftrag eines Dreischicht-Rostschutzsystems, Überspannen der Stahlträger mit feuerverzinktem Putzträger (Rabitzdraht), Herstellung Ausmauerung
Material: Ziegel VMz 8-1,8 RF 6,5 x 12,0 x 25 cm und
Mörtel MGIIa
Menge: 10,000 m

**01.04.0100 Mauerwerksfugen ertüchtigen**
Mauerwerksfugen ertüchtigen wie folgt:
- Entfernen des mürben Fugenmaterials bis zum
intakten Versetzmörtel mittels Diamanttechnik und Ahle
- Anfallenden Bauschutt sammeln, abtransportieren und entsorgen, einschl. Deponiegebühr
- Reinigung der Fugen mittels Wasser von Staub und Mörtelbestandteilen
- Neuverfugung mittels Quellmörtel zum kraftschlüssigen Verbund der Mauerziegel
Material;  Kalk-Zementmörtel mit Quelladditv
mittlere Tiefe:  2,5 cm
mittlere Dicke:  1,5 cm
Ort: alle Fassadenbereiche, inkl. Untersichten, Leibungen
Menge: 110,000 m²

**01.04.0110 Mauerwerksinjektion DN 11-21**
Injektionsstutzen auf hergestellte Bohrlöcher zur Durchführung der Verpressarbeiten setzen, vorhalten und nach abgeschlossener Verpressung wieder ausbauen. Die Bohrlöcher sind nach Entfernung mit mineralischen Putzmörtel oberflächenbündig zu schließen.
Bohrlochdurchmesser: 11-21mm
Verfahren:  reversible Klebung / Befestigung
Alle Setzstellen sind vorab mit der Bauleitung/ Statiker abzustimmen und am Mauerwerk zu markieren.
Menge: 75,000 St

**01.04.0120 Verpressen DN 11-21 mm**
Verpressung von Mauerwerk und Rissen, wie folgt:
- temporäre großflächige Abdichtung des zu verpressenden Bereichs
- Injektionsgut in schnelllaufenden Rührwerken aufbereiten
- Vornässen über die Injektionsstutzen
- Verpressen über die Injektionsstutzen
- ständige Kontrolle sowohl an der Außenfassade als im Innenraum nach möglichen Austrittslöchern
- sofortige Säuberung und Abdichtung von eventuellen Austrittslöchern
Injektionsdruck:  gemäß Mauerwerkszustand und Verpreßmenge
Durchmesser:  Injektionsstutzen: 11-21mm
Material: mineralischer Injektionsmörtel mit Leichtzuschlägen ohne lösliche Alkalienanteile
Druckfestigkeit:  ca. 1,2 N/mm²
Körnung: entsprechend des Bohrloch/ Injektors
Menge: 220,000 kg

**01.04.0130 Schubdübel**
Lieferung und Montage von Schubdübelnaus
nichtrostender Gewindestange M12 * 500 mm (A4)
verklebt mit mit Verbundmörtel HILTI HIT-HY 170 oder gleichwertig
Setztiefe: 400 mm
Abstand: 500 mm
Menge: 140,000 St

**01.04.0140 Herstellung Mauerwerk in kleinen Mengen**
Herstell von Mauerwerk in kleinen Mengen als Aufmauerung der Brandwand, 50 cm unterhalb der Dachfläche und 25 cm oberhalb der Bachfläche
Dicke 25 cm
Obere und untere Seite geneigt, einschließlich Mehraufwand
zur Einarbeitung der Schubdübel
Menge: 70,000 m

**01.04.0150 Herstellung Ringbalken**
Herstellung eines Ringbalkens
Querschnit25*25 cm
Stahlbeton C20/25
Ober- und Unterseite geneigt
Menge: 70,000 m

**01.04.0160 Bewehrung**
Lieferung und Montage Bewehrung BSt 500S
Menge: 0,700 t

**01.04.0170 Schalung**
Schalung für Ringbalken
dreiseitig, Ringbalken geneigt
Schalung seitlich senkrecht
Oberseite geneigt
obere Schalung geneigt
Querschnitt: 25*25 cm
Menge: 70,000 m

#### Titel 01.05 Restaurierung von Putzflächen

**01.05.0010 Putzoberfläche reinigen**
Putzoberfläche des Glatt- und Strukturputzes von Staub und Verschmutzungen mittels Dampfreiniger drucklos reinigen, anfallenden Bauschutt abtransportieren und entsorgen, einschl. Deponiegebühr
Menge: 1140,000 m²

**01.05.0020 Zulage Reinigung Laibungen**
Zulage für die Reinigung von Laibungen der Putzoberfläche des Glatt- und Strukturputzes von Staub und Verschmutzungen mittels Dampfreiniger drucklos reinigen, anfallenden Bauschutt abtransportieren und entsorgen, einschl. Deponiegebühr
Menge: 675,000 m

**01.05.0030 Fassadenputz entfernen bis 0,01 m² (100 cm²)**
Entfernen von schadhaftem oder stark sandendem Fassadenputz bis zum Mauerwerk und Herstellung eines tragfähigen Untergrunds ohne Verletzung des Mauerwerks. Inkl. Ausräumen von schadhaften Mauerwerksfugen
bis zu 20mm tief, Reinigung der Flächen und Entsorgung.
Abfallender Schutt ist in der entsprechenden Gerüstlage
aufzufangen und täglich abzutransportieren und fachgerecht zu entsorgen.
Ort: gesamte Fassadenflächen inkl. Untersichten
und Leibungen
Dicke des Putzmörtels: bis 30 mm
Putzart:  PIIb
Verfahren:  händisch / pneumatisches Werkzeug
Einzelfläche:  bis 0,01 m² (100 cm²)
Abrechung:  nach kleinstem umschriebenen Rechteck der
Ansichtsfläche
Menge: 720,000 St

**01.05.0040 Putzeinschnitt bis 0,01 m² (100 cm²)**
Um schadhafte Putzflächen möglichst vibrationsfrei zu entfernen, sind diese mittels Trennschneider vor dem Abschlagen des Putzes umrissartig einzuscheiden.
Die Schnittkante ist schräg unterschnitten auszuführen.
Abrechnung:  nach kleinstem umschriebenen Rechteck
Einzelfläche:  bis 0,01 m² (100cm²)
Menge: 720,000 St

**01.05.0050 Fassadenputz entfernen 0,01 bis 0,1 m²**
Entfernen von schadhaftem oder stark sandendem Fassadenputz bis zum Mauerwerk und Herstellung eines tragfähigen Untergrunds ohne Verletzung des Mauerwerks. Inkl. Ausräumen von schadhaften Mauerwerksfugen
bis zu 20mm tief, Reinigung der Flächen und Entsorgung.
Abfallender Schutt ist in der entsprechenden Gerüstlage
aufzufangen und täglich abzutransportieren und fachgerecht zu entsorgen.
Ort: gesamte Fassadenflächen inkl. Untersichten
und Leibungen
Dicke des Putzmörtels: bis 30 mm
Putzart:  PIIb
Verfahren:  händisch / pneumatisches Werkzeug
Einzelfläche:  0,01 m² bis 0,1 m²
Abrechung:  nach kleinstem umschriebenen Rechteck der
Ansichtsfläche
Menge: 450,000 St

**01.05.0060 Putzeinschnitt 0,01 bis 0,1 m²**
Um schadhafte Putzflächen möglichst vibrationsfrei zu entfernen, sind diese mittels Trennschneider vor dem Abschlagen des Putzes umrissartig einzuscheiden.
Die Schnittkante ist schräg unterschnitten auszuführen.
Abrechnung:  nach kleinstem umschriebenen Rechteck
Einzelfläche:  0,01 bis 0,1 m²
Menge: 450,000 St

**01.05.0070 Fassadenputz entfernen 0,1 bis 1 m²**
Entfernen von schadhaftem oder stark sandendem Fassadenputz bis zum Mauerwerk und Herstellung eines tragfähigen Untergrunds ohne Verletzung des Mauerwerks. Inkl. Ausräumen von schadhaften Mauerwerksfugen
bis zu 20mm tief, Reinigung der Flächen und Entsorgung.
Abfallender Schutt ist in der entsprechenden Gerüstlage
aufzufangen und täglich abzutransportieren und fachgerecht zu entsorgen.
Ort: gesamte Fassadenflächen inkl. Untersichten
und Leibungen
Dicke des Putzmörtels: bis 30 mm
Putzart:  PIIb
Verfahren:  händisch / pneumatisches Werkzeug
Einzelfläche:  0,1 m² bis 1,0 m²
Abrechung:  nach kleinstem umschriebenen Rechteck der
Ansichtsfläche
Menge: 220,000 St

**01.05.0080 Putzeinschnitt 0,01 bis 0,1 m²**
Um schadhafte Putzflächen möglichst vibrationsfrei zu entfernen, sind diese mittels Trennschneider vor dem Abschlagen des Putzes umrissartig einzuscheiden.
Die Schnittkante ist schräg unterschnitten auszuführen.
Abrechnung:  nach kleinstem umschriebenen Rechteck
Einzelfläche:  0,1 bis 1,0 m²
Menge: 220,000 St

**01.05.0090 Fassadenputz entfernen 1,0 bis 2,5 m²**
Entfernen von schadhaftem oder stark sandendem Fassadenputz bis zum Mauerwerk und Herstellung eines tragfähigen Untergrunds ohne Verletzung des Mauerwerks. Inkl. Ausräumen von schadhaften Mauerwerksfugen
bis zu 20mm tief, Reinigung der Flächen und Entsorgung.
Abfallender Schutt ist in der entsprechenden Gerüstlage
aufzufangen und täglich abzutransportieren und fachgerecht zu entsorgen.
Ort: gesamte Fassadenflächen inkl. Untersichten
  und Leibungen
Dicke des Putzmörtels: bis 30 mm
Putzart:  PIIb
Verfahren:  händisch / pneumatisches Werkzeug
Einzelfläche:  1,0 m² bis 2,5 m²
Abrechung:  nach kleinstem umschriebenen Rechteck der
Ansichtsfläche
Menge: 110,000 St

**01.05.0100 Putzeinschnitt 1,0 bis 2,5 m²**
Um schadhafte Putzflächen möglichst vibrationsfrei zu entfernen, sind diese mittels Trennschneider vor dem Abschlagen des Putzes umrissartig einzuscheiden.
Die Schnittkante ist schräg unterschnitten auszuführen.
Abrechnung:  nach kleinstem umschriebenen Rechteck
Einzelfläche:  1,0 bis 2,5 m²
Menge: 110,000 St

**01.05.0110 Kleinteilige Putzergänzung bis 0,01 m², Glattputz**
Binnenfehlstellen im Putz sind oberflächenbündig zu schließen. Inkl. aller notwendiger Vor- und Nacharbeiten, Auftrag eines Ausgleichsmörtel der
Fugen bis zu 20mm Tiefe, Sicherung der Altputzkanten und
punktueller Auftrag eines Haftmörtels.
Ort: gesamte Fassadenflächen inkl. Untersichten
und Leibungen
Oberflächenstruktur: Glattputz, gemäß angrenzendem Bestand
Einzelfläche:  bis 100cm²
Abrechung:  nach kleinstem umschriebenen Rechteck der
Ansichtsfläche
Menge: 360,000 St

**01.05.0120 Kleinteilige Putzergänzung bis 0,01 m², Strukturputz**
Binnenfehlstellen im Putz sind oberflächenbündig zu schließen. Inkl. aller notwendiger Vor- und Nacharbeiten, Auftrag eines Ausgleichsmörtel der
Fugen bis zu 20mm Tiefe, Sicherung der Altputzkanten und
punktueller Auftrag eines Haftmörtels.
Ort:  gesamte Fassadenflächen inkl. Untersichten
und Leibungen
Oberflächenstruktur: Strukturputz, gemäß angrenzendem Bestand
Einzelfläche:  bis 100cm²
Abrechung:  nach kleinstem umschriebenen Rechteck der
Ansichtsfläche
Menge: 360,000 St

**01.05.0130 Kleinteilige Putzergänzung 0,01 bis 0,1m², Glattputz**
Binnenfehlstellen im Putz sind oberflächenbündig zu schließen. Inkl. aller notwendiger Vor- und Nacharbeiten, Auftrag eines Ausgleichsmörtel der
Fugen bis zu 20mm Tiefe, Sicherung der Altputzkanten und
punktueller Auftrag eines Haftmörtels.
Ort: gesamte Fassadenflächen inkl. Untersichten
und Leibungen
Oberflächenstruktur: Glattputz, gemäß angrenzendem Bestand
Einzelfläche:  von 0,01 bis 0,1 m²
Abrechung:  nach kleinstem umschriebenen Rechteck der
Ansichtsfläche
Menge: 225,000 St

**01.05.0140 Kleinteilige Putzergänzg. 0,01 bis 0,1 m², Strukturputz**
Binnenfehlstellen im Putz sind oberflächenbündig zu schließen. Inkl. aller notwendiger Vor- und Nacharbeiten, Auftrag eines Ausgleichsmörtel der
Fugen bis zu 20mm Tiefe, Sicherung der Altputzkanten und
punktueller Auftrag eines Haftmörtels.
Ort: gesamte Fassadenflächen inkl. Untersichten
und Leibungen
Oberflächenstruktur: Strukturputz, gemäß angrenzendem Bestand
Einzelfläche:  von 0,01 bis 0,1 m²
Abrechung:  nach kleinstem umschriebenen Rechteck der
Ansichtsfläche
Menge: 225,000 St

**01.05.0150 Kleinteilige Putzergänzung 0,1 bis 1,0 m², Glattputz**
Binnenfehlstellen im Putz sind oberflächenbündig zu schließen. Inkl. aller notwendiger Vor- und Nacharbeiten, Auftrag eines Ausgleichsmörtel der
Fugen bis zu 20mm Tiefe, Sicherung der Altputzkanten und
punktueller Auftrag eines Haftmörtels.
Ort: gesamte Fassadenflächen inkl. Untersichten
und Leibungen
Oberflächenstruktur: Glattputz, gemäß angrenzendem Bestand
Einzelfläche:  von 0,1 bis 1,0 m²
Abrechung:  nach kleinstem umschriebenen Rechteck der
Ansichtsfläche
Menge: 110,000 St

**01.05.0160 Kleinteilige Putzergänzg. 0,1 bis 1,0 m², Strukturputz**
Binnenfehlstellen im Putz sind oberflächenbündig zu schließen. Inkl. aller notwendiger Vor- und Nacharbeiten, Auftrag eines Ausgleichsmörtel der
Fugen bis zu 20mm Tiefe, Sicherung der Altputzkanten und
punktueller Auftrag eines Haftmörtels.
Ort: gesamte Fassadenflächen inkl. Untersichten
und Leibungen
Oberflächenstruktur: Strukturputz, gemäß angrenzendem Bestand
Einzelfläche:  von 0,1 bis 1,0 m²
Abrechung:  nach kleinstem umschriebenen Rechteck der
Ansichtsfläche
Menge: 110,000 St

**01.05.0170 Kleinteilige Putzergänzung 1,0 bis 2,5 m², Glattputz**
Binnenfehlstellen im Putz sind oberflächenbündig zu schließen. Inkl. aller notwendiger Vor- und Nacharbeiten, Auftrag eines Ausgleichsmörtel der
Fugen bis zu 20mm Tiefe, Sicherung der Altputzkanten und
punktueller Auftrag eines Haftmörtels.
Ort: gesamte Fassadenflächen inkl. Untersichten
und Leibungen
Oberflächenstruktur: Glattputz, gemäß angrenzendem Bestand
Einzelfläche:  von 1,0 bis 2,5 m²
Abrechung:  nach kleinstem umschriebenen Rechteck der
Ansichtsfläche
Menge: 45,000 St

**01.05.0180 Kleinteilige Putzergänzg. 1,0 bis 2,5 m², Strukturputz**
Binnenfehlstellen im Putz sind oberflächenbündig zu schließen. Inkl. aller notwendiger Vor- und Nacharbeiten, Auftrag eines Ausgleichsmörtel der
Fugen bis zu 20mm Tiefe, Sicherung der Altputzkanten und
punktueller Auftrag eines Haftmörtels.
Ort: gesamte Fassadenflächen inkl. Untersichten
und Leibungen
Oberflächenstruktur: Strukturputz, gemäß angrenzendem Bestand
Einzelfläche:  von 1,0 bis 2,5 m²
Abrechung:  nach kleinstem umschriebenen Rechteck der
Ansichtsfläche
Menge: 45,000 St

**01.05.0190 Putzhinterfüllung**
Wiederherstellen einer kraftschlüssigen Verbindung zwischen abgelöster Putzfläche und Untergrund durch druckvolle mineralische Mörtelinjektion. Inkl. Bohren, Reinigung des Bohrlochs, Vornässen, mehrmaliger
Injektion und oberflächenbündigem Verschluss, in Kleinflächen
Material:  Dispergiertes Weißkalkhydrat
Abrechnung: nach kleinstem umschriebenen Rechteck
Menge: 18,000 m²

**01.05.0200 Haarrisse schließen**
Überarbeiten von Haarrissen im Fassadenputz durch
Rissverschlämmung von Haarrissen mit geeigneter mineralischer Mikroemulsion
Auftragsart:  Schwamm, Bürste
Oberflächenstruktur: gemäß Bestand
Ort: gesamte Fassade, inkl. Leibung, Untersichten
profilierte und strukturierte Putze
Abrechung nach Quadratmetern der Ansichtsfläche, bei
Einzelrissen wird eine Breite von 10cm angenommen.
Menge: 90,000 m²

**01.05.0210 Rissverschluss bis 5 mm**
Putzrisse bis 5mm manuell aufweiten, trocken von losen Bestandteilen reinigen, temporär abdichten, vornässen und mineralisch oberflächenbündig
injizieren.
Material: mineralische Mikroinjektion
Ort: gesamte Fassade, inkl. Leibung, Untersichten
profilierte und strukturierte Putze
Menge: 180,000 m

**01.05.0220 Rissverschluss 6-50 mm**
Putzrisse von 6 - 50 mm manuell aufweiten, trocken von losen Bestandteilen reinigen, temporär abdichten, vornässen und mineralisch oberflächenbündig
injizieren.
Material: mineralische Mikroinjektion
Ort: gesamte Fassade, inkl. Leibung, Untersichten
profilierte und strukturierte Putze
Menge: 45,000 m

#### Titel 01.06 Stuckarbeiten

**01.06.0010 Überarbeitung Beiläufergesims unter Natursteintraufe**
Überarbeitung Beiläufergesims unter Natursteintraufe wie folgt:
- Reinigung der Oberfläche von Staub und Mörtelresten mittlels Dampfreiniger und Bürste
- Verfestigung der Oberfläche mittels Kieselsäureesther
- Ausspitzen der losen und desolaten Bereiche und Hohlstellen
- Ausdrücken der Fehlstellen mittels Mörtel als Freiantragung
- Grundierung der Oberfläche
- Fehlstellen mittels Freiantrangung schließen
- Ausmodellieren der Stuckatur
- Anarbeitung und Verputzen an die Bestandsoberfläche
Material: Putzmörtel PIIb
Abwicklung: bis 45 cm
Menge: 150,000 m

**01.06.0020 Beiläufergesims unter Natursteintraufe neu ziehen**
Beiläufergesims unter Natursteintraufe mit einer konvexen/konkaven Profilierung am Lattengang mehrlagig neu ziehen (mehrmalige Kern- und Feinzüge)
Abwicklung:  bis 45,0 cm
Material:  Mörtel PIIb
Menge: 18,000 m

**01.06.0030 Überarbeitung Architravgesims**
Überarbeitung Architravgesims wie folgt:
- Reinigung der Oberfläche von Staub und Mörtelresten mittlels Dampfreiniger und Bürste
- Verfestigung der Oberfläche mittels Kieselsäureesther
- Ausspitzen der losen und desolaten Bereiche und Hohlstellen
- Ausdrücken der Fehlstellen mittels Mörtel als Freiantragung
- Grundierung der Oberfläche
- Fehlstellen mittels Freiantrangung schließen
- Ausmodellieren der Stuckatur
- Anarbeitung und Verputzen an die Bestandsoberfläche
Material:  Putzmörtel PIIb
Abwicklung:  bis 60 cm
Menge: 150,000 m

**01.06.0040 Architravgesims neu ziehen**
Architravgesims mit einer konvexen/konkaven Profilierung am Lattengang mehrlagig neu ziehen (mehrmalige Kern- und Feinzüge)
Abwicklung:  bis 60,0 cm
Material:  Mörtel PIIb
Menge: 18,000 m

**01.06.0050 Zulage für die Ausbilung von Ecken/ Kanten/ Totläufen**
Zulage für den Mehraufwand für die freihändige Ausbilung von Ecken/ Kanten/ Totläufen, einschl. Verputzen und Anarbeiten an die Bestandsflächen
Material:  Putzmörtel PIIb
Abwicklung:  bis 450 mm
Menge: 40,000 St

#### Titel 01.07 Putzarbeiten

**01.07.0010 Mauerwerk reinigen**
Mauerwerksoberfläche von Staub und Verschmutzungen mittels Hochdruckreiniger reinigen, anfallenden Bauschutt abtransportieren und entsorgen, einschl. Deponiegebühr
Menge: 990,000 m²

**01.07.0020 Zulage Reinigung Laibungen**
Zulage für die Reinigung der Laibungen der Mauerwerksoberfläche von Staub und Verschmutzungen mittels Hochdruckreiniger reinigen, anfallenden Bauschutt abtransportieren und entsorgen, einschl. Deponiegebühr
Menge: 470,000 m

**01.07.0030 Dichtschlämme im Sockelbereich**
Dichtschlämme im Sockelbereich einschl. Egalisierungsputz aus PIII, bis zu einer Trockenschichtstärke von 4 mm neu herstellen
Material:  Rajasil o.glw.
mittlere Höhe:  0,40 m
Angebotenes Fabrikat:  ................................................................
Menge: 120,000 m

**01.07.0040 Spritzbewurf**
Netzförmigen Spritzbewurf, mit 50 % Untergrunddeckung auf gereinigtem Mauerwerk herstellen, als Haftbrücken Mauerwerk-Grundputz
Mörtelgruppe DIN EN 998-1: GP, CS IV, W 1 (DIN 18550: P III)
Fabrikat: Baumit SanierVorspritz SV 61 (oder gleichwertig).
Abrechnung:  m²

Angebotenes Fabrikat:  ................................................................
Menge: 990,000 m²

**01.07.0050 Unterputz herstellen**
Aufbringen eines Unterputzes, Mörtelgruppe DIN EN 998-1: GP, CS II, W 2 (DIN 18550: P II), als Außenputz auf Mauerwerk, maschinell oder per Hand aufzubringen,flucht/ und lotgerecht auziehen, incl. zeitgerechtem Abrichten und Aufrauhen der Putzoberfläche
Fabrikat: Baumit Kalkputz RK39 (oder gleichwertig).
Unterputzdicke:  ca. 15 mm.
Abrechnung:  m²

Angebotenes Fabrikat:  ................................................................
Menge: 990,000 m²

**01.07.0060 Mehrstärke**
Putz Mehrstärke für die Egalisierung und Ausgleich Mauerwerk, Material und Ausführung wie Position Unterputz
Abrechnung:  für jede angefangene10 mm Mehrstärke
Menge: 450,000 m²

**01.07.0070 Grundierung der Oberfläche**
Grundierung der Unterputzfläche für stark oder unterschiedlich saugenden mineralischen Untergründen
Fabrikat: Baumit PremiumPrimer DG27 (oder gleichwertig).
Abrechnung:  m²

Angebotenes Fabrikat:  ................................................................
Menge: 990,000 m²

**01.07.0080 Besenputz/Leierputz herstellen**
Herstellung eines historischen Besenputzes/ Leierputzes auf Unterputz, dreilagig mittels Handleier herstellen
mittlere Dicke:  1,0 cm
Fabrikat: Baumit Historischer Feinputz HR 810184 WX
(oder gleichwertig)
Farbton :  nach Benmusterung
Oberflächenstruktur:  0 bis 1,5 mm Korn
Abrechnung:  m²

Angebotenes Fabrikat:  ...............................................................
Menge: 810,000 m²

**01.07.0090 Oberputz herstellen**
Fluchtgerechte Herstellung eines Glattputzes aus
universellem, zementfreiem, kalkgebundenem Außenputz
auf Sanierunterputz, in manueller und maschineller
Verarbeitung nach DIN EN 998-1: GP, CS II, W 2.
Fabrikat: Kalkputz Klima RK 39 (oder gleichwertig),
bedingt sand- bis ockerfarben eingefärbt, Farbton nach
Benmusterung
Körnung:  0 - 3 mm
Abrechnung:  m²

Angebotenes Fabrikat:  ...............................
Menge: 180,000 m²

**01.07.0100 Abgesetzte Fensterfasche**
Herstellung von abgesetzten Fensterfachen analog Bestand, einschl. mehrmaliges Umlatten von Putzlatten und Ausarbeitung der Ecken und Kanten, Material und Ausführung wie Putzpositionen
Menge: 470,000 m

**01.07.0110 Zulage Bossenputz**
Zulage für die Herstellung von Bossenputz wie folgt:
- Aufriß der Bossen bzw. Rustika
- Lot- und Fluchtgerechtes Freischneiden der Bossennuten mittels Schlingenkratzer aus dem halbplastischen Putz
- Ausarbeitung der Bossennut mittels Profilreibebrett
- Einschl. Erstellung der Ecken und Kanten
- Anarbeitung an alle Putzflächen
Material:  wie Putzpositionen
Bossennut:  Trepeznut
Nutentiefe:  25 mm
Nutenbreite:  25 mm
Menge: 810,000 m²

**01.07.0120 Zulage gewölbte Putzflächen**
Zulage für den Mehraufwand Ausarbeitung von gewölbten Putzflächen, Material und Ausführung wie Putzposiotionen
Menge: 180,000 m²

**01.07.0130 Zulage Laibungen**
Zulage für den Mehraufwand Herstellung von Laibungen ohne Eckschienen mittels Putzlatten, Material und Ausführung wie Putzposition
Menge: 470,000 m

**01.07.0140 Zulage Außenkanten**
Zulage für den Mehraufwand Herstellung von Außenkanten ohne Eckschienen mittels Putzlatten, Material und Ausführung wie Putzposition
Menge: 770,000 m

**01.07.0150 Zulage Anarbeitung Natursteinelemente**
Zulage für die Anarbeitung an Natursteinelemente, Material und Ausführung wie Putzposition
Menge: 850,000 m

**01.07.0160 Zulage Ausarbeitung Putzixel**
Zulage für die Ausarbeitung von Putzixeln/ Innenecken, Material und Ausführung wie Putzposition
Menge: 570,000 m

#### Titel 01.08 Natursteinarbeiten

**01.08.0010 Reinigung Sichtflächen im Mikrofeinstrahlverfahren**
Reinigung der Sichtflächen der Werkstücke im Mikrofeinstrahlverfahren zum Ausdünnen bzw. Entfernen partiell vorhandener auflagiger Krusten
Strahldruck:  nicht höher als 2,0 bar
Strahlmittel:  Edelkorund, Calzitpuder;
Zu berücksichtigen sind Aufwendungen für den Arbeits- und Gesundheitsschutz
Abrechnung nach bearbeiteter Sichtfläche in aufsummierten Einzelflächen in m²
Menge: 36,000 m²

**01.08.0020 Reinigung Sichtflächen Kupferverfärbungen**
Beseitigen von Kupferverfärbungen auf den Sichtflächen der Werkstücke durch Behandlung mit Entkupferungspaste (Fa. FEAD GmbH oder gleichwertiges Produkt);
Einzukalkulieren sind je nach Verfärbungsgrad bis zu fünf Durchgänge, im Durchschnitt drei Durchgänge;
Leistung einschl. fachgerechter Entsorgung der Reinigungsrückstände; Zu berücksichtigen sind Aufwendungen für den Arbeits- und Gesundheitsschutz;
Ausführung nur nach Abstimmung mit dem AG;

Abrechnung nach aufsummierten Einzelflächen
Menge: 8,000 m²

**01.08.0030 Reinigung Sichtflächen Eisenverfärbungen**
Beseitigen von Eisenverfärbungen auf den Sichtflächen der Werkstücke durch Behandlung mit Entfärbungsspaste (Fa. FEAD GmbH oder gleichwertiges Produkt);
Einzukalkulieren sind je nach Verfärbungsgrad bis zu drei Durchgänge, im Durchschnitt zwei Durchgänge;
Leistung einschl. fachgerechter Entsorgung der Reinigungsrückstände; Zu berücksichtigen sind Aufwendungen für den Arbeits- und Gesundheitsschutz;
Ausführung nur nach Abstimmung mit dem AG;

Abrechnung nach aufsummierten Einzelflächen
Menge: 8,000 m²

**01.08.0040 Ausbau Fremdteile**
Behutsamer Ausbau von kleinen Fremdteilen aus Holz, Kunststoff oder Metall aus den Werkstücken durch Ausbohren, Auskratzen oder Ausfräsen; Lage der Fremdteile vorzugsweise in den Fugenflächen der Werkstücke;
Größe der Fremdteile ca. 30 mm;

Der Ausbau ist erschütterungsarm durchzuführen;
Leistung einschl. Reinigung der Löcher in den Werkstücken nach Ausbau der Fremdteile;
Die ausgebauten Fremdteile sind kostenneutral zu entsorgen;

Abrechnung je Stück ausgebautes Fremdteil
Menge: 180,000 St

**01.08.0050 Fugensanierung**
Ausräumen und Neuverfugung aller Fugen in den Bereichen aus Sandstein gem. Muster Verfugung

Material Bestandsverfugung Kalkmörtel, stellenweise zementartiger Mörtel (max. 30%);
Verfugung überwiegend fest anhaftend, stellenweise jedoch schon lose und bröselig (ca. 20%);
Breite der Fugen 3-10 mm,

Ausräumen der Verfugung durch manuelles Ausarbeiten mit Handwerkzeugen oder oszillierenden Maschinen bis zu einer Mindesttiefe der jeweils doppelten Fugenbreite;
Entsorgung der ausgeräumten Mörtelreste;
Neuverfugung gem. Muster Verfugung;

Abrechnung in aufsummierten Einzellängen
Menge: 180,000 m

**01.08.0060 Zulage zur Fugensanierung**
Zulage zur Vorposition Fugensanierung, hier jedoch Sanierung von Fugenflächen tiefer 2,0 cm bis zu 10,0 cm;

Ausräumen von Mörtelresten in den Fugenräumen durch manuelles Ausarbeiten mit Handwerkzeugen oder oszillierenden Maschinen bzw. Säubern der hohlen Fugenräume durch Ausbürsten/Aussaugen/Ausblasen;
Entsorgung der ausgeräumten Mörtelreste;
Verfüllen der Fugenräume mit geeignetem Kalkmörtel bis ca. 2,0 cm unter Marmoroberfläche

Abrechnung in aufsummierten Einzellängen
Menge: 18,000 m

**01.08.0070 Ausbau und Wiedereinbau Sandsteinbauteile bis 100 kg**
Ausbau und lagegerechter Wiedereinbau von Sandsteinbauteilen mit einem Gewicht bis zu 100 kg, wie zb. Fensterbänke etc,

Leistung in folgenden Einzelschritten:

- Freiräumen der Verfugung
- Lösen und Ausbauen des verkippten bzw. verschobenen Werkstücks, ggf. mit zusätzlicher Hebetechnik
- Zwischenlagerung des ausgebauten Werkstücks am Bauwerk (Gerüst/Boden)
- Entfernen von Mörtelresten, Wurzeln und sonstigen Anhaftungen von der Rückseite und den Fugenflächen des Ausbauteils und der Ausbaustelle durch manuelles Abarbeiten, Abbürsten, Abspülen (die Säuberung der Flächen hat substanzschonend und erschütterungsarm zu erfolgen, Schäden am Originalmaterial sind unbedingt zu vermeiden)
- Lagegerechter Wiedereinbau des Ausbauteils einschl. rückseitiger Vermörtelung

Der Ausbau der Bestandsanker aus dem Ausbauteil und dem Mauerwerk über gesonderte Position;
Der Einbau neuer Anker in Ausbauteil/Mauerwerk über gesonderte Position;
Die restauratorische Bearbeitung des Ausbauteils über gesonderte Positionen;
Die Verfugung des Ausbauteils nach Wiedereinbau über gesonderte Position;

Abrechnung nach Stück Sandsteinbauteil, Teilstücke von Bauteilen werden nicht gesondert berechnet
Menge: 10,000 St

**01.08.0080 Ausbau und Wiedereinbau Sandsteinbauteile bis 350 kg**
Ausbau und lagegerechter Wiedereinbau von Marmorbauteilen wie Vorposition, jedoch mit einem Gewicht bis zu 350 kg, wie z.B. Fensterstürze etc.

Leistung in folgenden Einzelschritten:

- Freiräumen der Verfugung
- Lösen und Ausbauen des verkippten bzw. verschobenen Werkstücks, ggf. mit zusätzlicher Hebetechnik
- Zwischenlagerung des ausgebauten Werkstücks am Bauwerk (Gerüst/Boden)
- Entfernen von Mörtelresten, Wurzeln und sonstigen Anhaftungen von der Rückseite und den Fugenflächen des Ausbauteils und der Ausbaustelle durch manuelles Abarbeiten, Abbürsten, Abspülen (die Säuberung der Flächen hat substanzschonend und erschütterungsarm zu erfolgen, Schäden am Originalmaterial sind unbedingt zu vermeiden)
- Lagegerechter Wiedereinbau des Ausbauteils einschl. rückseitiger Vermörtelung

Der Ausbau der Bestandsanker aus dem Ausbauteil und dem Mauerwerk über gesonderte Position;
Der Einbau neuer Anker in Ausbauteil/Mauerwerk über gesonderte Position;
Die restauratorische Bearbeitung des Ausbauteils über gesonderte Positionen;
Die Verfugung des Ausbauteils nach Wiedereinbau über gesonderte Position;

Abrechnung nach Stück Sandsteinbauteil, Teilstücke von Bauteilen werden nicht gesondert berechnet
Menge: 5,000 St

**01.08.0090 Ausbau Dübel, Klammern und Anker**
Behutsamer Ausbau von Dübeln, Klammern und Ankern aus den Werkstücken und dem Mauerwerk durch Ausbohren, Auskratzen oder Ausfräsen;
Lage der Dübel/Klammern/Anker in den Fugenflächen der Werkstücke;
Querschnitt der Dübel/Klammern/Anker: von 5x5 - 30x30 mm; Länge der Dübel/Klammern/Anker: von 50 - 500 mm;
Umfassungsmaterial der Dübel/KlammernAnker: Kalk- und/oder Zementmörtel und/oder Gips und/oder Blei;
Querschnitt, Länge bzw. Tiefe und Umfassungsmaterial der Dübel/Klammern/Anker derzeit nicht genau bekannt;
Der Ausbau ist erschütterungsarm durchzuführen, die vorhandenen Dübel-, Klammer- und Ankerlöcher in der Werkstücken dürfen nicht unsachgemäß aufgeweitet oder vergrößert werden;
Leistung einschl. Reinigung der Löcher in den Werkstücken nach Ausbau der Dübel/Klammern;
Die Lage und Länge sowie der Querschnitt der ausgebauten Dübel/Klammern/Anker ist in einer Kartierung zu erfassen;
Die ausgebauten Dübel/Klammern/Anker sind dem AG nach Aufforderung gesammelt zu übergeben, ansonsten kostenneutral zu entsorgen;

Abrechnung je ausgebautem Gesamtteil Dübel/Klammer/Anker
Menge: 36,000 St

**01.08.0100 Einbau neuer Dübel und Anker**
Herstellen und Einbauen von neuen Dübeln und Ankern entsprechend der ausgebauten Dübel und Anker der Vorposition;

Material der neuen Dübel/Anker: Edelstahl (Werkstoff-Nr. 1.4571 nach DIN 17440);
Oberfläche: rauh bzw. mit Kerbungen/Gewinde;
Querschnitt: rund, D bis 12 mm;
Länge: bis 30 cm;

Einkleben der Dübel/Anker mit Epoxidharz (Akepox 5010 oder vergleichbares Material);

Abnahme von Kleberesten, Nachreinigung Bearbeitungsbereich;

Abrechnung nach Stück Dübel/Anker
Menge: 36,000 St

**01.08.0110 Einbau neuer Klammern**
Herstellen und Einbauen von neuen Klammern entsprechend der ausgebauten Klammern;

Material der neuen Klammern Edelstahl (Werkstoff-Nr. 1.4571 nach DIN 17440);
Oberfläche: gebürstet oder gestrahlt;
Querschnitt: rechteckig 20 x 10 mm;
Klammerform: beidseitig rechtwinklige Abkantung;
Klammerlänge gesamt: bis 300 mm, Klammersteglänge bis 220 mm, Schenkellänge bis 40 mm;

Herstellen Klammertaschen und ggf. Klammerkanal im Werkstück, passend zur Klammer;
Verklammerungsort vorzugsweise Stoß- oder Lagerfuge, ggf. auch Werkstückrückseite;
Die Klammer muss oberflächenbündig versenkt sein;
Einkleben der Klammer mit Epoxidharz (Remmers Bauharz 100, Akepox 5010 oder vergleichbares Material);
Abnahme von Kleberesten, Nachreinigung Bearbeitungsbereich;

Abrechnung nach Stück Klammer
Menge: 36,000 St

**01.08.0120 Ausbau Altergänzungen, Größe bis 250 cm²**
Behutsamer Ausbau von schadhaften Altergänzungen und Altkittungen aus den Sansteinbauteilen;
Altergänzungen und Altkittungen in Ausbrüchen und Fehlstellen sowie in Riss- und Bruchfugen aus Kalk- oder Zementmörtel, ggf. auch aus Kunststoffmörtel oder Naturstein;
Leistung einschließlich Nachreinigung des Ausarbeitungsbereichs;

Größe der Ergänzungen bis ca. 250,0 cm²;

Abrechnung nach Stück Ergänzung
Menge: 220,000 St

**01.08.0130 Ausbau Altergänzungen, Größe bis 500 cm²**
Behutsamer Ausbau von Altergänzungen und Altkittungen wie Vorposition,
jedoch Größe der Ergänzungen bis ca. 500,0 cm²;

Abrechnung nach Stück Ergänzung
Menge: 70,000 St

**01.08.0140 Verpressen Risse und Brüche, Breite bis 5 mm**
Verpressen von Rissen und Brüchen in eingebauten Werkstücken zur statischen Sicherung der Werkstücke;

Verpressmaterial: dünnflüssiger Epoxidharzkleber (Remmers Bauharz Viscasid 100 oder vergleichbares Material);

Risse ausräumen und mit Druckluft und/oder Wasser reinigen;
Abdichten bzw. Verdämmen der Risse mit Heißkleber, Kautschuk oder vergleichbarem Material;
Einsetzen und Befestigen von Kanülen oder Packern, je nach Rissbreite ggf. Herstellen von Bohrungen;
Die Rissflanken sind gegen Verunreinigungen und Verfärbungen durch die Abdichtung oder den Injektionskleber unbedingt zu schützen (keine Rand- oder Hofbildungen)
Injektion des Verpressmaterials über Spritzen/Packer bis zur vollständiger Verfüllung des Risses;
Verpressung der Werkstücke von unten nach oben;
Zu beachten: Es muss davon ausgegangen werden, dass nicht alle eingebauten Werkstücke rückseitig vollflächig mit dem Mauerwerk verbunden sind und zwischen Werkstück und Mauerwerk Hohlräume bestehen können;
Es ist unbedingt zu vermeiden, dass der Injektionskleber in die Hohlräume eindringt, sich über diese verteilt und an anderer Stelle wieder an die Sichtfläche tritt;
Der Verbrauch an Injektionskleber je Verpressung ist genaustens zu kontrollieren, die Verpressung ist bei Verdacht auf das Durchsickern/Durchlaufen des Klebers abzubrechen;
Nach erfolgter Aushärtung des Verpressmaterials Abnahme der Packer und der Verdämmung und Nachreinigung des Bearbeitungsbereichs, Auskratzen Kleberreste und Reinigung Rissflanken in ausreichender Tiefe für anschließende Risskittung;
Risskittung über gesonderte Position;
Feine Haarrisse mit Rissbreiten unter 0,1 mm sind nicht zu bearbeiten; Das Aufweiten von Rissen ist untersagt;
Abrechnung in m nach aufsummierten Einzellängen Riss
Menge: 36,000 m

**01.08.0150 Verkleben Risse und Brüche, Breite bis 10 mm**
Verkleben von Rissen und Brüchen in eingebauten Werkstücken zur statischen Sicherung der Werkstücke;

Klebematerial: pastöser Epoxidharzkleber (Akepox 5010 oder vergleichbares Material);

Risse ausräumen und mit Druckluft und/oder Wasser reinigen;
Herstellen von Einfüllbohrungen im Riss (erschütterungsfrei), Bohrdurchmesser ca. 5 mm, Bohrtiefe bis ca. 6 cm, je Meter ca. 8-10 Stück Bohrungen;
Einpressen des Klebers in den Riss punktuell über die Bohrungen und linear im gesamten Rissverlauf;
Die Rissflanken und die Marmorsichtflächen sind gegen Verunreinigungen und Verfärbungen durch den Kleber unbedingt zu schützen (keine Rand- oder Hofbildungen)
Nach erfolgter Aushärtung des Klebers Nachreinigung des Bearbeitungsbereichs, Auskratzen Kleberreste und Reinigung Rissflanken in ausreichender Tiefe für anschließende Risskittung;
Risskittung über gesonderte Position;
Feine Haarrisse mit Rissbreiten unter 0,1 mm sind nicht zu bearbeiten; Das Aufweiten von Rissen ist untersagt;
Abrechnung in m nach aufsummierten Einzellängen Riss
Menge: 75,000 m

**01.08.0160 Vernadeln Risse und Brüche, Nadeldurchmesser 4-6 mm**
Herstellen von Vernadelungen bei Rissen und Brüchen in eingebauten Werkstücken zur zusätzlichen statischen Sicherung der Werkstücke, bei denen eine ausreichende Stabilisierung durch Klebungen/Injektionen nicht zu erwarten ist;

Bohrlochdurchmesser: bis 8,0 mm;
Bohrlochtiefe:  bis 20,0 cm;
Herstellung Bohrloch im Sandstein erschütterungsfrei;
Durchmesser Nadel: 4-6 mm;
Länge Nadel:  bis 18,0 cm;
Nadelmaterial:  GFK (Glasfaser/Epoxidharz), nach Erfordernis auch Edelstahl (Werkstoff-Nr. 1.4571 nach DIN 17440);
Nadeloberfläche: rauh bzw. mit Kerbungen/Gewinde;
Einkleben der Nadeln mit mineralischem Steinkleber (Remmers Marmorkleber, PCI-FT, Jahn M 30 oder vergleichbares Material) oder in Ausnahmefällen und nach Abstimmung mit AG mit Epoxidharz (Akepox 5010 oder vergleichbares Material);
Nadelende:  ca. 1-2 cm unter Werkstückoberfläche;
Verschluss Bohrloch über gesonderte Position;

Abrechnung nach Stück Nadel
Menge: 110,000 St

**01.08.0170 Vernadeln Risse und Brüche, Nadeldurchmesser 8-12 mm**
Herstellen von weiteren Vernadelungen wie in der Vorposition beschrieben, jedoch:

Bohrlochdurchmesser: bis 14,0 mm;
Bohrlochtiefe:  bis 40,0 cm;
Herstellung Bohrloch im Marmor erschütterungsfrei;
Durchmesser Nadel: 8-12 mm;
Länge Nadel:  bis 38,0 cm;

Abrechnung nach Stück Nadel
Menge: 110,000 St

**01.08.0180 Ansetzen/Verkleben Bruchstücke**
Ansetzen und Verkleben von gelösten Bruchstücken;

Reinigung und Vorbereitung der Ansatzflächen;
Ansetzen und punktuelle Verklebung der Bruchstücke mit Epoxidharzkleber (Akepox 5010 oder gleichwertiges Material);

Angebotenes Material: ...................................

Eine Verdickung der Ansatzfläche durch die Kleberschicht ist zu vermeiden;
Die Flanken der Ansatzflächen sind ggf. vor der Verklebung gegen Verunreinigung durch den Kleber zu schützen (Cyclydodekan, Klucel, Kautschuk oder vergleichbares Material), ein Austreten des Klebers auf die Marmorsichtflächen ist unbedingt zu vermeiden;
Kittung der Klebefuge über gesonderte Position;
Eventuell erforderliche zusätzliche Verdübelungen über gesonderte Position;

Größe der Bruchstücke bis 100,0 cm²;

Abrechnung nach Stück angesetztes Teil
Menge: 80,000 St

**01.08.0190 Verdübeln Bruchstücke, Dübel bis 6 mm**
Herstellen von Verdübelungen bei Bruchstücken der Vorpositionen, bei denen aufgrund eines ungünstigen Verhältnisses zwischen Klebefuge und Teilgröße und -geometrie eine ausreichende Stabilität durch eine Verklebung nicht zu erwarten ist;

Herstellung der Verdübelungen nur nach Abstimmung mit AG/Bauleitung;

Bohrlochdurchmesser: bis 8 mm;
Tiefe je Ansatzfläche:  bis 5,0 cm;
Durchmesser Dübel: bis 6 mm;
Gesamtlänge Dübel: bis 8,0 cm;
Dübelmaterial:  GFK (Glasfaser/Epoxidharz), nach Erfordernis auch Edelstahl (Werkstoff-Nr. 1.4571 nach DIN 17440);
Dübeloberfläche: rauh bzw. mit Kerbungen/Gewinde;
Einkleben der Dübel mit mineralischem Steinkleber (Remmers Marmorkleber, PCI-FT oder vergleichbares Material) oder in Ausnahmefällen und nach Abstimmung mit AG mit Epoxidharz (Akepox 5010 oder vergleichbares Material);

Angebotenes Material Steinkleber: .............................

Angebotenes Material: Epoxidharz: .............................

Abrechnung je Stück Verdübelung
Menge: 18,000 St

**01.08.0200 Herstellen Rechteckvierung, Größe bis 100 cm³**
Herstellen, Liefern und Einbauen von Rechteckvierungen
gemäß Vorbemerkungen und analog zum Muster;

Vierungsmaterial gemäß Bestand bzw. Musterplatten Neumaterial, in Farbe und Struktur passend zum umgebenden Originalmaterial;
Sichtflächen überwiegend eben, vereinzelt auch leicht gebogen bzw. einfach abgewinkelt,
Vierungskanten geradlinig und in der Regel rechtwinklig;
Verklebung mit mineralischem Kleber ("Remmers Natursteinkleber", "PCI-FT" oder gleichwertiges Material);

Angebotenes Material: ...................................................

Materialkosten Sandstein über gesonderte Position;
Oberflächenanpassung/-bearbeitung über gesonderte Position;

Größe der Vierung bis 100,0 cm³

Abrechnung nach Stück Vierung
Menge: 6,000 St

**01.08.0210 Herstellung Rechteckvierung, Größe bis 250 cm³**
Herstellen, Liefern und Einbauen von Rechteckvierung wie in der Vorposition beschrieben, jedoch
Größe 126,0 - 250 cm³;

Abrechnung nach Stück Vierung
Menge: 14,000 St

**01.08.0220 Herstellung Rechteckvierung, Größe bis 500 cm³**
Herstellen, Liefern und Einbauen von Rechteckvierung wie in der Vorposition beschrieben, jedoch
Größe 251,0 - 500,0 cm³;

Abrechnung nach Stück Vierung
Menge: 6,000 St

**01.08.0230 Herstellung Rechteckvierung, Größe bis 1000 cm³**
Herstellen, Liefern und Einbauen von Rechteckvierung wie in der Vorposition beschrieben, jedoch
Größe 501,0 - 1000,0 cm³;

Abrechnung nach Stück Vierung
Menge: 4,000 St

**01.08.0240 Herstellung Rechteckvierung, Größe bis 2000 cm³**
Herstellen, Liefern und Einbauen von Rechteckvierung wie in der Vorposition beschrieben, jedoch
Größe 1001,0 - 2000,0 cm³;

Abrechnung nach Stück Vierung
Menge: 6,000 St

**01.08.0250 Zulage Profilausbildung Rechteckvierung**
Zulage zu Rechteckvierungen der Vorpositionen für die Ausbildung eines einfachen Profils (Viertelkehle, Radius ca. 5 cm) in der Vierung;
Zulage für alle Größenklassen;

Abrechnung in aufsummierten Einzellängen der Profilierung
Menge: 0,800 m

**01.08.0260 Herstellung Inlayvierung, Größe bis 25 cm²**
Herstellen, Liefern und Einbauen von Inlayvierungen gemäß Vorbemerkungen und Muster;
Sichtflächen überwiegend eben, vereinzelt auch leicht gebogen bzw. einfach abgewinkelt,
Verklebung Inlayvierung: mineralischer Kleber ("Remmers Natursteinkleberr", "PCI-FT" oder gleichwertiges Material);

Angebotenes Material: ...................................................

Oberflächenanpassung/-bearbeitung über gesonderte Position;
Materialkosten Sandstein über gesonderte Position;
Vierungsmaterial gemäß Bestand bzw. Musterplatten, in Farbe und Struktur passend zum umgebenden Originalmaterial;
Vierungsdicke ca. 2,0 - 4,0 cm;
Größe der Vierung bis 25,0 cm²;
Abrechnung nach Stück Vierung
Menge: 22,000 St

**01.08.0270 Herstellung Inlayvierung, Größe bis 50 cm²**
Herstellen, Liefern und Einbauen von Inlayvierung wie in der Vorposition beschrieben, jedoch
Größe 26,0 - 50,0 cm²;

Abrechnung nach Stück Vierung
Menge: 11,000 St

**01.08.0280 Herstellung Inlayvierung, Größe bis 100 cm²**
Herstellen, Liefern und Einbauen von Inlayvierung wie in der Vorposition beschrieben, jedoch
Größe 51,0 - 100,0 cm²;

Abrechnung nach Stück Vierung
Menge: 12,000 St

**01.08.0290 Herstellung Inlayvierung, Größe bis 150 cm²**
Herstellen, Liefern und Einbauen von Inlayvierung wie in der Vorposition beschrieben, jedoch
Größe 101,0 - 150,0 cm²;

Abrechnung nach Stück Vierung
Menge: 8,000 St

**01.08.0300 Herstellung Inlayvierung, Größe bis 200 cm²**
Herstellen, Liefern und Einbauen von Inlayvierung wie in der Vorposition beschrieben, jedoch
Größe 151,0 - 200,0 cm²;

Abrechnung nach Stück Vierung
Menge: 5,000 St

**01.08.0310 Herstellung Inlayvierung, Größe bis 250 cm²**
Herstellen, Liefern und Einbauen von Inlayvierung wie in der Vorposition beschrieben, jedoch
Größe 201,0 - 250,0 cm²;

Abrechnung nach Stück Vierung
Menge: 2,000 St

**01.08.0320 Herstellung Inlayvierung, Größe bis 500 cm²**
Herstellen, Liefern und Einbauen von Inlayvierung wie in der Vorposition beschrieben, jedoch
Größe 251,0 - 500,0 cm²;

Abrechnung nach Stück Vierung
Menge: 1,000 St

**01.08.0330 Zulage Profilausbildung Inlayvierung**
Zulage zu Inlayvierungen der Vorpositionen für die Ausbildung eines einfachen Profils (Viertelkehle, Radius ca. 5 cm) in der Vierung;
Zulage für alle Größenklassen;

Abrechnung in aufsummierten Einzellängen der Profilierung
Menge: 3,000 St

**01.08.0340 Kittungen Risse, Brüche**
Herstellen von Kittungen an Riss- und Bruchfugen; Ausführung gem. freigegebenem Muster Kittungen;

Fugenverschluss oberflächenbündig und nicht ausgekehlt oder gewölbt;
Fugenverläufe der Riss- und Bruchfugen geradlinig oder polygonal sowie glatt oder einfach profiliert oder abgewinkelt;
Fugenbreiten bis 10,0 mm;
Das Aufweiten von Fugen ist untersagt,

Abrechnung in aufsummierten Einzellängen
Menge: 130,000 m

**01.08.0350 Kittungen Fehlstellen, bis 25 cm²**
Herstellen von Kittungen an Ausbrüchen und Fehlstellen; Ausführung gem. freigegebenem Muster Kittungen;

Oberfläche der Kittungen eben bzw. gebogen
Ausführung der Kittungen oberflächenbündig und nicht ausgehöhlt oder gewölbt;
Formverlauf der Kanten der Ausbrüche und Fehlstellen geradlinig oder polygonal sowie ggf. einfach abgewinkelt;

Größe der Kittungen bis 25,0 cm²;
Abrechnung nach Stück Kittung
Menge: 130,000 St

**01.08.0360 Kittungen Fehlstellen, 26 bis 50 cm²**
Herstellen von Kittungen wie in der Vorposition beschrieben, jedoch
Größe 26,0 - 50,0 cm²;
Abrechnung nach Stück Kittung
Menge: 25,000 St

**01.08.0370 Kittungen Fehlstellen, 51 bis 100 cm²**
Herstellen von Kittungen wie in der Vorposition beschrieben, jedoch
Größe 51,0 - 100,0 cm²;
Abrechnung nach Stück Kittung
Menge: 8,000 St

**01.08.0380 Schleifen Sichtflächen**
Stufenweises Überschleifen der Sichtflächen einschließlich der Vierungen und Kittungen mit geringstmöglichem Materialabtrag;
Endgültiger Schleifgrad: feinst geschliffen, C 200, Ausführung nass, manuell und/oder maschinell;
Es ist unbedingt ein gleichmäßiges Schleifbild zu erzielen, Schleifspuren dürfen nicht sichtbar sein;

Abrechnung nach Fläche Sandstein in m²
Menge: 25,000 m²

**01.08.0390 Scharrieren Sichtflächen**
Stufenweises Scharrieren der Sichtflächen Sandstein einschließlich der Vierungen und Kittungen mit geringstmöglichem Materialabtrag;
Ausführung mittels Scharriereisen, manuell;
Es ist unbedingt ein gleichmäßige Oberfläche zu erzielen, Ansetzspuren dürfen nicht sichtbar sein;

Abrechnung nach Fläche Sandstein in m²
Menge: 18,000 m²

**01.08.0400 Bossieren Sichtflächen**
Stufenweises Bossieren der Sichtflächen Sandstein einschließlich der Vierungen und Kittungen mit geringstmöglichem Materialabtrag;
Ausführung mittels Bossiereisen, manuell;
Es ist unbedingt ein gleichmäßige Oberfläche zu erzielen, Ansetzspuren dürfen nicht sichtbar sein;

Abrechnung nach Fläche Sandstein in m²
Menge: 8,000 m²

**01.08.0410 Retuschen bis 100 cm²**
Herstellen von Retuschen auf Sichtflächen der neu eingebrachten Materialien;

Retusche zur optischen Integration der Neumaterialien und zur Erzielung eines ästetisch homogenen Gesamteindrucks der Natursteinoberflächen;

Retuschematerial Acrylharzlösung und Pigmente;

Größe je Einzelfläche bis 100,0 cm² bei flächigen Retuschen (Fehlstellkittungen, Vierungen) bzw. bis zu 50,0 cm Länge bei streckenartigen Retuschen (Risskittungen, Fugen);

Ausführung nur im Bedarfsfall und nur nach Abstimmung mit AG;

Abrechnung je Stück Einzelfläche bzw. Einzellänge
Menge: 8,000 St

**01.08.0420 Lieferung Sandstein**
Beschaffung von Sandstein,
Material entsprechend den Ergebnissen der Musterplatten;
Beschaffung als Platten oder Werkstücke unterschiedlicher Größe, geeignet für die Herstellung von Rechteck- und Inlayvierungen;

Abrechnung nach Volumen in aufsummierten Einzelmengen
Menge: 1,000 m³

**01.08.0430 Herstellen Rechteckvierung, Größe bis 100 cm³**
Herstellen, Liefern und Einbauen von Rechteckvierungen
gemäß Vorbemerkungen und analog zum Muster;

Vierungsmaterial gemäß Bestand bzw. Musterplatten Neumaterial, in Farbe und Struktur passend zum umgebenden Originalmaterial;
Sichtflächen überwiegend eben, vereinzelt auch leicht gebogen bzw. einfach abgewinkelt,
Vierungskanten geradlinig und in der Regel rechtwinklig;
Verklebung mit mineralischem Kleber ("Remmers Natursteinkleber", "PCI-FT" oder gleichwertiges Material);

Angebotenes Material: ...................................................

Materialkosten Granit über gesonderte Position;
Oberflächenanpassung/-bearbeitung über gesonderte Position;

Größe der Vierung bis 100,0 cm³

Abrechnung nach Stück Vierung
Menge: 12,000 St

**01.08.0440 Herstellung Rechteckvierung, Größe bis 250 cm³**
Herstellen, Liefern und Einbauen von Rechteckvierung wie in der Vorposition beschrieben, jedoch
Größe 126,0 - 250 cm³;

Abrechnung nach Stück Vierung
Menge: 7,000 St

**01.08.0450 Herstellung Rechteckvierung, Größe bis 500 cm³**
Herstellen, Liefern und Einbauen von Rechteckvierung wie in der Vorposition beschrieben, jedoch
Größe 251,0 - 500,0 cm³;

Abrechnung nach Stück Vierung
Menge: 5,000 St

**01.08.0460 Herstellung Rechteckvierung, Größe bis 1000 cm³**
Herstellen, Liefern und Einbauen von Rechteckvierung wie in der Vorposition beschrieben, jedoch
Größe 501,0 - 1000,0 cm³;

Abrechnung nach Stück Vierung
Menge: 3,000 St

**01.08.0470 Herstellung Rechteckvierung, Größe bis 2000 cm³**
Herstellen, Liefern und Einbauen von Rechteckvierung wie in der Vorposition beschrieben, jedoch
Größe 1001,0 - 2000,0 cm³;

Abrechnung nach Stück Vierung
Menge: 4,000 St

**01.08.0480 Zulage Profilausbildung Rechteckvierung**
Zulage zu Rechteckvierungen der Vorpositionen für die Ausbildung eines einfachen Profils (Viertelkehle, Radius ca. 5 cm) in der Vierung;
Zulage für alle Größenklassen;

Abrechnung in aufsummierten Einzellängen der Profilierung
Menge: 0,800 m

**01.08.0490 Herstellung Inlayvierung, Größe bis 25 cm²**
Herstellen, Liefern und Einbauen von Inlayvierungen gemäß Vorbemerkungen und Muster;
Sichtflächen überwiegend eben, vereinzelt auch leicht gebogen bzw. einfach abgewinkelt,
Verklebung Inlayvierung: mineralischer Kleber ("Remmers Natursteinkleberr", "PCI-FT" oder gleichwertiges Material);
Angebotenes Material: ...................................................

Oberflächenanpassung/-bearbeitung über gesonderte Position;
Materialkosten Granit über gesonderte Position;
Vierungsmaterial gemäß Bestand bzw. Musterplatten, in Farbe und Struktur passend zum umgebenden Originalmaterial;
Vierungsdicke ca. 2,0 - 4,0 cm;
Größe der Vierung bis 25,0 cm²;
Abrechnung nach Stück Vierung
Menge: 22,000 St

**01.08.0500 Herstellung Inlayvierung, Größe bis 50 cm²**
Herstellen, Liefern und Einbauen von Inlayvierung wie in der Vorposition beschrieben, jedoch
Größe 26,0 - 50,0 cm²;

Abrechnung nach Stück Vierung
Menge: 20,000 St

**01.08.0510 Herstellung Inlayvierung, Größe bis 100 cm²**
Herstellen, Liefern und Einbauen von Inlayvierung wie in der Vorposition beschrieben, jedoch
Größe 51,0 - 100,0 cm²;

Abrechnung nach Stück Vierung
Menge: 18,000 St

**01.08.0520 Herstellung Inlayvierung, Größe bis 150 cm²**
Herstellen, Liefern und Einbauen von Inlayvierung wie in der Vorposition beschrieben, jedoch
Größe 101,0 - 150,0 cm²;

Abrechnung nach Stück Vierung
Menge: 12,000 St

**01.08.0530 Herstellung Inlayvierung, Größe bis 200 cm²**
Herstellen, Liefern und Einbauen von Inlayvierung wie in der Vorposition beschrieben, jedoch
Größe 151,0 - 200,0 cm²;

Abrechnung nach Stück Vierung
Menge: 8,000 St

**01.08.0540 Herstellung Inlayvierung, Größe bis 250 cm²**
Herstellen, Liefern und Einbauen von Inlayvierung wie in der Vorposition beschrieben, jedoch
Größe 201,0 - 250,0 cm²;

Abrechnung nach Stück Vierung
Menge: 2,000 St

**01.08.0550 Herstellung Inlayvierung, Größe bis 500 cm²**
Herstellen, Liefern und Einbauen von Inlayvierung wie in der Vorposition beschrieben, jedoch
Größe 251,0 - 500,0 cm²;

Abrechnung nach Stück Vierung
Menge: 2,000 St

**01.08.0560 Zulage Profilausbildung Inlayvierung**
Zulage zu Inlayvierungen der Vorpositionen für die Ausbildung eines einfachen Profils (Viertelkehle, Radius ca. 5 cm) in der Vierung;
Zulage für alle Größenklassen;

Abrechnung in aufsummierten Einzellängen der Profilierung
Menge: 3,000 St

**01.08.0570 Stocken Sichtflächen**
Stufenweises Stocken der Sichtflächen Granit einschließlich der Vierungen und Kittungen mit geringstmöglichem Materialabtrag;
Ausführung mittels Stockhammer/ Stockeisen, manuell und/oder maschinell;
Es ist unbedingt ein gleichmäßige Oberfläche zu erzielen, Ansetzspuren dürfen nicht sichtbar sein;

Abrechnung nach Fläche Granit in m²
Menge: 8,000 m²

**01.08.0580 Lieferung Granit**
Beschaffung von Granit,
Material entsprechend den Ergebnissen der Musterplatten;
Beschaffung als Platten oder Werkstücke unterschiedlicher Größe, geeignet für die Herstellung von Rechteck- und Inlayvierungen;

Abrechnung nach Volumen in aufsummierten Einzelmengen
Menge: 0,500 m³

#### Titel 01.09 Klempnerarbeiten

**01.09.0010 Fensterbankverblechung Kupfer, ST, L = 1,40**
Liefern und einbauen von Fensterbankverblechungen ST
nach Bestand, aus Kupfer, Inkl. seitlicher Anarbeitung an profilierte Gewände (Putzprofil) sowie Anschluss an Fensterblendrahmen.
Inkl. Trennschicht aus diffusionsoffener Schalungsbahn.
Die spreiz- und druckfreie Befestigung der Vorstoßbleche darf nur mit eingeklebten Innengewindehülsen erfolgen.
Material:  Kupfer, halbhart, walzblank
Materialstärke:  0,6 mm
Länge:  140 cm,
Zuschnitt:  450 mm
Falze:  4 Stück
Untergrund:  Sandstein, Putz
Die Geometrie und Befestigung der Verblechung inkl. der
Tropfkanten ist gemäß Bestand auszubilden.Ausführung nach Bemusterung und Freigabe durch AG.
Menge: 27,000 St

**01.09.0020 Fensterbankverblechung Kuper, EG, L = 1,70**
Liefern und einbauen von Fensterbankverblechungen EG
nach Bestand, aus Kupfer, Inkl. seitlicher Anarbeitung an profilierte Gewände (Putzprofil) sowie Anschluss an Fensterblendrahmen.
Inkl. Trennschicht aus diffusionsoffener Schalungsbahn.
Die spreiz- und druckfreie Befestigung der Vorstoßbleche darf nur mit eingeklebten Innengewindehülsen erfolgen.
Inkl. Ausarbeitung der Verkrpöften Ecken
Material:  Kupfer, halbhart, walzblank
Materialstärke:  0,6 mm
Länge:  170 cm,
Zuschnitt:  520 mm
Falze:  4 Stück
Untergrund:  Sandstein, Putz
Die Geometrie und Befestigung der Verblechung inkl. der
Tropfkanten ist gemäß Bestand auszubilden.Ausführung nach Bemusterung und Freigabe durch AG.
Menge: 23,000 St

**01.09.0030 Fensterbankverblechung Kuper, EG, L = 2,00**
Liefern und einbauen von Fensterbankverblechungen EG
nach Bestand, aus Kupfer, Inkl. seitlicher Anarbeitung an profilierte Gewände (Putzprofil) sowie Anschluss an Fensterblendrahmen.
Inkl. Trennschicht aus diffusionsoffener Schalungsbahn.
Die spreiz- und druckfreie Befestigung der Vorstoßbleche darf nur mit eingeklebten Innengewindehülsen erfolgen.
Inkl. Ausarbeitung der Verkröpften Ecken
Material:  Kupfer, halbhart, walzblank
Materialstärke:  0,6 mm
Länge:  200 cm,
Zuschnitt:  520 mm
Falze:  4 Stück
Untergrund:  Sandstein, Putz
Die Geometrie und Befestigung der Verblechung inkl. der
Tropfkanten ist gemäß Bestand auszubilden.Ausführung nach Bemusterung und Freigabe durch AG.
Menge: 7,000 St

**01.09.0040 Gesimsabdeckung Kupfer, 1.OG**
Liefern und einbauen von Gesimsabdeckungen 1.OG nach Bestand, aus Kupfer, Tropfkanten als Dreikant und Trennschicht, Inkl. Trennschicht aus diffusionsoffener Schalungsbahn.
Die spreiz- und druckfreie Befestigung der Vorstoßbleche darf nur mit eingeklebten Innengewindehülsen erfolgen.
Material:  Kupfer, halbhart, walzblank
Materialstärke:  0,6 mm
Zuschnitt:  500
Falze:  3 Stück
Untergrund:  Sandstein, Putz
Die Geometrie und Befestigung der Verblechung inkl. der Tropfkanten ist gemäß Bestand auszubilden.Ausführung nach Bemusterung und Freigabe durch AG.
Menge: 150,000 m

**01.09.0050 Zulage Gesimsabdeckung gerundet**
Zulage zu vorbeschriebener Gesimsabdeckung für die gerundete Ausführung
Menge: 30,000 m

**01.09.0060 Fensterbankverblechung Kuper, 1.OG, L = 1,70**
Liefern und einbauen von Fensterbankverblechungen 1.OG
nach Bestand, aus Kupfer, Inkl. seitlicher Anarbeitung an profilierte Gewände (Putzprofil) sowie Anschluss an Fensterblendrahmen.
Inkl. Trennschicht aus diffusionsoffener Schalungsbahn.
Die spreiz- und druckfreie Befestigung der Vorstoßbleche darf nur mit eingeklebten Innengewindehülsen erfolgen.
Inkl. Ausarbeitung der Verkröften Ecken
Material:  Kupfer, halbhart, walzblank
Materialstärke:  0,6 mm
Länge:  170 cm,
Zuschnitt:  520 mm
Falze:  4 Stück
Untergrund:  Sandstein, Putz
Die Geometrie und Befestigung der Verblechung inkl. der
Tropfkanten ist gemäß Bestand auszubilden.Ausführung nach Bemusterung und Freigabe durch AG.
Menge: 32,000 St

**01.09.0070 Fensterbankverblechung Kuper, 1.OG, L = 2,20**
Liefern und einbauen von mehrteiligen Fensterbankverblechungen 1.OG (drei Einzelfenster) gerundete Ausführung nach Bestand, aus Kupfer, Inkl. seitlicher Anarbeitung an profilierte Gewände (Putzprofil) sowie Anschluss an Fensterblendrahmen.
Inkl. Trennschicht aus diffusionsoffener Schalungsbahn.
Die spreiz- und druckfreie Befestigung der Vorstoßbleche darf nur mit eingeklebten Innengewindehülsen erfolgen.
Inkl. Ausarbeitung der Verkröpften Ecken.
Inkl. eventueller Dehner etc.
Material:  Kupfer, halbhart, walzblank
Materialstärke:  0,6 mm
Länge:  220 cm,
Zuschnitt:  520 mm
Falze:  4 Stück
Untergrund:  Sandstein, Putz
Die Geometrie und Befestigung der Verblechung inkl. der
Tropfkanten ist gemäß Bestand auszubilden.Ausführung nach Bemusterung und Freigabe durch AG.
Menge: 4,000 St

**01.09.0080 Fensterbankverblechung Kuper, 2.OG, L = 1,70**
Liefern und einbauen von Fensterbankverblechungen 1.OG
nach Bestand, aus Kupfer, Inkl. seitlicher Anarbeitung an profilierte Gewände (Putzprofil) sowie Anschluss an Fensterblendrahmen.
Inkl. Trennschicht aus diffusionsoffener Schalungsbahn.
Die spreiz- und druckfreie Befestigung der Vorstoßbleche darf nur mit eingeklebten Innengewindehülsen erfolgen.
Inkl. Ausarbeitung der Verkröften Ecken
Material:  Kupfer, halbhart, walzblank
Materialstärke:  0,6 mm
Länge:  170 cm,
Zuschnitt:  520 mm
Falze:  4 Stück
Untergrund:  Sandstein, Putz
Die Geometrie und Befestigung der Verblechung inkl. der
Tropfkanten ist gemäß Bestand auszubilden.Ausführung nach Bemusterung und Freigabe durch AG.
Menge: 33,000 St

**01.09.0090 Fensterbankverblechung Kuper, 2.OG, L = 2,20**
Liefern und einbauen von mehrteiligen Fensterbankverblechungen 2.OG (drei Einzelfenster) gerundete Ausführung nach Bestand, aus Kupfer, Inkl. seitlicher Anarbeitung an profilierte Gewände (Putzprofil) sowie Anschluss an Fensterblendrahmen.
Inkl. Trennschicht aus diffusionsoffener Schalungsbahn.
Die spreiz- und druckfreie Befestigung der Vorstoßbleche darf nur mit eingeklebten Innengewindehülsen erfolgen.
Inkl. Ausarbeitung der Verkröpften Ecken.
Inkl. eventueller Dehner etc.
Material:  Kupfer, halbhart, walzblank
Materialstärke:  0,6 mm
Länge:  220 cm,
Zuschnitt:  520 mm
Falze:  4 Stück
Untergrund:  Sandstein, Putz
Die Geometrie und Befestigung der Verblechung inkl. der
Tropfkanten ist gemäß Bestand auszubilden.Ausführung nach Bemusterung und Freigabe durch AG.
Menge: 4,000 St

**01.09.0100 Zulage Fensterbankverblechung gerundet L= 2,20**
Zulage zu vorbeschriebener Fensterbankverblechung für die gerundete Ausführung
L = 2,20 m
Menge: 8,000 St

**01.09.0110 Zulage Fensterbankverblechung gerundet L= 1,70**
Zulage zu vorbeschriebener Fensterbankverblechung für die gerundete Ausführung
L = 1,70 m
Menge: 10,000 St

**01.09.0120 Abdeckung Architravgesims, DG**
Liefern und einbauen von Abdeckung Architravgesims DG nach Bestand, aus Kupfer, Tropfkanten als Dreikant und Trennschicht, Inkl. Trennschicht aus diffusionsoffener Schalungsbahn.
Die spreiz- und druckfreie Befestigung der Vorstoßbleche darf nur mit eingeklebten Innengewindehülsen erfolgen.
Material:  Kupfer, halbhart, walzblank
Materialstärke:  0,6 mm
Zuschnitt:  350
Falze:  3 Stück
Untergrund:  Sandstein, Putz
Die Geometrie und Befestigung der Verblechung inkl. der Tropfkanten ist gemäß Bestand auszubilden.Ausführung nach Bemusterung und Freigabe durch AG.
Menge: 150,000 m

**01.09.0130 Zulage Gesimsabdeckung gerundet**
Zulage zu vorbeschriebener Gesimsabdeckung für die gerundete Ausführung
Menge: 30,000 m

**01.09.0140 Fensterbankverblechung Kupfer, DG, L = 1,20**
Liefern und einbauen von Fensterbankverblechungen DG
nach Bestand, aus Kupfer, Inkl. seitlicher Anarbeitung an profilierte Gewände (Putzprofil) sowie Anschluss an Fensterblendrahmen.
Inkl. Trennschicht aus diffusionsoffener Schalungsbahn.
Die spreiz- und druckfreie Befestigung der Vorstoßbleche darf nur mit eingeklebten Innengewindehülsen erfolgen.
Material:  Kupfer, halbhart, walzblank
Materialstärke:  0,6 mm
Länge:  120 cm,
Zuschnitt:  450 mm
Falze:  4 Stück
Untergrund:  Sandstein, Putz
Die Geometrie und Befestigung der Verblechung inkl. der
Tropfkanten ist gemäß Bestand auszubilden.Ausführung nach Bemusterung und Freigabe durch AG.
Menge: 11,000 St

**01.09.0150 Fensterbankabdeckung Ovalfenster EG/1.OG/DG**
Liefern und einbauen von Fensterbankverblechungen der segmentbogenförmigen Ovalfenser EG/ 1.OG/ DG nach Bestand, aus Kupfer, Inkl. seitlicher Anarbeitung an profilierte Gewände (Putzprofil) sowie Anschluss an Fensterblendrahmen.
Inkl. Trennschicht aus diffusionsoffener Schalungsbahn.
Die spreiz- und druckfreie Befestigung der Vorstoßbleche darf nur mit eingeklebten Innengewindehülsen erfolgen.
Material:  Kupfer, halbhart, walzblank
Materialstärke:  0,6 mm
Länge:  120 cm,
Zuschnitt:  450 mm
Falze:  4 Stück
Untergrund:  Sandstein, Putz
Die Geometrie und Befestigung der Verblechung inkl. der
Tropfkanten ist gemäß Bestand auszubilden.Ausführung nach Bemusterung und Freigabe durch AG.
Menge: 6,000 St

**01.09.0160 Zulage Rundung Gesimsabdeckungen an Risalithen**
Zulage für den Mehraufwand und Verschnitt bei der Ausbildungen von Rundungen der Gesimsabdeckungen
Menge: 20,000 m

**01.09.0170 Ecken, Kanten, Totläufe Gesimsabdeckungen**
Zulage für den Mehraufwand für die Ausarbeitunge von Ecken/ Kanten/ Totläufe in den Gesimsabdeckungen
Menge: 150,000 St

**01.09.0180 Dehner Gesimsabdeckungen**
Herstellung von Dehnern in den Gesimsabdeckungen zum Abbau der therm. bedingten Längenänderungen, Ausführung als Kappendehner
Material:  Kupfer
Dicke:  0,6 mm
Menge: 50,000 St

**01.09.0190 PU Fuge**
Dauerelastische Verfugung der Dehnungsfugen an Betonwerk-steinelementen bzw. Anschlfugen an Verblechungen
- Reinigung der Fugenflanken
- Primern der Fugen
- Eventuell Montage von Quellschläuche
- Verfüllen der Fuge
- Absanden der Oberfläche mittels Quarzsand
Fugenfarbe:  ocker/beige
mittlere Breite:  1,0 cm
mittlere Tiefe:  2,0 cm
Material:  PU SikaFlex oder gleichwertig

Angebotenes Material: ...................................................
Menge: 110,000 m

#### Titel 01.10 Malerarbeiten

**01.10.0010 Abklebearbeiten Fenster-/Türöffnungen**
Schutz von Fenster, Türen mittels Folie mit UV-beständigem Klebeband scharf abkleben und vollflächig mit Folie schützen, nach Abschluß der Arbeiten demontieren und abtransportieren
Menge: 570,000 m²

**01.10.0020 Abkleben von Verblechungen**
Schutz von Verblechungen mittels Folie mit UV-beständigem Klebeband scharf abkleben und vollflächig mit Folie schützen, nach Abschluß der Arbeiten demontieren und abtransportieren
mittlere Breite:  20,0 cm
Menge: 680,000 m

**01.10.0030 Angleichen Putzflächen bis 0,01m², Glattputz**
Farbliches Angleichen Putzflächen, an senkrechten Bauteilen der restaurierten Fassade wie folgt:
- Abätzen der Sinterschicht mit KEIM Ätzflüssigkeit
- mehrmaliges Nachspülen mit Wasser
- Grundbeschichtung aus KEIM GRANITAL
- Schlussbeschichtung aus Dispersionssilikatlasur,
wasserbasiert, lösemittelfrei, halbtransparent, hellgetönt,
aus KEIM DESIGN Lasur oder gleichwertig

Angebotenes Fabrikat: ........................
.
Untergrund:  Putzmörtel PIIa
Oberfläche:  glatt
Größe:  bis 0,01 m²
Menge: 360,000 St

**01.10.0040 Angleichen Putzflächen bis 0,01m², Struktur/Stuck**
Farbliches Angleichen Putzflächen, an senkrechten Bauteilen der restaurierten Fassade wie folgt:
- Abätzen der Sinterschicht mit KEIM Ätzflüssigkeit
- mehrmaliges Nachspülen mit Wasser
- Grundbeschichtung aus KEIM GRANITAL
- Schlussbeschichtung aus Dispersionssilikatlasur,
wasserbasiert, lösemittelfrei, halbtransparent, hellgetönt,
aus KEIM DESIGN Lasur oder gleichwertig

Angebotenes Material: ...................................................
Untergrund:  Putzmörtel PIIa
Oberfläche:  Stuckelemente und Strukturputz
Größe:  bis 0,01 m²
Menge: 360,000 St

**01.10.0050 Angleichen Putzflächen 0,01-0,1m², Glattputz**
Farbliches Angleichen Putzflächen, an senkrechten Bauteilen der restaurierten Fassade wie folgt:
- Abätzen der Sinterschicht mit KEIM Ätzflüssigkeit
- mehrmaliges Nachspülen mit Wasser
- Grundbeschichtung aus KEIM GRANITAL
- Schlussbeschichtung aus Dispersionssilikatlasur,
wasserbasiert, lösemittelfrei, halbtransparent, hellgetönt,
aus KEIM DESIGN Lasur oder gleichwertig

Angebotenes Material: ...................................................

Untergrund:  Putzmörtel PIIa
Oberfläche:  glatt
Größe:  0,01 - 0,1 m²
Menge: 220,000 St

**01.10.0060 Angleichen Putzflächen 0,01-0,1m², Struktur/Stuck**
Farbliches Angleichen Putzflächen, an senkrechten Bauteilen der restaurierten Fassade wie folgt:
- Abätzen der Sinterschicht mit KEIM Ätzflüssigkeit
- mehrmaliges Nachspülen mit Wasser
- Grundbeschichtung aus KEIM GRANITAL
- Schlussbeschichtung aus Dispersionssilikatlasur,
wasserbasiert, lösemittelfrei, halbtransparent, hellgetönt,
aus KEIM DESIGN Lasur oder gleichwertig

Angebotenes Material: ...................................................

Untergrund:  Putzmörtel PIIa
Oberfläche:  Stuckelemente und Strukturputz
Größe:  0,01 -0,1 m²
Menge: 220,000 St

**01.10.0070 Angleichen Putzflächen 0,1-1,0m², Glattputz**
Farbliches Angleichen Putzflächen, an senkrechten Bauteilen der restaurierten Fassade wie folgt:
- Abätzen der Sinterschicht mit KEIM Ätzflüssigkeit
- mehrmaliges Nachspülen mit Wasser
- Grundbeschichtung aus KEIM GRANITAL
- Schlussbeschichtung aus Dispersionssilikatlasur,
wasserbasiert, lösemittelfrei, halbtransparent, hellgetönt,
aus KEIM DESIGN Lasur oder gleichwertig

Angebotenes Material: ...................................................

Untergrund:  Putzmörtel PIIa
Oberfläche:  glatt
Größe:  0,1 -1,0 m²
Menge: 110,000 St

**01.10.0080 Angleichen Putzflächen 0,1-1,0m², Struktur/Stuck**
Farbliches Angleichen Putzflächen, an senkrechten Bauteilen der restaurierten Fassade wie folgt:
- Abätzen der Sinterschicht mit KEIM Ätzflüssigkeit
- mehrmaliges Nachspülen mit Wasser
- Grundbeschichtung aus KEIM GRANITAL
- Schlussbeschichtung aus Dispersionssilikatlasur,
wasserbasiert, lösemittelfrei, halbtransparent, hellgetönt,
aus KEIM DESIGN Lasur oder gleichwertig.

Angebotenes Material: ...................................................

Untergrund:  Putzmörtel PIIa
Oberfläche:  Stuckelemente und Strukturputz
Größe:  0,1 - 1,0 m²
Menge: 110,000 St

**01.10.0090 Angleichen Putzflächen 1,0-2,5m², Glattputz**
Farbliches Angleichen Putzflächen, an senkrechten Bauteilen der restaurierten Fassade wie folgt:
- Abätzen der Sinterschicht mit KEIM Ätzflüssigkeit
- mehrmaliges Nachspülen mit Wasser
- Grundbeschichtung aus KEIM GRANITAL
- Schlussbeschichtung aus Dispersionssilikatlasur,
wasserbasiert, lösemittelfrei, halbtransparent, hellgetönt,
aus KEIM DESIGN Lasur oder gleichwertig

Angebotenes Material: ...................................................

Untergrund:  Putzmörtel PIIa
Oberfläche:  glatt
Größe:  1,0 - 2,5 m²
Menge: 45,000 St

**01.10.0100 Angleichen Putzflächen 1,0-2,5m², Struktur/Stuck**
Farbliches Angleichen Putzflächen, an senkrechten Bauteilen der restaurierten Fassade wie folgt:
- Abätzen der Sinterschicht mit KEIM Ätzflüssigkeit
- mehrmaliges Nachspülen mit Wasser
- Grundbeschichtung aus KEIM GRANITAL
- Schlussbeschichtung aus Dispersionssilikatlasur,
wasserbasiert, lösemittelfrei, halbtransparent, hellgetönt,
aus KEIM DESIGN Lasur oder gleichwertig

Angebotenes Material: ...................................................

Untergrund:  Putzmörtel PIIa
Oberfläche:  Stuckelemente und Strukturputz
Größe:  1,0 - 2,5 m²
Menge: 45,000 St

**01.10.0110 Angleichen Risse bis 5 mm**
Farbliches Angleichen restaurierte Risse, an senkrechten Bauteilen der restaurierten Fassade wie folgt:
- Abätzen der Sinterschicht mit KEIM Ätzflüssigkeit
- mehrmaliges Nachspülen mit Wasser
- Grundbeschichtung aus KEIM GRANITAL
- Schlussbeschichtung aus Dispersionssilikatlasur,
wasserbasiert, lösemittelfrei, halbtransparent, hellgetönt,
aus KEIM DESIGN Lasur oder gleichwertig

Angebotenes Material: ...................................................

Untergrund:  Putzmörtel PIIa
Oberfläche:  Stuckelemente, Strukturputz, Glattputz
Breite:  bis 5 mm
Menge: 180,000 m

**01.10.0120 Angleichen Risse 5 - 60 mm**
Farbliches Angleichen restaurierte Risse, an senkrechten Bauteilen der restaurierten Fassade wie folgt:
- Abätzen der Sinterschicht mit KEIM Ätzflüssigkeit
- mehrmaliges Nachspülen mit Wasser
- Grundbeschichtung aus KEIM GRANITAL
- Schlussbeschichtung aus Dispersionssilikatlasur,
wasserbasiert, lösemittelfrei, halbtransparent, hellgetönt,
aus KEIM DESIGN Lasur oder gleichwertig

Angebotenes Material: ...................................................

Untergrund:  Putzmörtel PIIa
Oberfläche:  Stuckelemente, Strukturputz, Glattputz
Breite:  5 - 60 mm
Menge: 45,000 m

**01.10.0130 Angleichen Gesimse Abwicklung bis 50,0 cm**
Farbliches Angleichen überarbeitete Gesimse, an senkrechten Bauteilen der restaurierten Fassade wie folgt:
- Abätzen der Sinterschicht mit KEIM Ätzflüssigkeit
- mehrmaliges Nachspülen mit Wasser
- Grundbeschichtung aus KEIM GRANITAL
- Schlussbeschichtung aus Dispersionssilikatlasur,
wasserbasiert, lösemittelfrei, halbtransparent, hellgetönt,
aus KEIM DESIGN Lasur oder gleichwertig

Angebotenes Material: ...................................................

Untergrund:  Putzmörtel PIIa
Oberfläche:  Stuckelemente
Abwicklung:  bis 50 cm
Menge: 300,000 m

**01.10.0140 Angleichen Strukturputz**
Farbliches Angleichen Strukturputz EG/OG, an senkrechten Bauteilen der restaurierten Fassade wie folgt:
- Abätzen der Sinterschicht mit KEIM Ätzflüssigkeit
- mehrmaliges Nachspülen mit Wasser
- Grundbeschichtung aus KEIM GRANITAL
- Schlussbeschichtung aus Dispersionssilikatlasur,
wasserbasiert, lösemittelfrei, halbtransparent, hellgetönt,
aus KEIM DESIGN Lasur oder gleichwertig

Angebotenes Material: ...................................................

Untergrund:  Putzmörtel PIIa
Oberfläche:  Strukturputz/ Bossenputz (Rustika)
Menge: 810,000 m²

**01.10.0150 Schlußbeschichtung Lasur**
Schlussbeschichtung an Wand, außen, Schlussbeschichtung aus Dispersionssilikatlasur, wasserbasiert, lösemittelfrei, halbtransparent, hellgetönt, aus
KEIM DESIGN Lasur oder gleichwertig

Angebotenes Material: ...................................................

Material:  Putzmörtel PIIb
Untergrund:  Glattputz, Strukturputz, Stuck
Menge: 2130,000 m²

**01.10.0160 Zulage für Laibungen**
Zulage für den Mehraufwand Anstrich der Laibungen
Menge: 1150,000 m

#### Titel 01.11 Stundenlohnarbeiten

**01.11.0010 Stundenlohn Meister**
Stundenlohnarbeiten Meister für nicht aufgeführte Leistungen, nach Anweisung Arbeitgeber/ Bauleitung, Abrechnung erfolgt über bestätigte Bautagesberichte, zzgl. Material
Menge: 2,000 h

**01.11.0020 Stundenlohn Facharbeiter**
Stundenlohnarbeiten Facharbeiter für nicht aufgeführte Leistungen, nach Anweisung Arbeitgeber/ Bauleitung, Abrechnung erfolgt über bestätigte Bautagesberichte, zzgl. Material
Menge: 5,000 h

**01.11.0030 Stundenlohn Bauhelfer**
Stundenlohnarbeiten Bauhelfer für nicht aufgeführte Leistungen, nach Anweisung Arbeitgeber/ Bauleitung, Abrechnung erfolgt über bestätigte Bautagesberichte, zzgl. Material
Menge: 5,000 h

**01.11.0040 Stundenlohn Restaurator**
Stundenlohnarbeiten Restaurator für nicht aufgeführte Leistungen, nach Anweisung Arbeitgeber/ Bauleitung, Abrechnung erfolgt über bestätigte Bautagesberichte, zzgl. Material
Menge: 5,000 h

### Gewerk 02 Fassade A9

#### Titel 02.01 Baustelleneinrichtung

**02.01.0010 Allgemeine Baustelleneinrichtung**
Einrichten, Vorhalten und Räumen der Baustelle und der Baustelleneinrichtung (Maschinen, Geräte, Material, Baustellenunterkunft, Materialcontainer) einschl. aller Transport-, Auf- und Abladekosten für sämtliche in der Leistungsbeschreibung aufgeführten Leistungen; Wiederherstellung des Geländes und Arbeitsbereichs nach Abbau sowie Entfernen aller durch den AN verursachten Verunreinigungen;

Einschließlich folgender weiterer Aufwendungen:
- Beschaffung und Bereitstellung Bauwasser zur eigenen Verwendung;
- Auffangung und Entsorgung des anfallenden Schmutzwasser der eigenen Leistungen;
- Nach Bedarf zusätzliche Aufwendungen zum Schutz der BE gegen Diebstahl/Vandalismus durch die abgelegene Lage der Baustelle;
- Nach Bedarf temporäre Absperrung der öffentlich zugänglichen Wege bei Transporten und An- und Ablieferungen des AN;
- Nach Bedarf Aufstellung Warnschilder zum Schutz von Personen;
- Nach Bedarf erforderliche Sondergenehmigungen für das Abstellen von Firmenfahrzeugen

Die Verkehrssicherungspflicht obliegt dem AN

Grundstandzeit: 4 Wochen
Menge: 1,000 St

**02.01.0020 Vorhaltung Baustelleneinrichtung**
Baustelleneinrichtung aus der Vorposition über die
Grundstandzeit hinaus vorhalten
Menge: 30,000 St/Wo

**02.01.0030 Stellung Aufzug bis 500 kg**
Stellung Bauaufzug als Material- und Personenaufzug,
für anstehenden Arbeiten, Demontage und Abtransport
nach
Abschluß der Arbeiten

Höhe:  bis 20,0 m
Belastung:  bis 500 kg
Grundvorhaltung: 4 StWo
Menge: 1,000 St

**02.01.0040 Weitere Vorhaltung Bauaufzug über die Grundvorhaltung**
Weitere Vorhaltung Bauaufzug über die Grundvorhaltung
hinaus
Menge: 60,000 St/Wo

**02.01.0050 Schutz Fenster und Türen mittels Hartfaserplatten**
Vorhandene Fenster und Türen mittels Hartfasplatten vor
Beschädigungen schützen, nach Abschluß der Arbeiten
demontieren und abtransportieren

Material:  4 mm Hartfaserplatten
Menge: 90,000 m²

**02.01.0060 Schutz Fenster und Türen mittels Folie**
Vorhandene Fenster und Türen mittels Folie vor
Verschmutzungen schützen, nach Abschluß der Arbeiten
demontieren und abtransportieren

Material:  PE-Folie
Menge: 90,000 m²

**02.01.0070 Schutz angrenzender Bauteile mittels Folie**
Schutzangrenzender Bauteile mittels Folie vor
Verschmutzungen schützen, nach Abschluß der Arbeiten
demontierenund abtransportieren

Material:  PE-Folie
Menge: 100,000 m²

**02.01.0080 Schutz Natursteinelemente**
Abkleben aller Natursteinelementen wie Fensterbänke
usw. sowie Traufe mit Folie und Steinklebeband als
Bauzeitenschutz liefern, montieren, während der der
gesamten Bauzeit vorhalten, nach Abschluß der Arbeiten
demontieren und abtransportieren

mittlere Breite:  0,50 m
Menge: 100,000 m

**02.01.0090 Schutz Fußboden/ Pflaster**
Herstellung eines Bodenschutzes für besondere
Zwecke im Außenbereich im Zuge der Fassadensanierung

Material:  Wasserdichte reißfeste Plane und
Holzwerkstoffplatte min. 20 mm stark

einschl. einer seitlichen Aufkantung (Kantholz) ca. 10
cm inkl.
Hochführen der Plane an den Außenkanten, während der
Bauphase vorhalten, nach Abschluß der Arbeiten
demontieren und abtransportieren
Menge: 50,000 m²

#### Titel 02.02 Voruntersuchung / Dokumentation

**02.02.0010 Restauratorisch Bestandsaufnahme**
Der Bestand der Fassaden ist restauratorisch
aufzunehmen, Ziel ist eine Beschreibung der Putztypen
und Natursteine
Hierzu sind exemplarische Sondierungen zu erstellen,
diese zu fotografieren und zu beschreiben
Annahme: ca. 15 Sondierungen & 15 x 15cm²
Die Ergebnisse sind nach den Richtlinen der Unteren
Denkmalschutzbehörde Potsdam zu dokumentieren
Dem Auftraggeber sind 3 farbige Ausdrucke und drei
CD-ROMs mit der Dokumentation als pdf-Datei zu
übergeben.

Ausführung: Dipl.-Restaurator:

'........................................'

(vom Bieter einzutragen)
Menge: 1,000 St

**02.02.0020 Putzanalysen**
Putzanalysen der Bestandsputze Leierputz/ Deckputz,
Feinputz/ Deckputz und Unterputz hinsichtlich der
Schichdicke, Materialzusammensetzung, Farbe, Körnung,
Zuschlagstoffe, Sieblienen, Bindemittelbestandteile und
Putzmischungen als Grundlage für die Neu- bzw.
Ergängzungsputzen
Menge: 3,000 St

**02.02.0030 Kartierung des Bestandes**
Die Ergebnisse der restauratorischen Bestandsaufnahme
sind in einer Bestandskartierung zu dokumentieren. Bei
Fassadenflächen, die mit aufliegenden Anstriche
verdeckt sind ggf. exemplarische Freilegeschnitte
anzulegen.

Als Plangrundlage werden durch die Bauleitung
dwg-Zeichnungen der Ansichten übergeben.

Maßstab:  1:20
zu übergebene Dateien:  als dwg-Datei (je Putztyp ist
ein Layer anzulegen) sowie als  pdf-Datei auf CD-ROM
Menge: 1,000 St

**02.02.0040 Schadenskartierung**
Die Fassade ist hinsichtlich ihrer Schäden an Putzen, N
aturstein und am Mauerwerk zu untersuchen. Die Schäden
sind nach
Schadensphänomen und Ursache zu klassifizieren.
Die Ergebnisse sind in einer Schadenskartierung zu
dokumentieren. Bei Putzflächen, die mit aufliegenden
Anstrichen verdeckt sind, sind ggf. exemplarische
Freilegeschnitte anzulegen.

Als Plangrundlage werden durch die Bauleitung
dwg-Zeichnungen der Ansichten übergeben.

Maßstab:  1:20
Übergabe:  als dwg-Datei (je Schadensphänomen und
-ursache ist ein Layer anzulegen) sowie als
pdf-Datei auf CD-ROM

Vor Beginn der Ausführung sind dem Auftraggeber drei
farbige Ausdrucke und drei CD-ROMs mit der
Dokumentation als pdf-Datei zu übergeben.

Ausführung: Dipl.-Restaurator
Menge: 1,000 St

**02.02.0050 Maßnahmenkartierung**
Für die Fassade des gesamten Bauabschnitts sind alle
durchzuführenden Maßnahmen in die Bestandskartierung
aufzunehmen.
Es sollten sowohl die Maßnahmen als auch der
Bestand in einer Kartierung zu erkennen sein.

Als Plangrundlage werden durch die Bauleitung
dwg-Zeichnungen der Ansichten übergeben.

Maßstab:  1:20
Übergabe:  als dwg-Datei (je Maßnahmenvorschlag ist ein
Layer anzulegen) sowie als pdf-Datei auf CD-ROM

Vor Beginn der Ausführung sind dem Auftraggeber drei
farbige Ausdrucke und drei CD-ROMs mit der
Dokumentation als pdf-Datei zu übergeben.

Ausführung: Dipl.-Restaurator
Menge: 1,000 St

**02.02.0060 Tabellarisches Aufmaß**
Auf Grundlage der Maßnahmenkartierung ist ein prüfbares
Aufmaß in Tabellenform entsprechend der LV-Positionen
aufzustellen einschließlich Gegenüberstellung
Soll-Ist-Menge. Das Aufmaß soll als prüfbare
Abrechnungsgrundlage dienen.

Übergabe zeitgleich mit der Maßnahmenkartierung als
Excel-Datei sowie als pdf-Datei und einfach in
Papierform.
Menge: 1,000 St

**02.02.0070 Musterziegel Hintermauerwerk**
Liefern von Ziegelstein-Muster auf die Baustelle,
um passende Ziegelsteine zu bestimmen (ohne Einbau).

Material: diverse Vollziegel,
Format: gemäß Bestand ca. 265 x 120-130 x 70-80 mm

Kriterien der Bemusterung:
Frostbeständigkeit, Farbe, Haptik

Übergabe: inkl. Prüfblatt VMz

Führt die Bemusterung nicht zu einvernehmlichen
Abstimmungen, sind weitere Musterziegel vorzulegen.
Menge: 3,000 St

**02.02.0080 Musterfläche Strukturputz**
Anlegen von Mustern Strukturputz "Leierputz"
inkl. Abstimmungstermin mit Denkmalpflege, Bauherrn und
Bauleitung. Führt das Muster nicht zu einvernehmlicher
Zustimmung, ist es entsprechend zu überarbeiten. Erst
nach Freigabe des Musters kann mit der Durchführung der
Maßnahme an der Fassade begonnen werden. Die
abgestimmte Musterfläche muss während der gesamten
Bauzeit als Vergleichsfläche bestehen bleiben. Die
Ausführung ist mit der Musterposition abgegolten.

Göße:  0,50 x 0,50 m
Menge: 3,000 St

**02.02.0090 Musterfläche Galttputz**
Anlegen von Mustern "Glattputz"
inkl. Abstimmungstermin mit Denkmalpflege, Bauherrn und
Bauleitung. Führt das Muster nicht zu einvernehmlicher
Zustimmung, ist es entsprechend zu überarbeiten. Erst
nach Freigabe des Musters kann mit der Durchführung der
Maßnahme an der Fassade begonnen werden. Die
abgestimmte Musterfläche muss während der gesamten
Bauzeit als Vergleichsfläche bestehen bleiben. Die
Ausführung ist mit der Musterposition abgegolten.

Göße:  0,50 x 0,50 m
Menge: 3,000 St

**02.02.0100 Musterstücke Sandstein**
Beschaffung von Musterplatten aus Sandstein und
Herstellung Oberfläche für Vierungen etc.

Größe der Musterplatten: 10,0 x 20,0 cm;

inkl. Abstimmungstermin mit Denkmalpflege, Bauherrn und
Bauleitung. Führt das Muster nicht zu einvernehmlicher
Zustimmung, ist es entsprechend zu überarbeiten. Erst
nach Freigabe des Musters kann mit der Durchführung der
Maßnahme an der Fassade begonnen werden. Die
abgestimmte Musterfläche muss während der gesamten
Bauzeit als Vergleichsfläche bestehen bleiben. Die
Ausführung ist mit der Musterposition abgegolten.
Menge: 3,000 St

**02.02.0110 Musterstücke Granit**
Beschaffung von Musterplatten aus Granit und
Herstellung Oberfläche für Vierungen etc.

Größe der Musterplatten: 10,0 x 20,0 cm;

inkl. Abstimmungstermin mit Denkmalpflege, Bauherrn und
Bauleitung. Führt das Muster nicht zu einvernehmlicher
Zustimmung, ist es entsprechend zu überarbeiten. Erst
nach Freigabe des Musters kann mit der Durchführung der
Maßnahme an der Fassade begonnen werden. Die
abgestimmte Musterfläche muss während der gesamten
Bauzeit als Vergleichsfläche bestehen bleiben. Die
Ausführung ist mit der Musterposition abgegolten.
Menge: 3,000 St

**02.02.0120 Musteranstrich Fassade**
Herstellung von Musterflachen für den Fassadenanstrich,
bestehend aus Grundanstrich, Deckantrich,
zwei-dreimaligen Lasuren, einschl. Abätzen der
Neuputzflächen

Untergrund:  Strukturputz, Glattputz
Größe:  2,00 x 2,00 cm

inkl. Abstimmungstermin mit Denkmalpflege, Bauherrn und
Bauleitung. Führt das Muster nicht zu einvernehmlicher
Zustimmung, ist es entsprechend zu überarbeiten. Erst
nach Freigabe des Musters kann mit der Durchführung der
Maßnahme an der Fassade begonnen werden. Die
abgestimmte Musterfläche muss während der gesamten
Bauzeit als Vergleichsfläche bestehen bleiben. Die
Ausführung ist mit der Musterposition abgegolten.
Menge: 3,000 St

**02.02.0130 Musterverblechung Fensterbank 1.OG**
Muster für die Verblechung der Sohlbank mit Anschluss
der Sohlbankverblechung an ein vorhandenes Fenster 1.OG

Abmessung (B/T):  1,60/0,50 m
Abwicklung:  bis 600 mm
Material:  Kupfer, Halbhart
Materialstärke:  0,6 mm
Falze:  6 Stück
Untergrund:  Naturstein, Putz

Das Muster dient zur Festlegung der Form.

Inkl. Teilnahme am Abstimmungstermin mit Denkmalpflege,
Bauherrn und Bauleitung. Führt das Muster nicht zu
einvernehmlicher Zustimmung, ist es entsprechend zu
ändern und überarbeiten. Erst nach Freigabe des Musters
kann mit der Durchführung der Verblechungsarbeiten an
der Fassade begonnen werden.
Menge: 1,000 St

**02.02.0140 Musterverblechung Gurtgesims 1.OG**
Muster für die Verblechung des Gurtgesimses.

Abmessung (B/T):  0,50/0,40 m
Abwicklung:  bis 700 mm
Material:  Kupferblech, halbhart, walzblank
Materialstärke:  0,6 mm
Falze:  3 Stück
Untergrund:  Putz, Sandstein

Das Muster dient zur Festlegung der Form.

Inkl. Teilnahme am Abstimmungstermin mit Denkmalpflege,
Bauherrn und Bauleitung. Führt das Muster nicht zu
einvernehmlicher Zustimmung, ist es entsprechend zu
ändern und überarbeiten. Erst nach Freigabe des Musters
kann mit der Durchführung der Verblechungsarbeiten an
der Fassade begonnen werden.
Menge: 1,000 St

**02.02.0150 Musterverblechung Fensterverdachung 2.OG**
Muster für die Verblechung der geschwungenen
Fensterverdachung Risalith 2.OG

Abmessung (B/T):  ca.1,20/0,40 m
Abwicklung:  bis 700 mm
Material:  Kupferblech, halbhart, walzblank
Materialstärke:  0,60 mm
Untergrund:  Putz, Sandstein

Das Muster dient zur Festlegung der Form.

Inkl. Teilnahme am Abstimmungstermin mit Denkmalpflege,
Bauherrn und Bauleitung. Führt das Muster nicht zu
einvernehmlicher Zustimmung, ist es entsprechend zu
ändern und überarbeiten. Erst nach Freigabe des Musters
kann mit der Durchführung der Verblechungsarbeiten an
der Fassade begonnen werden.

Die Leistung ist mit der Musterstellung vergütet und
können nicht im Aufmaß der Einzelpositonen erneut
beanschlagt werden.
Menge: 1,000 St

**02.02.0160 Erstellung Dokumentation**
Dokumentation der Sanierungsmaßnahmen zur Vorlage bei
der Denkmalbehörde gemäß dem gültigen "Leitfaden zur
Erstellung von Dokumentationen in der Restaurierung
"Konservatorische /Restauratorische Maßnahmen "

Umfang:

- Inhaltsverzeichnis
- Projektdatenblatt mit Metadaten
- Zusammenfassung (1 Seite)
- Bau- und Objektbeschreibung
- Bau - und Restaurierungsgeschichte
- Aufgabenstellung
- Bestandsbeschreibung
- Schadenserfassung
- Ergebnisse und Auswertung naturwissenschaftlicher
Untersuchungen
- Konservierungs- und Restaurierungskonzeption
- Maßnahmenbeschreibung mit Angabe aller verwendeten
Materialien, ihrer Rezepturen und eines
Herstellernachweises
- Fotodokumentation mit Gesamtaufnahmen und
ca.300 vergleichbaren Vor- und Endzuständen (inkl.
Farbkarteund Maßstab) inkl. einer Bildbeschreibung und
Lokalisierung.
- Maßnahmenkartierung aller Bereiche und aller Maßnahme
n im Maßstab M 1:50
- Skizzen zu technischen Details
- Beilegung aller Technischen Merkblätter

Vorgabe: Es werden Fassadenansichten im dwg-Format
übergeben. Fugen sind nicht gekennzeichnet.

Fertigstellung: 4 Wochen nach Abschluss der Ausführung,
die Fotos des Vorzustandes sind nach Aufforderung durch
den Bauherrn in Form einer Zwischenkontrolle
vorzulegen, mit Abgabe der Schadenskartierung.
Menge: 1,000 St

**02.02.0170 Herstellung der Dokumentation (Ausdruck)**
Herstellung der Dokumentation und Übergabe an den
Bauherren

Materialvorgaben:  archivierbares Papier, stabiler
Einband eingeklebte Fotos als Colour-Hochglanzabzüge im
Format 10x15xm²
Menge: 1,000 St

**02.02.0180 Herstellung der Dokumentation (digital)**
Digitale Speicherung der Dokumentation inkl. Übergabe
an Bauherren

Vorgaben:  gesamte Dokumentation als eine pdf-Datei
speichern
Medium:  archivierbare CD-Rom oder DVD
Menge: 1,000 St

#### Titel 02.03 Rückbau und Demontagearbeiten

**02.03.0010 Vorhandenen desolaten Putz abstemmen**
Vorhandenen desolaten Putz abstemmen, anfallenden
Bauschutt abtransportieren und entsorgen, einschl.
Deponiegebühr, in zusammenh

Material:  Kalkputz
mittlere Dicke: 3,0 cm
Menge: 180,000 m²

**02.03.0020 Zulage für das Abstemmen von Laibungen**
Zulage für das Abstemmen von Fenster- und Türlaibungen
an Öffnungen

mittlere Breite:  12,0 cm
Menge: 18,000 m

**02.03.0030 Demontage von Stuckelementen**
Vorhandenen desolate Stuckelemente demontieren,
anfallenden Bauschutt abtransportieren und entsorgen,
einschl. Deponiegebühr

Material:  Kalk-Zementputz
Abwickung: bis 30,0 cm
Menge: 20,000 m

**02.03.0040 Demontage Gesims- und Fentserbankabdeckungen**
Demontage von Abdeckungen der Verdachungen,
Fensterbänke und Gesimse, anfallende Reststoffe,
abtransportieren und entsorgen

Material:  Zinkblech
mittlere Abwicklung:  250 bis 400 mm
Menge: 436,000 m

**02.03.0050 Rückbau von Mörtelschrägen**
Abstemmen von desolaten Mörtelschrägen als Unterbau der
Verblechungen, anfallenden Bauschutt abtransportieren
und entsorgen, einschl. Deponiegebühr

mittlere Tiefe:  50,0 cm
Material:  Kalkzementmörtel
Menge: 436,000 m

**02.03.0060 Demontage von Kleineisenteilen**
Vorhandene Eisenteile, Dübel, Kabel, Rohre, Haken,
Schellen an der Fassade behutsam demontieren, eventuell
freibohren, anfallende Reststoffe abtransportieren und
entsorgen
Menge: 500,000 St

#### Titel 02.04 Maurerarbeiten

**02.04.0010 Fensteranschläge sanieren**
Desolate und ausgebrochene Anschläge der Fenster und
Türen nachmauern, einschl. Herstellung Verzahnung zur
MW-Anbindung Bestand, anfallenden Bauschutt
abtransportieren und entsorgen, entstehenden
Anschlussfugen kraftschlüssig ausdrücken

mittlere Dicke:  12,0 cm
mittlere Breite:  25,0 cm
Material:  Ziegel RF 6,5 x 12,0 x 25,0 VMz 18-8
und Mörtel MGIIa
Menge: 10,000 m

**02.04.0020 Sanierung desolater Fensterstürze**
Vorhandene scheitrechte Stürze mittels Ziegelsturz
statisch ertüchtigen:

- Einschneiden der äusseren Schale mittels Diamanttechn
ik, anfallenden Bauschutt abtransportieren und entsorge
n
- Aufmauerung der beidseitigen Auflager
- Lieferung und Montage eines NF Ziegelsturzes
- Aufmauern der MW-Schichten über Sturz und kraftschlüs
siges Ausdrücken der Fuge mittels Mörtel MGIIa
- einschl. aller Schutz- und Absteifungsarbeiten
während der Ausführung

Sturzlänge:  bis 1,5 m
Breite:  11,5 cm
Material:  Ziegel RF 6,5 x 12,0 x 25,0 VMz 18-8
und Mörtel MGIIa
Menge: 5,000 St

**02.04.0030 Desolate Einzelziegel der Fassade tauschen**
Vorhandene desolate Ziegel der Fassade wie folgt
tauschen

- desolate Ziegel mittels Diamanttechnik freischneiden
- manuell möglichst spannungsfrei ausstemmen
- anfallenden Bauschutt abtransportieren und entsorgen,
einschl. Deponiegebühr
- Reinigung des Mauerwerkes mit Wasser
- Einsetzen eines neuen Ziegel und kraftschlüssiges
Ausmörteln mit Mörtel MGIIa

Material:  Ziegel RF 6,5 x 12,0 x 25,0 cm, rot,
VMz 18-8
und Mörtel MGIIa
Menge: 150,000 St

**02.04.0040 Sanierung von Deckenbalkenzuganker**
Korrodierten Deckenbalkenzuganker freistemmen, mittels
Topfbürste von Staub- und Mörtelresten befreien,
Auftrag eines Dreischicht-Rostschutzsystems,
Überspannen der Stahlträger mit Putzträger, Ausmauerung
der Deckenbalkenzuganker

Anstrich:  Brantho Korrux oder gleichwertig

Angebotenes Fabrikat: ............................

Mauerwerk:  Ziegel RF 6,5x12,0x25,0 cm VMz 18-8 und
Mörtel MGIIa
Menge: 5,000 St

**02.04.0050 Mauerwerksaustausch in Kleinmengen**
Desolates Mauerwerk der Fassade an Brüstungen, Stürzen
etc. wie folgt austauschen:

- Ausstemmen des Mauerwerkes aus der Fassade
- vorhandenen Bauschutt abtransportieren und entsorgen,
einschl. Deponiegebühr
- Reinigung mittels Wasser von Staub und Mörtelresten
- Herstellung einer Verzahnung zur kraftschlüssigen
Anbindung Neumauerwerk-Bestand
- Ausmauerung der Fehlstellen
- Anschlußfugen mittels Quellmörtel kraftschlüssig
ausdrücken
- in Kleinstmengen bis 0,3 mü

Material:  Ziegel RF 6,5 x 12,0 x 25,0 cm, rot,
VMz 18-8 und Mörtel MGIIa
Menge: 1,000 m3

**02.04.0060 Rißüberbrückung mittels Rabitzdraht**
Überspannen von rißgefährdeten Bereichen wie Stürze und
Brüstungen mit feuerverzinktem Rabitzdraht, in
Kleinflächen
Menge: 15,000 m²

**02.04.0070 Riss kraftschlüssig ausdrücken**
Risse im Bereich von Stürzen und Brüstungen mittels
Diamanttechnik freilegen, Reinigung der Fugen mit
Wasser, kraftschlüssiges Ausdrücken der Fuge mit
Quellmörtel MG
III

mittlere Breite:  1,0 cm
mittlere Tiefe:  5,0 cm
Material:  Mörtel MGIIa
Quelladditiv:  Fa. Tricosal oder gleichwertig

Angebotenes Fabrikat: .................................
Menge: 5,000 m

**02.04.0080 Rißüberbrückung mittels Edelstahleisen**
Überbrücken von Rissen mittels Edelstahlbewehrung wie
folgt:

- Freischneiden der Lagerfugen des Mauerwerkes
beidseitig des Risses bis zu einer Tiefe von 6,0 cm
- Reinigung mittels Wasser von Staub und Mörtelresten
- Ausmörteln der Fuge mit Mörtel MGIII
- Montage der Ankerstange
- kraftschlüssiges Ausmörteln und Ausdrücken der Fuge
mit Fugenkelle
- beidseitige Überdeckung zum Riß von 0,50 m

Anker:  Edelstahl A4
Maße:  L = 1,00 m, D = 6 mm
Material:  Mörtel MGIII
Quelladditiv: Fa. Tricosal oder gleichwertig

Angebotenes Fabrikat: .................................
Menge: 25,000 St

**02.04.0090 Sanierung von Stahlträgern**
Korrodierten Stahlträger der Stürze freistemmen,
mittels Topfbürste von Staub- und Mörtelresten
befreien, Auftrag eines Dreischicht-Rostschutzsystems,
Überspannen der Stahlträger mit feuerverzinktem
Putzträger (Rabitzdraht), Herstellung Ausmauerung

Material:  Ziegel VMz 8-1,8 RF 6,5 x 12,0 x 25 cm und

Mörtel MGIIa
Menge: 2,000 m

**02.04.0100 Mauerwerksfugen ertüchtigen**
Mauerwerksfugen ertüchtigen wie folgt:

- Entfernen des mürben Fugenmaterials bis zumintakten
Versetzmörtel mittels Diamanttechnik und Ahle
- Anfallenden Bauschutt sammeln, abtransportieren und
entsorgen, einschl. Deponiegebühr
- Reinigung der Fugen mittels Wasser von Staub und
Mörtelbestandteilen
- Neuverfugung mittels Quellmörtel zum kraftschlüssigen
Verbund der Mauerziegel

Material;  Kalk-Zementmörtel mit Quelladditv
mittlere Tiefe: 2,5 cm
mittlere Dicke: 1,5 cm
Ort:  alle Fassadenbereiche, inkl. Untersichten,
Leibungen
Menge: 15,000 m²

#### Titel 02.05 Restaurierung von Putzflächen

**02.05.0010 Putzoberfläche reinigen**
Putzoberfläche des Glatt- und Strukturputzes von Staub
und Verschmutzungen mittels Dampfreiniger drucklos
reinigen, anfallenden Bauschutt abtransportieren und
entsorgen, einschl. Deponiegebühr
Menge: 50,000 m²

**02.05.0020 Zulage Reinigung Laibungen**
Zulage für die Reinigung von Laibungen der
Putzoberfläche des Glatt- und Strukturputzes von Staub
und Verschmutzungen mittels Dampfreiniger drucklos
reinigen, anfallenden Bauschutt abtransportieren und
entsorgen, einschl. Deponiegebühr
Menge: 15,000 m

**02.05.0030 Fassadenputz entfernen bis 0,01 m² (100 cm²)**
Entfernen von schadhaftem oder stark sandendem
Fassadenputz bis zum Mauerwerk und Herstellung eines
tragfähigen Untergrunds ohne Verletzung des Mauerwerks.
Inkl. Ausräumen von schadhaften Mauerwerksfugen
bis zu 20mm tief, Reinigung der Flächen und Entsorgung.
Abfallender Schutt ist in der entsprechenden Gerüstlage
aufzufangen und täglich abzutransportieren und
fachgerecht zu entsorgen.

Ort:  gesamte Fassadenflächen inkl. Untersichten
und Leibungen
Dicke des Putzmörtels: bis 30 mm
Putzart: PIIb
Verfahren: händisch / pneumatisches Werkzeug
Einzelfläche: bis 0,01 m² (100 cm²)
Abrechung: nach kleinstem umschriebenen Rechteck der
Ansichtsfläche
Menge: 50,000 St

**02.05.0040 Putzeinschnitt bis 0,01 m² (100 cm²)**
Um schadhafte Putzflächen möglichst vibrationsfrei zu
entfernen, sind diese mittels Trennschneider vor dem
Abschlagen des Putzes umrissartig einzuscheiden.
Die Schnittkante ist schräg unterschnitten auszuführen.

Abrechnung:  nach kleinstem umschriebenen Rechteck
Einzelfläche:  bis 0,01 m² (100cm²)
Menge: 50,000 St

**02.05.0050 Fassadenputz entfernen 0,01 bis 0,1 m²**
Entfernen von schadhaftem oder stark sandendem Fassaden
putz bis zum Mauerwerk und Herstellung eines
tragfähigen Untergrunds ohne Verletzung des Mauerwerks.
Inkl. Ausräumen von schadhaften Mauerwerksfugen
bis zu 20mm tief, Reinigung der Flächen und Entsorgung.
Abfallender Schutt ist in der entsprechenden Gerüstlage
aufzufangen und täglich abzutransportieren und
fachgerecht zu entsorgen.

Ort:  gesamte Fassadenflächen inkl. Untersichten
und Leibungen
Dicke des Putzmörtels: bis 30 mm
Putzart: PIIb
Verfahren: händisch / pneumatisches Werkzeug
Einzelfläche: 0,01 m² bis 0,1 m²
Abrechung: nach kleinstem umschriebenen Rechteck der
Ansichtsfläche
Menge: 30,000 St

**02.05.0060 Putzeinschnitt 0,01 bis 0,1 m²**
Um schadhafte Putzflächen möglichst vibrationsfrei zu
entfernen, sind diese mittels Trennschneider vor dem
Abschlagen des Putzes umrissartig einzuscheiden.
Die Schnittkante ist schräg unterschnitten auszuführen.

Abrechnung:  nach kleinstem umschriebenen Rechteck
Einzelfläche:  0,01 bis 0,1 m²
Menge: 30,000 St

**02.05.0070 Fassadenputz entfernen 0,1 bis 1 m²**
Entfernen von schadhaftem oder stark sandendem
Fassadenputz bis zum Mauerwerk und Herstellung eines
tragfähigen Untergrunds ohne Verletzung des Mauerwerks.
Inkl. Ausräumen von schadhaften Mauerwerksfugen
bis zu 20mm tief, Reinigung der Flächen und Entsorgung.
Abfallender Schutt ist in der entsprechenden Gerüstlage
aufzufangen und täglich abzutransportieren und
fachgerecht zu entsorgen.

Ort:  gesamte Fassadenflächen inkl. Untersichten
und Leibungen
Dicke des Putzmörtels: bis 30 mm
Putzart: PIIb
Verfahren: händisch / pneumatisches Werkzeug
Einzelfläche: 0,1 m² bis 1,0 m²
Abrechung: nach kleinstem umschriebenen Rechteck der
Ansichtsfläche
Menge: 10,000 St

**02.05.0080 Putzeinschnitt 0,01 bis 0,1 m²**
Um schadhafte Putzflächen möglichst vibrationsfrei zu
entfernen, sind diese mittels Trennschneider vor dem
Abschlagen des Putzes umrissartig einzuscheiden.
Die Schnittkante ist schräg unterschnitten auszuführen.

Abrechnung:  nach kleinstem umschriebenen Rechteck
Einzelfläche:  0,1 bis 1,0 m²
Menge: 10,000 St

**02.05.0090 Fassadenputz entfernen 1,0 bis 2,5 m²**
Entfernen von schadhaftem oder stark sandendem
Fassadenputz bis zum Mauerwerk und Herstellung eines
tragfähigen Untergrunds ohne Verletzung des Mauerwerks.
Inkl. Ausräumen von schadhaften Mauerwerksfugen
bis zu 20mm tief, Reinigung der Flächen und Entsorgung.
Abfallender Schutt ist in der entsprechenden Gerüstlage
aufzufangen und täglich abzutransportieren und
fachgerecht zu entsorgen.

Ort:  gesamte Fassadenflächen inkl. Untersichten
und Leibungen
Dicke des Putzmörtels: bis 30 mm
Putzart: PIIb
Verfahren: händisch / pneumatisches Werkzeug
Einzelfläche: 1,0 m² bis 2,5 m²
Abrechung: nach kleinstem umschriebenen Rechteck der
Ansichtsfläche
Menge: 5,000 St

**02.05.0100 Putzeinschnitt 1,0 bis 2,5 m²**
Um schadhafte Putzflächen möglichst vibrationsfrei zu
entfernen, sind diese mittels Trennschneider vor dem
Abschlagen des Putzes umrissartig einzuscheiden.
Die Schnittkante ist schräg unterschnitten auszuführen.

Abrechnung:  nach kleinstem umschriebenen Rechteck
Einzelfläche:  1,0 bis 2,5 m²
Menge: 5,000 St

**02.05.0110 Kleinteilige Putzergänzung bis 0,01 m², Glattputz**
Binnenfehlstellen im Putz sind oberflächenbündig zu
schließen. Inkl. aller notwendiger Vor- und
Nacharbeiten,Auftrag eines Ausgleichsmörtel der
Fugen bis zu 20mm Tiefe, Sicherung der Altputzkanten
und punktueller Auftrag eines Haftmörtels.

Ort:  gesamte Fassadenflächen inkl. Untersichten
und Leibungen
Oberflächenstruktur: Glattputz, gemäß angrenzendem
Bestand
Einzelfläche: bis 100 cm²
Abrechung: nach kleinstem umschriebenen Rechteck der
Ansichtsfläche
Putzaufbau, Putzatärken und Putzfabrikate wie
Titel " Putzarbeiten"
Positionen "Spritzbewurf", "Unterputz herstellen",
"Grundierung der Oberfläche" und "Oberputz herstellen"
Menge: 25,000 St

**02.05.0120 Kleinteilige Putzergänzung bis 0,01 m², Strukturputz**
Binnenfehlstellen im Putz sind oberflächenbündig zu
schließen. Inkl. aller notwendiger Vor- und
Nacharbeiten,Auftrag eines Ausgleichsmörtel der
Fugen bis zu 20mm Tiefe, Sicherung der Altputzkanten
und punktueller Auftrag eines Haftmörtels.

Ort:  gesamte Fassadenflächen inkl. Untersichten
und Leibungen
Oberflächenstruktur: Strukturputz, gemäß angrenzendem
Bestand
Einzelfläche: bis 100cm²
Abrechung: nach kleinstem umschriebenen Rechteck der
Ansichtsfläche
Putzaufbau, Putzatärken und Putzfabrikate wie
Titel " Putzarbeiten"
Positionen "Spritzbewurf", "Unterputz herstellen",
"Grundierung der Oberfläche" und "Oberputz herstellen"
Menge: 25,000 St

**02.05.0130 Kleinteilige Putzergänzung 0,01 bis 0,1m², Glattputz**
Binnenfehlstellen im Putz sind oberflächenbündig zu
schließen. Inkl. aller notwendiger Vor- und
Nacharbeite, Auftrag eines Ausgleichsmörtel der
Fugen bis zu 20mm Tiefe, Sicherung der Altputzkanten
und punktueller Auftrag eines Haftmörtels.

Ort:  gesamte Fassadenflächen inkl. Untersichten
und Leibungen
Oberflächenstruktur: Glattputz, gemäß angrenzendem
Bestand
Einzelfläche: von 0,01 bis 0,1 m²
Abrechung: nach kleinstem umschriebenen Rechteck der
Ansichtsfläche
Putzaufbau, Putzatärken und Putzfabrikate wie
Titel " Putzarbeiten"
Positionen "Spritzbewurf", "Unterputz herstellen",
"Grundierung der Oberfläche" und "Oberputz herstellen"
Menge: 15,000 St

**02.05.0140 Kleinteilige Putzergänzg. 0,01 bis 0,1 m², Strukturputz**
Binnenfehlstellen im Putz sind oberflächenbündig zu
schließen. Inkl. aller notwendiger Vor- und
Nacharbeiten, Auftrag eines Ausgleichsmörtel der
Fugen bis zu 20mm Tiefe, Sicherung der Altputzkanten
und punktueller Auftrag eines Haftmörtels.

Ort:  gesamte Fassadenflächen inkl. Untersichten
und Leibungen
Oberflächenstruktur: Strukturputz, gemäß angrenzendem
Bestand
Einzelfläche: von 0,01 bis 0,1 m²
Abrechung: nach kleinstem umschriebenen Rechteck der
Ansichtsfläche
Putzaufbau, Putzatärken und Putzfabrikate wie
Titel " Putzarbeiten"
Positionen "Spritzbewurf", "Unterputz herstellen",
"Grundierung der Oberfläche" und "Oberputz herstellen"
Menge: 15,000 St

**02.05.0150 Kleinteilige Putzergänzung 0,1 bis 1,0 m², Glattputz**
Binnenfehlstellen im Putz sind oberflächenbündig zu
schließen. Inkl. aller notwendiger Vor- und
Nacharbeiten,Auftrag eines Ausgleichsmörtel der
Fugen bis zu 20mm Tiefe, Sicherung der Altputzkanten
und punktueller Auftrag eines Haftmörtels.

Ort:  gesamte Fassadenflächen inkl. Untersichten
und Leibungen
Oberflächenstruktur: Glattputz, gemäß angrenzendem
Bestand
Einzelfläche: von 0,1 bis 1,0 m²
Abrechung: nach kleinstem umschriebenen Rechteck der
Ansichtsfläche
Putzaufbau, Putzatärken und Putzfabrikate wie
Titel " Putzarbeiten"
Positionen "Spritzbewurf", "Unterputz herstellen",
"Grundierung der Oberfläche" und "Oberputz herstellen"
Menge: 5,000 St

**02.05.0160 Kleinteilige Putzergänzg. 0,1 bis 1,0 m², Strukturputz**
Binnenfehlstellen im Putz sind oberflächenbündig zu
schließen. Inkl. aller notwendiger Vor- und
Nacharbeiten,Auftrag eines Ausgleichsmörtel der
Fugen bis zu 20mm Tiefe, Sicherung der Altputzkanten
und punktueller Auftrag eines Haftmörtels.

Ort:  gesamte Fassadenflächen inkl. Untersichten
und Leibungen
Oberflächenstruktur: Strukturputz, gemäß angrenzendem
Bestand
Einzelfläche: von 0,1 bis 1,0 m²
Abrechung: nach kleinstem umschriebenen Rechteck der
Ansichtsfläche
Putzaufbau, Putzatärken und Putzfabrikate wie
Titel " Putzarbeiten"
Positionen "Spritzbewurf", "Unterputz herstellen",
"Grundierung der Oberfläche" und "Oberputz herstellen"
Menge: 5,000 St

**02.05.0170 Kleinteilige Putzergänzung 1,0 bis 2,5 m², Glattputz**
Binnenfehlstellen im Putz sind oberflächenbündig zu
schließen. Inkl. aller notwendiger Vor- und
Nacharbeiten, Auftrag eines Ausgleichsmörtel der
Fugen bis zu 20mm Tiefe, Sicherung der Altputzkanten
und punktueller Auftrag eines Haftmörtels.

Ort:  gesamte Fassadenflächen inkl. Untersichten
und Leibungen
Oberflächenstruktur: Glattputz, gemäß angrenzendem
Bestand
Einzelfläche: von 1,0 bis 2,5 m²
Abrechung: nach kleinstem umschriebenen Rechteck der
Ansichtsfläche
Putzaufbau, Putzatärken und Putzfabrikate wie
Titel " Putzarbeiten"
Positionen "Spritzbewurf", "Unterputz herstellen",
"Grundierung der Oberfläche" und "Oberputz herstellen"
Menge: 3,000 St

**02.05.0180 Kleinteilige Putzergänzg. 1,0 bis 2,5 m², Strukturputz**
Binnenfehlstellen im Putz sind oberflächenbündig zu
schließen. Inkl. aller notwendiger Vor- und
Nacharbeiten, Auftrag eines Ausgleichsmörtel der
Fugen bis zu 20mm Tiefe, Sicherung der Altputzkanten
und punktueller Auftrag eines Haftmörtels.

Ort:  gesamte Fassadenflächen inkl. Untersichten
und Leibungen
Oberflächenstruktur: Strukturputz, gemäß angrenzendem
Bestand
Einzelfläche: von 1,0 bis 2,5 m²
Abrechung: nach kleinstem umschriebenen Rechteck der
Ansichtsfläche
Putzaufbau, Putzatärken und Putzfabrikate wie
Titel " Putzarbeiten"
Positionen "Spritzbewurf", "Unterputz herstellen",
"Grundierung der Oberfläche" und "Oberputz herstellen"
Menge: 3,000 St

**02.05.0190 Putzhinterfüllung**
Wiederherstellen einer kraftschlüssigen Verbindung
zwischen abgelöster Putzfläche und Untergrund durch
druckvolle mineralische Mörtelinjektion. Inkl. Bohren,
Reinigung des Bohrlochs, Vornässen, mehrmaliger
Injektion und oberflächenbündigem Verschluss, in
Kleinflächen

Material:  Dispergiertes Weißkalkhydrat

Abrechnung: nach kleinstem umschriebenen Rechteck
Menge: 5,000 m²

**02.05.0200 Haarrisse schließen**
Überarbeiten von Haarrissen im Fassadenputz durch
Rissverschlämmung von Haarrissen mit geeigneter
mineralischerMikroemulsion

Auftragsart:  Schwamm, Bürste
Oberflächenstruktur: gemäß Bestand
Ort:  gesamte Fassade, inkl. Leibung, Untersichten
profilierte und strukturierte Putze

Abrechung nach Quadratmetern der Ansichtsfläche, bei
Einzelrissen wird eine Breite von 10cm angenommen.
Menge: 15,000 m²

**02.05.0210 Rissverschluss bis 5 mm**
Putzrisse bis 5mm manuell aufweiten, trocken von losen
Bestandteilen reinigen, temporär abdichten, vornässen
und mineralisch oberflächenbündig injizieren.

Material:  mineralische Mikroinjektion
Ort:  gesamte Fassade, inkl. Leibung, Untersichten
profilierte und strukturierte Putze
Menge: 15,000 m

**02.05.0220 Rissverschluss 6-50 mm**
Putzrisse von 6 - 50 mm manuell aufweiten, trocken von
losen Bestandteilen reinigen, temporär abdichten,
vornässen und mineralisch oberflächenbündig
injizieren.

Material:  mineralische Mikroinjektion
Ort:  gesamte Fassade, inkl. Leibung, Untersichten
profilierte und strukturierte Putze
Menge: 5,000 m

#### Titel 02.06 Stuckarbeiten

**02.06.0010 Überarbeitung Beiläufergesims unter Natursteintraufe**
Überarbeitung Beiläufergesims unter Natursteintraufe
wie folgt:

- Reinigung der Oberfläche von Staub und Mörtelresten
mittlels Dampfreiniger und Bürste
- Verfestigung der Oberfläche mittels Kieselsäureesther

- Ausspitzen der losen und desolaten Bereiche und
Hohlstellen
- Ausdrücken der Fehlstellen mittels Mörtel als
Freiantragung
- Grundierung der Oberfläche
- Fehlstellen mittels Freiantrangung schließen
- Ausmodellieren der Stuckatur
- Anarbeitung und Verputzen an die Bestandsoberfläche

Material:  Putzmörtel PIIb
Abwicklung: bis 45 cm
Menge: 5,000 m

**02.06.0020 Beiläufergesims unter Natursteintraufe neu ziehen**
Beiläufergesims unter Natursteintraufe mit einer
konvexen/konkaven Profilierung am Lattengang mehrlagig
neu ziehen (mehrmalige Kern- und Feinzüge)

Abwicklung:  bis 45,0 cm
Material:  Mörtel PIIb
Menge: 3,000 m

**02.06.0030 Überarbeitung Architravgesims**
Überarbeitung Architravgesims wie folgt:

- Reinigung der Oberfläche von Staub und Mörtelresten
mittlels Dampfreiniger und Bürste
- Verfestigung der Oberfläche mittels Kieselsäureesther

- Ausspitzen der losen und desolaten Bereiche und
Hohlstellen
- Ausdrücken der Fehlstellen mittels Mörtel als
Freiantragung
- Grundierung der Oberfläche
- Fehlstellen mittels Freiantrangung schließen
- Ausmodellieren der Stuckatur
- Anarbeitung und Verputzen an die Bestandsoberfläche

Material:  Putzmörtel PIIb
Abwicklung: bis 60 cm
Menge: 8,000 m

**02.06.0040 Architravgesims neu ziehen**
Architravgesims mit einer konvexen/konkaven
Profilierung am Lattengang mehrlagig neu ziehen
(mehrmalige Kern-und Feinzüge)

Abwicklung:  bis 60,0 cm
Material:  Mörtel PIIb
Menge: 3,000 m

**02.06.0050 Zulage für die Ausbilung von Ecken/ Kanten/ Totläufen**
Zulage für den Mehraufwand für die freihändige
Ausbilung von Ecken/ Kanten/ Totläufen, einschl.
Verputzen und Anarbeiten an die Bestandsflächen

Material:  Putzmörtel PIIb
Abwicklung: bis 450 mm
Menge: 5,000 St

#### Titel 02.07 Putzarbeiten

**02.07.0010 Mauerwerk reinigen**
Mauerwerksoberfläche von Staub und Verschmutzungen
mittels Hochdruckreiniger reinigen, anfallenden
Bauschutt abtransportieren und entsorgen, einschl.
Deponiegebühr
Menge: 45,000 m²

**02.07.0020 Zulage Reinigung Laibungen**
Zulage für die Reinigung der Laibungen der
Mauerwerksoberfläche von Staub und Verschmutzungen
mittels Hochdruckreiniger reinigen, anfallenden
Bauschutt abtransportieren und entsorgen, einschl.
Deponiegebühr
Menge: 4,000 m

**02.07.0030 Dichtschlämme im Sockelbereich**
Dichtschlämme im Sockelbereich einschl.
Egalisierungsputz aus PIII, bis zu einer
Trockenschichtstärke von 4 mm neu herstellen

Material:  Rajasil o.glw.
mittlere Höhe: 0,40 m
Angebotenes Fabrikat:  ...............................
Menge: 6,000 m

**02.07.0040 Spritzbewurf**
Netzförmigen Spritzbewurf, mit 50 % Untergrunddeckung
auf gereinigtem Mauerwerk herstellen, als Haftbrücken
Mauerwerk-Grundputz

Mörtelgruppe DIN EN 998-1: GP, CS IV, W 1
(DIN 18550: PIII)
Fabrikat:  Baumit SanierVorspritz SV 61
(oder gleichwertig).
Abrechnung:  m²

Angebotenes Fabrikat:  ..............................
Menge: 45,000 m²

**02.07.0050 Unterputz herstellen**
Aufbringen eines Unterputzes, Mörtelgruppe
DIN EN 998-1: GP, CS II, W 2 (DIN 18550: P II), als
Außenputz auf Mauerwerk, maschinell oder per Hand
aufzubringen, flucht/ und lotgerecht auziehen, incl.
zeitgerechtem Abrichten und Aufrauhen der
Putzoberfläche

Fabrikat:  Baumit Kalkputz RK 39 (oder gleichwertig).
Unterputzdicke:  ca. 15 mm.
Abrechnung:  m²

Angebotenes Fabrikat:  ...............................
Menge: 45,000 m²

**02.07.0060 Mehrstärke**
Putz Mehrstärke für die Egalisierung und Ausgleich
Mauerwerk, Material und Ausführung wie Position
Unterputz

Abrechnung:  für jede angefangene 10 mm Mehrstärke
Menge: 13,000 m²

**02.07.0070 Grundierung der Oberfläche**
Grundierung der Unterputzfläche für stark oder
unterschiedlich saugenden mineralischen Untergründen

Fabrikat:  Baumit PremiumPrimer DG27
(oder gleichwertig).
Abrechnung:  m²

Angebotenes Fabrikat:  ...............................
Menge: 45,000 m²

**02.07.0080 Besenputz/Leierputz herstellen**
Herstellung eines historischen Besenputzes/ Leierputzes
auf Unterputz, dreilagig mittels Handleier herstellen

mittlere Dicke:  1,0 cm
Fabrikat:  Baumit Historischer Feinputz HR 810184 WX
(oder gleichwertig)
Farbton :  nach Benmusterung
Oberflächenstruktur:  0 bis 1,5 mm Korn
Abrechnung:  m²

Angebotenes Fabrikat:  ...............................
Menge: 40,000 m²

**02.07.0090 Oberputz herstellen**
Fluchtgerechte Herstellung eines Glattputzes aus
universellem, zementfreiem, kalkgebundenem Außenputz
auf Sanierunterputz, in manueller und maschineller
Verarbeitung nach DIN EN 998-1: GP, CS II, W 2.
Fabrikat: Kalkputz Klima RK 70 N (oder gleichwertig),
bedingt sand- bis ockerfarben eingefärbt, Farbton nach
Benmusterung
Körnung:  0 - 3 mm
Abrechnung:  m²

Angebotenes Fabrikat:  ...............................
Menge: 5,000 m²

**02.07.0100 Abgesetzte Fensterfasche**
Herstellung von abgesetzten Fensterfachen analog
Bestand, einschl. mehrmaliges Umlatten von Putzlatten
und Ausarbeitung der Ecken und Kanten, Material und
Ausführung wie Putzpositionen
Menge: 4,000 m

**02.07.0110 Zulage Bossenputz**
Zulage für die Herstellung von Bossenputz wie folgt:

- Aufriß der Bossen bzw. Rustika
- Lot- und Fluchtgerechtes Freischneiden der
Bossennuten mittels Schlingenkratzer aus dem
halbplastischen Putz
- Ausarbeitung der Bossennut mittels Profilreibebrett
- Einschl. Erstellung der Ecken und Kanten
- Anarbeitung an alle Putzflächen

Material:  wie Putzpositionen
Bossennut: Trepeznut
Nutentiefe:  25 mm
Nutenbreite: 25 mm
Menge: 40,000 m²

**02.07.0120 Zulage gewölbte Putzflächen**
*** Bedarfsposition ohne GB
Zulage für den Mehraufwand Ausarbeitung von gewölbten
Putzflächen, Material und Ausführung wie
Putzposiotionen
Menge: 1,000 m²

**02.07.0130 Zulage Laibungen**
Zulage für den Mehraufwand Herstellung von Laibungen
ohne Eckschienen mittels Putzlatten, Material und
Ausführung wie Putzposition
Menge: 4,000 m

**02.07.0140 Zulage Außenkanten**
*** Bedarfsposition ohne GB
Zulage für den Mehraufwand Herstellung von Außenkanten
ohne Eckschienen mittels Putzlatten, Material und
Ausführung wie Putzposition
Menge: 1,000 m

**02.07.0150 Zulage Anarbeitung Natursteinelemente**
Zulage für die Anarbeitung an Natursteinelemente,
Material und Ausführung wie Putzposition
Menge: 25,000 m

**02.07.0160 Zulage Ausarbeitung Putzixel**
Zulage für die Ausarbeitung von Putzixeln/ Innenecken,
Material und Ausführung wie Putzposition
Menge: 8,000 m

**02.07.0170 Mörtelschrägen als Unterbau Verblechungen**
Mörtelschrägen als Unterbau der Verblechnungen im
Gefälle von ca. 5% neu herstellen, Oberfläche glatt
verieben, einschl. Anarbeitung an Bestandsflächen

Material:  Putzmörtel PIIa
mittlere Breite: bis 30,0 cm
Menge: 110,000 m

#### Titel 02.08 Natursteinarbeiten

**02.08.0010 Reinigung Sichtflächen mittels JOS-Verfahren**
Reinigung der Sichtflächen der Werkstücke im
JOS-Verfahren zum  Abtragen der Verschmutzungen ohne
Beschädigungder Oberfläche, mehrmaliges Nachspülen mit
Wasser, einschl. Auffangen, Abtransport und Entsorgung
des Strahlgutes

Strahldruck:  nicht höher als 3,0 bar
Strahlmittel:  Edelkorund, Calzitpuder;

Zu berücksichtigen sind Aufwendungen für den Arbeits- u
nd Gesundheitsschutz

Abrechnung nach bearbeiteter Sichtfläche in aufsummiert
en Einzelflächen in m²
Menge: 235,000 m²

**02.08.0020 Reinigung Sichtflächen im Mikrofeinstrahlverfahren**
Reinigung der Sichtflächen der Werkstücke im
Mikrofeinstrahlverfahren zum Ausdünnen bzw. Entfernen
partiell vorhandener auflagiger Krusten

Strahldruck:  nicht höher als 2,0 bar
Strahlmittel:  Edelkorund, Calzitpuder;

Zu berücksichtigen sind Aufwendungen für den Arbeits- u
nd Gesundheitsschutz

Abrechnung nach bearbeiteter Sichtfläche in
aufsummierten Einzelflächen in m²
Menge: 10,000 m²

**02.08.0030 Reinigung Sichtflächen Kupferverfärbungen**
Beseitigen von Kupferverfärbungen auf den Sichtflächen
der Werkstücke durch Behandlung mit Entkupferungspaste
(Fa. FEAD GmbH oder gleichwertiges Produkt);
Einzukalkulieren sind je nach Verfärbungsgrad bis zu
fünf Durchgänge, im Durchschnitt drei Durchgänge;
Leistung einschl. fachgerechter Entsorgung der
Reinigungsrückstände; Zu berücksichtigen sind
Aufwendungen fürden Arbeits- und Gesundheitsschutz;
Ausführung nur nach Abstimmung mit dem AG;

Abrechnung nach aufsummierten Einzelflächen
Menge: 3,000 m²

**02.08.0040 Reinigung Sichtflächen Eisenverfärbungen**
Beseitigen von Eisenverfärbungen auf den Sichtflächen
der Werkstücke durch Behandlung mit Entfärbungsspaste
(Fa. FEAD GmbH oder gleichwertiges Produkt);

Angebotenes Produkt: .......................

Einzukalkulieren sind je nach Verfärbungsgrad bis zu dr
ei Durchgänge, im Durchschnitt zwei Durchgänge;
Leistung einschl. fachgerechter Entsorgung der
Reinigungsrückstände; Zu berücksichtigen sind
Aufwendungen fürden Arbeits- und Gesundheitsschutz;
Ausführung nur nach Abstimmung mit dem AG;

Abrechnung nach aufsummierten Einzelflächen
Menge: 3,000 m²

**02.08.0050 Ausbau Fremdteile**
Behutsamer Ausbau von kleinen Fremdteilen aus Holz,
Kunststoff oder Metall aus den Werkstücken durch
Ausbohren, Auskratzen oder Ausfräsen; Lage der
Fremdteile vorzugsweise in den Fugenflächen der
Werkstücke;
Größe der Fremdteile ca. 30 mm;

Der Ausbau ist erschütterungsarm durchzuführen;
Leistung einschl. Reinigung der Löcher in den Werkstück
en nach Ausbau der Fremdteile;
Die ausgebauten Fremdteile sind kostenneutral zu
entsorgen;

Abrechnung je Stück ausgebautes Fremdteil
Menge: 50,000 St

**02.08.0060 Fugensanierung**
Ausräumen und Neuverfugung aller Fugen in den Bereichen
aus Sandstein gem. Muster Verfugung

Material Bestandsverfugung Kalkmörtel, stellenweise
zementartiger Mörtel (max. 30%);
Verfugung überwiegend fest anhaftend, stellenweise
jedoch schon lose und bröselig (ca. 20%);
Breite der Fugen 3-10 mm,

Ausräumen der Verfugung durch manuelles Ausarbeiten mit
Handwerkzeugen oder oszillierenden Maschinen bis zu
einer Mindesttiefe der jeweils doppelten Fugenbreite;
Entsorgung der ausgeräumten Mörtelreste;
Neuverfugung gem. Muster Verfugung;

Abrechnung in aufsummierten Einzellängen
Menge: 200,000 m

**02.08.0070 Zulage zur Fugensanierung**
Zulage zur Vorposition Fugensanierung, hier jedoch
Sanierung von Fugenflächen tiefer 2,0 cm bis zu
10,0 cm;

Ausräumen von Mörtelresten in den Fugenräumen durch
manuelles Ausarbeiten mit Handwerkzeugen oder
oszillierenden Maschinen bzw. Säubern der hohlen
Fugenräume durch Ausbürsten/Aussaugen/Ausblasen;
Entsorgung der ausgeräumten Mörtelreste;
Verfüllen der Fugenräume mit geeignetem Kalkmörtel bis
ca. 2,0 cm unter Marmoroberfläche

Abrechnung in aufsummierten Einzellängen
Menge: 100,000 m

**02.08.0080 Ausbau und Wiedereinbau Sandsteinbauteile bis 100 kg**
Ausbau und lagegerechter Wiedereinbau von
Sandsteinbauteilen mit einem Gewicht bis zu 100 kg, wie
zb. Fensterbänke etc,

Leistung in folgenden Einzelschritten:

- Freiräumen der Verfugung
- Lösen und Ausbauen des verkippten bzw. verschobenen
Werkstücks, ggf. mit zusätzlicher Hebetechnik
- Zwischenlagerung des ausgebauten Werkstücks am
Bauwerk (Gerüst/Boden)
- Entfernen von Mörtelresten, Wurzeln und sonstigen
Anhaftungen von der Rückseite und den Fugenflächen des
Ausbauteils und der Ausbaustelle durch manuelles
Abarbeiten, Abbürsten, Abspülen (die Säuberung der
Flächen hat substanzschonend und erschütterungsarm zu
erfolgen, Schäden am Originalmaterial sind unbedingt zu
vermeiden)
- Lagegerechter Wiedereinbau des Ausbauteils einschl.
rückseitiger Vermörtelung

Der Ausbau der Bestandsanker aus dem Ausbauteil und dem
Mauerwerk über gesonderte Position;
Der Einbau neuer Anker in Ausbauteil/Mauerwerk über
gesonderte Position;
Die restauratorische Bearbeitung des Ausbauteils über
gesonderte Positionen;
Die Verfugung des Ausbauteils nach Wiedereinbau über
gesonderte Position;

Abrechnung nach Stück Sandsteinbauteil, Teilstücke von
Bauteilen werden nicht gesondert berechnet
Menge: 3,000 St

**02.08.0090 Ausbau und Wiedereinbau Sandsteinbauteile bis 350 kg**
Ausbau und lagegerechter Wiedereinbau von
Sandsteinbauteilen wie Vorposition, jedoch mit einem
Gewicht bis zu 350
kg, wie z.B. Fensterstürze etc.

Leistung in folgenden Einzelschritten:

- Freiräumen der Verfugung
- Lösen und Ausbauen des verkippten bzw. verschobenen
Werkstücks, ggf. mit zusätzlicher Hebetechnik
- Zwischenlagerung des ausgebauten Werkstücks am
Bauwerk (Gerüst/Boden)
- Entfernen von Mörtelresten, Wurzeln und sonstigen
Anhaftungen von der Rückseite und den Fugenflächen des
Ausbauteils und der Ausbaustelle durch manuelles
Abarbeiten, Abbürsten, Abspülen (die Säuberung der
Flächen hat substanzschonend und erschütterungsarm zu
erfolgen, Schäden am Originalmaterial sind unbedingt zu
vermeiden)
- Lagegerechter Wiedereinbau des Ausbauteils einschl. r
ückseitiger Vermörtelung

Der Ausbau der Bestandsanker aus dem Ausbauteil und dem
Mauerwerk über gesonderte Position;
Der Einbau neuer Anker in Ausbauteil/Mauerwerk über
gesonderte Position;
Die restauratorische Bearbeitung des Ausbauteils über
gesonderte Positionen;
Die Verfugung des Ausbauteils nach Wiedereinbau über
gesonderte Position;

Abrechnung nach Stück Sandsteinbauteil, Teilstücke von
Bauteilen werden nicht gesondert berechnet
Menge: 2,000 St

**02.08.0100 Ausbau und Wiedereinbau Sandsteinbauteile bis 500 kg**
Ausbau und lagegerechter Wiedereinbau von
Sandsteinbauteilen wie Vorposition, jedoch mit einem
Gewicht bis zu 500kg, wie z.B. Fensterstürze etc.

Leistung in folgenden Einzelschritten:

- Freiräumen der Verfugung
- Lösen und Ausbauen des verkippten bzw. verschobenen
Werkstücks, ggf. mit zusätzlicher Hebetechnik
- Zwischenlagerung des ausgebauten Werkstücks am
Bauwerk (Gerüst/Boden)
- Entfernen von Mörtelresten, Wurzeln und sonstigen
Anhaftungen von der Rückseite und den Fugenflächen des
Ausbauteils und der Ausbaustelle durch manuelles
Abarbeiten, Abbürsten, Abspülen (die Säuberung der
Flächen hat substanzschonend und erschütterungsarm zu
erfolgen, Schäden am Originalmaterial sind unbedingt zu
vermeiden)
- Lagegerechter Wiedereinbau des Ausbauteils einschl.
rückseitiger Vermörtelung

Der Ausbau der Bestandsanker aus dem Ausbauteil und dem
Mauerwerk über gesonderte Position;
Der Einbau neuer Anker in Ausbauteil/Mauerwerk über
gesonderte Position;
Die restauratorische Bearbeitung des Ausbauteils über
gesonderte Positionen;
Die Verfugung des Ausbauteils nach Wiedereinbau über
gesonderte Position;

Abrechnung nach Stück Sandsteinbauteil, Teilstücke von
Bauteilen werden nicht gesondert berechnet
Menge: 3,000 St

**02.08.0110 Ausbau Dübel, Klammern und Anker**
Behutsamer Ausbau von Dübeln, Klammern und Ankern aus
den Werkstücken und dem Mauerwerk durch Ausbohren,
Auskratzen oder Ausfräsen;
Lage der Dübel/Klammern/Anker in den Fugenflächen der
Werkstücke;
Querschnitt der Dübel/Klammern/Anker: von 5x5 - 30x30 m
m; Länge der Dübel/Klammern/Anker: von 50 - 500 mm;
Umfassungsmaterial der Dübel/KlammernAnker: Kalk- und/o
der Zementmörtel und/oder Gips und/oder Blei;
Querschnitt, Länge bzw. Tiefe und Umfassungsmaterial
der Dübel/Klammern/Anker derzeit nicht genau bekannt;
Der Ausbau ist erschütterungsarm durchzuführen, die
vorhandenen Dübel-, Klammer- und Ankerlöcher in der
Werkstücken dürfen nicht unsachgemäß aufgeweitet oder
vergrößert werden;
Leistung einschl. Reinigung der Löcher in den Werkstück
en nach Ausbau der Dübel/Klammern;
Die Lage und Länge sowie der Querschnitt der
ausgebauten Dübel/Klammern/Anker ist in einer
Kartierung zu erfassen;
Die ausgebauten Dübel/Klammern/Anker sind dem AG nach A
ufforderung gesammelt zu übergeben, ansonsten
kostenneutral zu entsorgen;

Abrechnung je ausgebautem Gesamtteil
Dübel/Klammer/Anker
Menge: 30,000 St

**02.08.0120 Einbau neuer Dübel und Anker**
Herstellen und Einbauen von neuen Dübeln und Ankern
entsprechend der ausgebauten Dübel und Anker der
Vorposition;

Material der neuen Dübel/Anker: Edelstahl
(Werkstoff-Nr. 1.4571 nach DIN 17440);
Oberfläche: rauh bzw. mit Kerbungen/Gewinde;
Querschnitt: rund, D bis 12 mm;
Länge: bis 30 cm;

Einkleben der Dübel/Anker mit Epoxidharz (Akepox 5010
oder vergleichbares Material);

Angebotenes Fabrikat: ......................

Abnahme von Kleberesten, Nachreinigung Bearbeitungsbere
ich;

Abrechnung nach Stück Dübel/Anker
Menge: 20,000 St

**02.08.0130 Einbau neuer Klammern**
Herstellen und Einbauen von neuen Klammern entsprechend
der ausgebauten Klammern;

Material der neuen Klammern Edelstahl (Werkstoff-Nr.
1.4571 nach DIN 17440);
Oberfläche: gebürstet oder gestrahlt;
Querschnitt: rechteckig 20 x 10 mm;
Klammerform: beidseitig rechtwinklige Abkantung;
Klammerlänge gesamt: bis 300 mm, Klammersteglänge bis
220 mm, Schenkellänge bis 40 mm;

Herstellen Klammertaschen und ggf. Klammerkanal im
Werkstück, passend zur Klammer;
Verklammerungsort vorzugsweise Stoß- oder Lagerfuge,
ggf. auch Werkstückrückseite;
Die Klammer muss oberflächenbündig versenkt sein;
Einkleben der Klammer mit Epoxidharz
(Remmers Bauharz 100, Akepox 5010 oder vergleichbares
Material);

Angebotenes Material: ................................

Abnahme von Kleberesten, Nachreinigung
Bearbeitungsbereich;

Abrechnung nach Stück Klammer
Menge: 10,000 St

**02.08.0140 Ausbau Altergänzungen, Größe bis 250 cm²**
Behutsamer Ausbau von schadhaften Altergänzungen und
Altkittungen aus den Sansteinbauteilen;
Altergänzungen und Altkittungen in Ausbrüchen und
Fehlstellen sowie in Riss- und Bruchfugen aus Kalk-
oder Zementmörtel, ggf. auch aus Kunststoffmörtel oder
Naturstein;
Leistung einschließlich Nachreinigung des
Ausarbeitungsbereichs;

Größe der Ergänzungen bis ca. 250,0 cm²;

Abrechnung nach Stück Ergänzung
Menge: 100,000 St

**02.08.0150 Ausbau Altergänzungen, Größe bis 500 cm²**
Behutsamer Ausbau von Altergänzungen und Altkittungen
wie Vorposition,
jedoch Größe der Ergänzungen bis ca. 500,0 cm²;

Abrechnung nach Stück Ergänzung
Menge: 50,000 St

**02.08.0160 Verpressen Risse und Brüche, Breite bis 5 mm**
Verpressen von Rissen und Brüchen in eingebauten
Werkstücken zur statischen Sicherung der Werkstücke;

Verpressmaterial: dünnflüssiger Epoxidharzkleber
(Remmers Bauharz Viscasid 100 oder vergleichbares
Material);

Angebotenes Material: ......................

Risse ausräumen und mit Druckluft und/oder Wasser
reinigen;
Abdichten bzw. Verdämmen der Risse mit Heißkleber,
Kautschuk oder vergleichbarem Material;
Einsetzen und Befestigen von Kanülen oder Packern, je
nach Rissbreite ggf. Herstellen von Bohrungen;
Die Rissflanken sind gegen Verunreinigungen und
Verfärbungen durch die Abdichtung oder den
Injektionskleber unbedingt zu schützen (keine Rand-
oder Hofbildungen)Injektion des Verpressmaterials über
Spritzen/Packer bis zur vollständiger Verfüllung des
Risses;
Verpressung der Werkstücke von unten nach oben;
Zu beachten: Es muss davon ausgegangen werden, dass
nicht alle eingebauten Werkstücke rückseitig
vollflächig mit dem Mauerwerk verbunden sind und
zwischen Werkstückund Mauerwerk Hohlräume bestehen
können;
Es ist unbedingt zu vermeiden, dass der
Injektionskleber in die Hohlräume eindringt, sich über
diese verteiltund an anderer Stelle wieder an die
Sichtfläche tritt;
Der Verbrauch an Injektionskleber je Verpressung ist
genaustens zu kontrollieren, die Verpressung ist bei
Verdacht auf das Durchsickern/Durchlaufen des Klebers
abzubrechen;
Nach erfolgter Aushärtung des Verpressmaterials Abnahme
der Packer und der Verdämmung und Nachreinigung des
Bearbeitungsbereichs, Auskratzen Kleberreste und
Reinigung Rissflanken in ausreichender Tiefe für
anschließendeRisskittung;
Risskittung über gesonderte Position;
Feine Haarrisse mit Rissbreiten unter 0,1 mm sind nicht
zu bearbeiten; Das Aufweiten von Rissen ist untersagt;

Abrechnung in m nach aufsummierten Einzellängen Riss
Menge: 20,000 m

**02.08.0170 Verkleben Risse und Brüche, Breite bis 10 mm**
Verkleben von Rissen und Brüchen in eingebauten
Werkstücken zur statischen Sicherung der Werkstücke;

Klebematerial: pastöser Epoxidharzkleber (Akepox 5010
oder vergleichbares Material);

Angebotenes Material: ...............................

Risse ausräumen und mit Druckluft und/oder Wasser reini
gen;
Herstellen von Einfüllbohrungen im Riss
(erschütterungsfrei), Bohrdurchmesser ca. 5 mm,
Bohrtiefe bis ca. 6 cm, je Meter ca. 8-10 Stück
Bohrungen;
Einpressen des Klebers in den Riss punktuell über die
Bohrungen und linear im gesamten Rissverlauf;
Die Rissflanken und die Marmorsichtflächen sind gegen
Verunreinigungen und Verfärbungen durch den Kleber
unbedingt zu schützen (keine Rand- oder Hofbildungen)
Nach erfolgter Aushärtung des Klebers Nachreinigung des
Bearbeitungsbereichs, Auskratzen Kleberreste und
Reinigung Rissflanken in ausreichender Tiefe für
anschließende Risskittung;
Risskittung über gesonderte Position;
Feine Haarrisse mit Rissbreiten unter 0,1 mm sind nicht
zu bearbeiten; Das Aufweiten von Rissen ist untersagt;

Abrechnung in m nach aufsummierten Einzellängen Riss
Menge: 30,000 m

**02.08.0180 Vernadeln Risse und Brüche, Nadeldurchmesser 4-6 mm**
Herstellen von Vernadelungen bei Rissen und Brüchen in
eingebauten Werkstücken zur zusätzlichen statischen
Sicherung der Werkstücke, bei denen eine ausreichende
Stabilisierung durch Klebungen/Injektionen nicht zu
erwarten ist;

Bohrlochdurchmesser:  bis 8,0 mm;
Bohrlochtiefe:  bis 20,0 cm;
Herstellung Bohrloch im Sandstein erschütterungsfrei;
Durchmesser Nadel:  4-6 mm;
Länge Nadel:  bis 18,0 cm;
Nadelmaterial:  GFK (Glasfaser/Epoxidharz), nach
Erfordernis auch Edelstahl (Werkstoff-Nr. 1.4571 nach
DIN 17440);
Nadeloberfläche:  rauh bzw. mit Kerbungen/Gewinde;
Einkleben der Nadeln mit mineralischem Steinkleber
(Remmers Marmorkleber, PCI-FT, Jahn M 30 oder
vergleichbares Material)

Angebotenes Material: ......................

oder in Ausnahmefällen und nach Abstimmung
mit AG mit Epoxidharz (Akepox 5010 oder vergleichbares
Material);

Angebotenes Material: .................................

Nadelende:  ca. 1-2 cm unter Werkstückoberfläche;
Verschluss Bohrloch über gesonderte Position;

Abrechnung nach Stück Nadel
Menge: 50,000 St

**02.08.0190 Vernadeln Risse und Brüche, Nadeldurchmesser 8-12 mm**
Herstellen von weiteren Vernadelungen wie in der
Vorposition beschrieben, jedoch:

Bohrlochdurchmesser: bis 14,0 mm;
Bohrlochtiefe:  bis 40,0 cm;
Herstellung Bohrloch im Marmor erschütterungsfrei;
Durchmesser Nadel: 8-12 mm;
Länge Nadel:  bis 38,0 cm;

Abrechnung nach Stück Nadel
Menge: 30,000 St

**02.08.0200 Ansetzen/Verkleben Bruchstücke**
Ansetzen und Verkleben von gelösten Bruchstücken;

Reinigung und Vorbereitung der Ansatzflächen;
Ansetzen und punktuelle Verklebung der Bruchstücke mit
Epoxidharzkleber (Akepox 5010 oder gleichwertiges
Material); Eine Verdickung der Ansatzfläche durch die
Kleberschicht ist zu vermeiden;
Die Flanken der Ansatzflächen sind ggf. vor der
Verklebung gegen Verunreinigung durch den Kleber zu
schützen (Cyclydodekan, Klucel, Kautschuk oder
vergleichbares Material),

Angebotenes Material: ..................

ein Austreten des Klebers auf die Marmorsichtflächen
ist unbedingt zu vermeiden;
Kittung der Klebefuge über gesonderte Position;
Eventuell erforderliche zusätzliche Verdübelungen über
gesonderte Position;

Größe der Bruchstücke bis 100,0 cm²;

Abrechnung nach Stück angesetztes Teil
Menge: 30,000 St

**02.08.0210 Verdübeln Bruchstücke, Dübel bis 6 mm**
Herstellen von Verdübelungen bei Bruchstücken der
Vorpositionen, bei denen aufgrund eines ungünstigen
Verhältnisses zwischen Klebefuge und Teilgröße und
-geometrie eine ausreichende Stabilität durch eine
Verklebung nicht zu erwarten ist;

Herstellung der Verdübelungen nur nach Abstimmung mit A
G/Bauleitung;

Bohrlochdurchmesser:  bis 8 mm;
Tiefe je Ansatzfläche:  bis 5,0 cm;
Durchmesser Dübel:  bis 6 mm;
Gesamtlänge Dübel:  bis 8,0 cm;
Dübelmaterial:  GFK (Glasfaser/Epoxidharz), nach Erfor
dernis  auch Edelstahl (Werkstoff-Nr. 1.4571 nach DI
N  17440);
Dübeloberfläche:  rauh bzw. mit Kerbungen/Gewinde;
Einkleben der Dübel mit mineralischem Steinkleber
(Remmers Marmorkleber, PCI-FT oder
vergleichbaresMaterial)

Angebotenes Material: ..........................

oder in Ausnahmefällen und nach Abstimmung mit AG mit E
poxidharz (Akepox 5010 oder vergleichbares Material);

Angebotenes Material: .........................

Abrechnung je Stück Verdübelung
Menge: 15,000 St

**02.08.0220 Herstellen Rechteckvierung, Größe bis 100 cmü**
Herstellen, Liefern und Einbauen von Rechteckvierungen
gemäß Vorbemerkungen und analog zum Muster;

Vierungsmaterial gemäß Bestand bzw. Musterplatten
Neumaterial, in Farbe und Struktur passend zum
umgebenden Originalmaterial;
Sichtflächen überwiegend eben, vereinzelt auch leicht
gebogen bzw. einfach abgewinkelt,
Vierungskanten geradlinig und in der Regel
rechtwinklig;
Verklebung mit mineralischem Kleber ("Remmers
Natursteinkleber", "PCI-FT" oder
gleichwertigesMaterial);

Angebotenes Material: .................................

Materialkosten Sandstein über gesonderte Position;
Oberflächenanpassung/-bearbeitung über gesonderte
Position;

Größe der Vierung bis 100,0 cm2

Abrechnung nach Stück Vierung
Menge: 10,000 St

**02.08.0230 Herstellung Rechteckvierung, Größe bis 250 cmü**
Herstellen, Liefern und Einbauen von Rechteckvierung
wie in der Vorposition beschrieben, jedoch
Größe 126,0 - 250 cm2;

Abrechnung nach Stück Vierung
Menge: 5,000 St

**02.08.0240 Herstellung Rechteckvierung, Größe bis 500 cmü**
Herstellen, Liefern und Einbauen von Rechteckvierung
wie in der Vorposition beschrieben, jedoch
Größe 251,0 - 500,0 cm2;

Abrechnung nach Stück Vierung
Menge: 2,000 St

**02.08.0250 Herstellung Rechteckvierung, Größe bis 1000 cmü**
Herstellen, Liefern und Einbauen von Rechteckvierung
wie in der Vorposition beschrieben, jedoch
Größe 501,0 - 1000,0 cm2;

Abrechnung nach Stück Vierung
Menge: 3,000 St

**02.08.0260 Herstellung Rechteckvierung, Größe bis 2000 cm2**
Herstellen, Liefern und Einbauen von Rechteckvierung wie in der Vorposition beschrieben, jedoch
Größe 1001,0 - 2000,0 cm2;

Abrechnung nach Stück Vierung
Menge: 2,000 St

**02.08.0270 Zulage Profilausbildung Rechteckvierung**
Zulage zu Rechteckvierungen der Vorpositionen für die
Ausbildung eines einfachen Profils (Viertelkehle,
Radiusca. 5 cm) in der Vierung;
Zulage für alle Größenklassen;

Abrechnung in aufsummierten Einzellängen der
Profilierung
Menge: 1,000 m

**02.08.0280 Herstellung Inlayvierung, Größe bis 25 cm²**
Herstellen, Liefern und Einbauen von Inlayvierungen
gemäß Vorbemerkungen und Muster;
Sichtflächen überwiegend eben, vereinzelt auch leicht
gebogen bzw. einfach abgewinkelt,
Verklebung Inlayvierung: mineralischer Kleber
("RemmersNatursteinkleberr", "PCI-FT" oder
gleichwertiges Material);

Angebotenes Material: ..........................

Oberflächenanpassung/-bearbeitung über gesonderte
Position;
Materialkosten Sandstein über gesonderte Position;
Vierungsmaterial gemäß Bestand bzw. Musterplatten, in
Farbe und Struktur passend zum umgebenden
Originalmaterial;
Vierungsdicke ca. 2,0 - 4,0 cm;
Größe der Vierung bis 25,0 cm²;
Abrechnung nach Stück Vierung
Menge: 25,000 St

**02.08.0290 Herstellung Inlayvierung, Größe bis 50 cm²**
Herstellen, Liefern und Einbauen von Inlayvierung wie
in der Vorposition beschrieben, jedoch
Größe 26,0 - 50,0 cm²;

Abrechnung nach Stück Vierung
Menge: 20,000 St

**02.08.0300 Herstellung Inlayvierung, Größe bis 100 cm²**
Herstellen, Liefern und Einbauen von Inlayvierung wie
in der Vorposition beschrieben, jedoch
Größe 51,0 - 100,0 cm²;

Abrechnung nach Stück Vierung
Menge: 15,000 St

**02.08.0310 Herstellung Inlayvierung, Größe bis 150 cm²**
Herstellen, Liefern und Einbauen von Inlayvierung wie
in der Vorposition beschrieben, jedoch
Größe 101,0 - 150,0 cm²;

Abrechnung nach Stück Vierung
Menge: 12,000 St

**02.08.0320 Herstellung Inlayvierung, Größe bis 200 cm²**
Herstellen, Liefern und Einbauen von Inlayvierung wie
in der Vorposition beschrieben, jedoch
Größe 151,0 - 200,0 cm²;

Abrechnung nach Stück Vierung
Menge: 10,000 St

**02.08.0330 Herstellung Inlayvierung, Größe bis 250 cm²**
Herstellen, Liefern und Einbauen von Inlayvierung wie
in der Vorposition beschrieben, jedoch
Größe 201,0 - 250,0 cm²;

Abrechnung nach Stück Vierung
Menge: 4,000 St

**02.08.0340 Herstellung Inlayvierung, Größe bis 500 cm²**
Herstellen, Liefern und Einbauen von Inlayvierung wie
in der Vorposition beschrieben, jedoch
Größe 251,0 - 500,0 cm²;

Abrechnung nach Stück Vierung
Menge: 4,000 St

**02.08.0350 Zulage Profilausbildung Inlayvierung**
Zulage zu Inlayvierungen der Vorpositionen für die
Ausbildung eines einfachen Profils (Viertelkehle,
Radius ca. 5 cm) in der Vierung;
Zulage für alle Größenklassen;

Abrechnung in aufsummierten Einzellängen der
Profilierung
Menge: 5,000 St

**02.08.0360 Kittungen Risse, Brüche**
Herstellen von Kittungen an Riss- und Bruchfugen;
Ausführung gem. freigegebenem Muster Kittungen;

Fugenverschluss oberflächenbündig und nicht ausgekehlt
oder gewölbt;
Fugenverläufe der Riss- und Bruchfugen geradlinig oder
polygonal sowie glatt oder einfach profiliert oder
abgewinkelt;
Fugenbreiten bis 10,0 mm;
Das Aufweiten von Fugen ist untersagt,

Abrechnung in aufsummierten Einzellängen
Menge: 45,000 m

**02.08.0370 Kittungen Fehlstellen, bis 25 cm²**
Herstellen von Kittungen an Ausbrüchen und Fehlstellen;
Ausführung gem. freigegebenem Muster Kittungen;

Oberfläche der Kittungen eben bzw. gebogen
Ausführung der Kittungen oberflächenbündig und nicht
ausgehöhlt oder gewölbt;
Formverlauf der Kanten der Ausbrüche und Fehlstellen
geradlinig oder polygonal sowie ggf. einfach
abgewinkelt;

Größe der Kittungen bis 25,0 cm²;
Abrechnung nach Stück Kittung
Menge: 50,000 St

**02.08.0380 Kittungen Fehlstellen, 26 bis 50 cm²**
Herstellen von Kittungen wie in der Vorposition
beschrieben, jedoch
Größe 26,0 - 50,0 cm²;
Abrechnung nach Stück Kittung
Menge: 30,000 St

**02.08.0390 Kittungen Fehlstellen, 51 bis 100 cm²**
Herstellen von Kittungen wie in der Vorposition
beschrieben, jedoch
Größe 51,0 - 100,0 cm²;
Abrechnung nach Stück Kittung
Menge: 20,000 St

**02.08.0400 Schleifen Sichtflächen**
Stufenweises Überschleifen der Sichtflächen
einschließlich der Vierungen und Kittungen mit
geringstmöglichem Materialabtrag;
Endgültiger Schleifgrad: feinst geschliffen, C 200,
Ausführung nass, manuell und/oder maschinell;

Es ist unbedingt ein gleichmäßiges Schleifbild zu
erzielen, Schleifspuren dürfen nicht sichtbar sein;

Abrechnung nach Fläche Sandstein in m²
Menge: 30,000 m²

**02.08.0410 Scharrieren Sichtflächen**
Stufenweises Scharrieren der Sichtflächen Sandstein
einschließlich der Vierungen und Kittungen mit
geringstmöglichem Materialabtrag;
Ausführung mittels Scharriereisen, manuell;

Es ist unbedingt ein gleichmäßige Oberfläche zu
erzielen, Ansetzspuren dürfen nicht sichtbar sein;

Abrechnung nach Fläche Sandstein in m²
Menge: 10,000 m²

**02.08.0420 Bossieren Sichtflächen**
Stufenweises Bossieren der Sichtflächen Sandstein
einschließlich der Vierungen und Kittungen mit
geringstmöglichem Materialabtrag;
Ausführung mittels Bossiereisen, manuell;

Es ist unbedingt ein gleichmäßige Oberfläche zu
erzielen, Ansetzspuren dürfen nicht sichtbar sein;

Abrechnung nach Fläche Sandstein in m²
Menge: 5,000 m²

**02.08.0430 Retuschen bis 100 cm²**
Herstellen von Retuschen auf Sichtflächen der neu
eingebrachten Materialien;

Retusche zur optischen Integration der Neumaterialien
und zur Erzielung eines ästetisch homogenen
Gesamteindrucks der Natursteinoberflächen;

Retuschematerial Acrylharzlösung und Pigmente;

Größe je Einzelfläche bis 100,0 cm² bei flächigen
Retuschen (Fehlstellkittungen, Vierungen) bzw. bis zu
50,0 cm Länge bei streckenartigen Retuschen
(Risskittungen, Fugen);

Ausführung nur im Bedarfsfall und nur nach Abstimmung
mit AG;

Abrechnung je Stück Einzelfläche bzw. Einzellänge
Menge: 3,000 St

**02.08.0440 Lieferung Sandstein**
Beschaffung von Sandstein,
Material entsprechend den Ergebnissen der
Musterplatten;
Beschaffung als Platten oder Werkstücke
unterschiedlicher Größe, geeignet für die Herstellung
von Rechteck- und Inlayvierungen;

Abrechnung nach Volumen in aufsummierten Einzelmengen
Menge: 1,000 m3

**02.08.0450 Herstellen Rechteckvierung, Größe bis 100 cmü**
Herstellen, Liefern und Einbauen von Rechteckvierungen
gemäß Vorbemerkungen und analog zum Muster;

Vierungsmaterial gemäß Bestand bzw. Musterplatten
Neumaterial, in Farbe und Struktur passend zum
umgebenden Originalmaterial;
Sichtflächen überwiegend eben, vereinzelt auch leicht
gebogen bzw. einfach abgewinkelt,
Vierungskanten geradlinig und in der Regel
rechtwinklig;
Verklebung mit mineralischem Kleber ("Remmers
Natursteinkleber", "PCI-FT" oder
gleichwertigesMaterial);

Angebotenes Material: .........................

Materialkosten Granit über gesonderte Position;
Oberflächenanpassung/-bearbeitung über gesonderte Posit
ion;

Größe der Vierung bis 100,0 cm2

Abrechnung nach Stück Vierung
Menge: 3,000 St

**02.08.0460 Herstellung Rechteckvierung, Größe bis 250 cmü**
Herstellen, Liefern und Einbauen von Rechteckvierung
wie in der Vorposition beschrieben, jedoch
Größe 126,0 - 250 cm2;

Abrechnung nach Stück Vierung
Menge: 4,000 St

**02.08.0470 Herstellung Rechteckvierung, Größe bis 500 cmü**
Herstellen, Liefern und Einbauen von Rechteckvierung
wie in der Vorposition beschrieben, jedoch
Größe 251,0 - 500,0 cm2;

Abrechnung nach Stück Vierung
Menge: 2,000 St

**02.08.0480 Herstellung Rechteckvierung, Größe bis 1000 cmü**
Herstellen, Liefern und Einbauen von Rechteckvierung
wie in der Vorposition beschrieben, jedoch
Größe 501,0 - 1000,0 cm2;

Abrechnung nach Stück Vierung
Menge: 2,000 St

**02.08.0490 Herstellung Rechteckvierung, Größe bis 2000 cmü**
Herstellen, Liefern und Einbauen von Rechteckvierung
wie in der Vorposition beschrieben, jedoch
Größe 1001,0 - 2000,0 cm2;

Abrechnung nach Stück Vierung
Menge: 2,000 St

**02.08.0500 Zulage Profilausbildung Rechteckvierung**
Zulage zu Rechteckvierungen der Vorpositionen für die
Ausbildung eines einfachen Profils (Viertelkehle,
Radiusca. 5 cm) in der Vierung;
Zulage für alle Größenklassen;

Abrechnung in aufsummierten Einzellängen der
Profilierung
Menge: 0,800 m

**02.08.0510 Herstellung Inlayvierung, Größe bis 25 cm²**
Herstellen, Liefern und Einbauen von Inlayvierungen
gemäß Vorbemerkungen und Muster;
Sichtflächen überwiegend eben, vereinzelt auch leicht
gebogen bzw. einfach abgewinkelt,
Verklebung Inlayvierung: mineralischer Kleber
("RemmersNatursteinkleberr", "PCI-FT" oder
gleichwertiges Material);

Angebotenes Material: ...................

Oberflächenanpassung/-bearbeitung über gesonderte
Position;
Materialkosten Granit über gesonderte Position;
Vierungsmaterial gemäß Bestand bzw. Musterplatten, in
Farbe und Struktur passend zum umgebenden
Originalmaterial;
Vierungsdicke ca. 2,0 - 4,0 cm;
Größe der Vierung bis 25,0 cm²;
Abrechnung nach Stück Vierung
Menge: 7,000 St

**02.08.0520 Herstellung Inlayvierung, Größe bis 50 cm²**
Herstellen, Liefern und Einbauen von Inlayvierung wie
in der Vorposition beschrieben, jedoch
Größe 26,0 - 50,0 cm²;

Abrechnung nach Stück Vierung
Menge: 8,000 St

**02.08.0530 Herstellung Inlayvierung, Größe bis 100 cm²**
Herstellen, Liefern und Einbauen von Inlayvierung wie
in der Vorposition beschrieben, jedoch
Größe 51,0 - 100,0 cm²;

Abrechnung nach Stück Vierung
Menge: 8,000 St

**02.08.0540 Herstellung Inlayvierung, Größe bis 150 cm²**
Herstellen, Liefern und Einbauen von Inlayvierung wie
in der Vorposition beschrieben, jedoch
Größe 101,0 - 150,0 cm²;

Abrechnung nach Stück Vierung
Menge: 4,000 St

**02.08.0550 Herstellung Inlayvierung, Größe bis 200 cm²**
Herstellen, Liefern und Einbauen von Inlayvierung wie
in der Vorposition beschrieben, jedoch
Größe 151,0 - 200,0 cm²;

Abrechnung nach Stück Vierung
Menge: 3,000 St

**02.08.0560 Herstellung Inlayvierung, Größe bis 250 cm²**
Herstellen, Liefern und Einbauen von Inlayvierung wie
in der Vorposition beschrieben, jedoch
Größe 201,0 - 250,0 cm²;

Abrechnung nach Stück Vierung
Menge: 2,000 St

**02.08.0570 Herstellung Inlayvierung, Größe bis 500 cm²**
Herstellen, Liefern und Einbauen von Inlayvierung wie
in der Vorposition beschrieben, jedoch
Größe 251,0 - 500,0 cm²;

Abrechnung nach Stück Vierung
Menge: 1,000 St

**02.08.0580 Zulage Profilausbildung Inlayvierung**
Zulage zu Inlayvierungen der Vorpositionen für die
Ausbildung eines einfachen Profils (Viertelkehle,
Radius ca. 5 cm) in der Vierung;
Zulage für alle Größenklassen;

Abrechnung in aufsummierten Einzellängen der
Profilierung
Menge: 3,000 St

**02.08.0590 Stocken Sichtflächen**
Stufenweises Stocken der Sichtflächen Granit
einschließlich der Vierungen und Kittungen mit
geringstmöglichem Materialabtrag;
Ausführung mittels Stockhammer/ Stockeisen, manuell
und/oder maschinell;

Es ist unbedingt ein gleichmäßige Oberfläche zu
erzielen, Ansetzspuren dürfen nicht sichtbar sein;

Abrechnung nach Fläche Granit in m²
Menge: 3,000 m²

**02.08.0600 Lieferung Granit**
Beschaffung von Sandstein,
Material entsprechend den Ergebnissen der
Musterplatten;
Beschaffung als Platten oder Werkstücke
unterschiedlicher Größe, geeignet für die Herstellung
von Rechteck- und Inlayvierungen;

Abrechnung nach Volumen in aufsummierten Einzelmengen
Menge: 0,200 m3

#### Titel 02.09 Klempnerarbeiten

**02.09.0010 Fensterbankverblechung Kupfer, ST, L = 1,50**
Liefern und einbauen von Fensterbankverblechungen ST
nach Bestand, aus Kupfer, Inkl. seitlicher Anarbeitung
an profilierte Gewände (Putzprofil) sowie Anschluss an
Fensterblendrahmen.
Inkl. Trennschicht aus diffusionsoffener Schalungsbahn.
Die spreiz- und druckfreie Befestigung der
Vorstoßbleche darf nur mit eingeklebten
Innengewindehülsen erfolgen.

Material:  Kupfer, halbhart, walzblank
Materialstärke: 0,6 mm
Länge:  150 cm,
Zuschnitt:  450 mm
Falze:  4 Stück
Untergrund: Sandstein, Putz

Die Geometrie und Befestigung der Verblechung inkl. der
Tropfkanten ist gemäß Bestand auszubilden.Ausführung
nach Bemusterung und Freigabe durch AG.
Menge: 9,000 St

**02.09.0020 Fensterbankverblechung Kupfer, EG, L = 2,20**
Liefern und einbauen von Fensterbankverblechungen EG
nach Bestand, aus Kupfer, Inkl. seitlicher Anarbeitung
an profilierte Gewände (Putzprofil) sowie Anschluss an
Fensterblendrahmen.
Inkl. Trennschicht aus diffusionsoffener Schalungsbahn.
Die spreiz- und druckfreie Befestigung der
Vorstoßbleche darf nur mit eingeklebten
Innengewindehülsen erfolgen.
Inkl. Ausarbeitung der Verkröpften Ecken

Material:  Kupfer, halbhart, walzblank
Materialstärke: 0,6 mm
Länge:  220 cm,
Zuschnitt:  520 mm
Falze:  4 Stück
Untergrund: Sandstein, Putz

Die Geometrie und Befestigung der Verblechung inkl. der
Tropfkanten ist gemäß Bestand auszubilden.Ausführung
nach Bemusterung und Freigabe durch AG.
Menge: 9,000 St

**02.09.0030 Gesimsabdeckung Kupfer, 1.OG**
Liefern und einbauen von Gesimsabdeckungen 1.OG nach
Bestand, aus Kupfer, Tropfkanten als Dreikant und
Trennschicht, Inkl. Trennschicht aus diffusionsoffener
Schalungsbahn.
Die spreiz- und druckfreie Befestigung der
Vorstoßbleche darf nur mit eingeklebten
Innengewindehülsen erfolgen.

Material:  Kupfer, halbhart, walzblank
Materialstärke: 0,6 mm
Zuschnitt:  500
Falze:  3 Stück
Untergrund: Sandstein, Putz

Die Geometrie und Befestigung der Verblechung inkl. der
Tropfkanten ist gemäß Bestand auszubilden.Ausführung
nach Bemusterung und Freigabe durch AG.
Menge: 36,000 m

**02.09.0040 Fensterbankverblechung Kufper, 1.OG, L = 1,70**
Liefern und einbauen von Fensterbankverblechungen 1.OG
nach Bestand, aus Kupfer, Inkl. seitlicher Anarbeitung
an profilierte Gewände (Putzprofil) sowie Anschluss an
Fensterblendrahmen.
Inkl. Trennschicht aus diffusionsoffener Schalungsbahn.
Die spreiz- und druckfreie Befestigung der
Vorstoßbleche darf nur mit eingeklebten
Innengewindehülsen erfolgen.
Inkl. Ausarbeitung der Verkröften Ecken

Material:  Kupfer, halbhart, walzblank
Materialstärke: 0,6 mm
Länge:  170 cm,
Zuschnitt:  520 mm
Falze:  4 Stück
Untergrund: Sandstein, Putz

Die Geometrie und Befestigung der Verblechung inkl. der
Tropfkanten ist gemäß Bestand auszubilden.Ausführung
nach Bemusterung und Freigabe durch AG.
Menge: 10,000 St

**02.09.0050 Geschwungene Fensterverdachung 1.OG, L = 1,90**
Liefern und einbauen von mehrteiligen
Fensterverdachungen 1.OG, geschwungene Ausführung nach
Bestand, aus Kupfer, Inkl. Anarbeitung Putzanschluss.
Inkl. Trennschicht aus diffusionsoffener Schalungsbahn.
Die spreiz- und druckfreie Befestigung der Vorstoßblech
e darf nur mit eingeklebten Innengewindehülsen
erfolgen.
Inkl. Ausarbeitung der Verkröpften Ecken, Schlußsteine
Inkl. eventueller Dehner etc.

Material:  Kupfer, halbhart, walzblank
Materialstärke: 0,6 mm
Länge:  190 cm,
Zuschnitt:  600 mm
Falze:  4 Stück
Untergrund: Sandstein, Putz

Die Geometrie und Befestigung der Verblechung inkl. der
Tropfkanten ist gemäß Bestand auszubilden.Ausführung
nach Bemusterung und Freigabe durch AG.
Menge: 3,000 St

**02.09.0060 Fensterverdachung 1.OG, L = 1,90**
Liefern und einbauen von mehrteiligen
Fensterverdachungen 1.OG, Ausführung nach
Bestand, aus Kupfer, Inkl. Anarbeitung Putzanschluss.
Inkl. Trennschicht aus diffusionsoffener Schalungsbahn.
Die spreiz- und druckfreie Befestigung der Vorstoßblech
e darf nur mit eingeklebten Innengewindehülsen
erfolgen.
Inkl. Ausarbeitung der Verkröpften Ecken, Schlußsteine
Inkl. eventueller Dehner etc.

Material:  Kupfer, halbhart, walzblank
Materialstärke: 0,6 mm
Länge:  190 cm,
Zuschnitt:  600 mm
Falze:  4 Stück
Untergrund: Sandstein, Putz

Die Geometrie und Befestigung der Verblechung inkl. der
Tropfkanten ist gemäß Bestand auszubilden.Ausführung
nach Bemusterung und Freigabe durch AG.
Menge: 7,000 St

**02.09.0070 Fensterbankverblechung Kupfer, 2.OG, L = 1,70**
Liefern und einbauen von Fensterbankverblechungen 1.OG
nach Bestand, aus Kupfer, Inkl. seitlicher Anarbeitung
an profilierte Gewände (Putzprofil) sowie Anschluss an
Fensterblendrahmen.
Inkl. Trennschicht aus diffusionsoffener Schalungsbahn.
Die spreiz- und druckfreie Befestigung der
Vorstoßbleche darf nur mit eingeklebten
Innengewindehülsen erfolgen.
Inkl. Ausarbeitung der Verkröften Ecken

Material:  Kupfer, halbhart, walzblank
Materialstärke: 0,6 mm
Länge:  170 cm,
Zuschnitt:  520 mm
Falze:  4 Stück
Untergrund: Sandstein, Putz

Die Geometrie und Befestigung der Verblechung inkl. der
Tropfkanten ist gemäß Bestand auszubilden.Ausführung
nach Bemusterung und Freigabe durch AG.
Menge: 1,000 St

**02.09.0080 Fensterbankverblechung Kupfer, 2.OG, L = 1,60**
Liefern und einbauen von mehrteiligen Fensterbankverble
chungen 2.OG (drei Einzelfenster) gerundete Ausführung
nach Bestand, aus Kupfer, Inkl. seitlicher Anarbeitung
an profilierte Gewände (Putzprofil) sowie Anschluss an
Fensterblendrahmen.
Inkl. Trennschicht aus diffusionsoffener Schalungsbahn.
Die spreiz- und druckfreie Befestigung der
Vorstoßbleche darf nur mit eingeklebten
Innengewindehülsen erfolgen.
Inkl. Ausarbeitung der Verkröpften Ecken.
Inkl. eventueller Dehner etc.

Material:  Kupfer, halbhart, walzblank
Materialstärke: 0,6 mm
Länge:  160 cm,
Zuschnitt:  520 mm
Falze:  4 Stück
Untergrund: Sandstein, Putz

Die Geometrie und Befestigung der Verblechung inkl. der
Tropfkanten ist gemäß Bestand auszubilden.Ausführung
nach Bemusterung und Freigabe durch AG.
Menge: 9,000 St

**02.09.0090 Abdeckung Architravgesims, DG**
Liefern und einbauen von Abdeckung Architravgesims DG
nach Bestand, aus Kupfer, Tropfkanten als Dreikant und
Trennschicht, Inkl. Trennschicht aus diffusionsoffener
Schalungsbahn.
Die spreiz- und druckfreie Befestigung der
Vorstoßbleche darf nur mit eingeklebten
Innengewindehülsen erfolgen.

Material:  Kupfer, halbhart, walzblank
Materialstärke: 0,6 mm
Zuschnitt:  350
Falze:  3 Stück
Untergrund: Sandstein, Putz

Die Geometrie und Befestigung der Verblechung inkl. der
Tropfkanten ist gemäß Bestand auszubilden.Ausführung
nach Bemusterung und Freigabe durch AG.
Menge: 36,000 m

**02.09.0100 Ecken, Kanten, Totläufe Gesimsabdeckungen**
Zulage für den Mehraufwand für die Ausarbeitunge von
Ecken/ Kanten/ Totläufe in den Gesimsabdeckungen
Menge: 40,000 St

**02.09.0110 Dehner Gesimsabdeckungen**
Herstellung von Dehnern in den Gesimsabdeckungen zum
Abbau der therm. bedingten Längenänderungen, Ausführung
als Kappendehner

Material:  Kupfer
Dicke:  0,6 mm
Menge: 8,000 St

**02.09.0120 PU Fuge**
Dauerelastische Verfugung der Dehnungsfugen an
Betonwerk-steinelementen bzw. Anschlfugen an
Verblechungen

- Reinigung der Fugenflanken
- Primern der Fugen
- Eventuell Montage von Quellschläuche
- Verfüllen der Fuge
- Absanden der Oberfläche mittels Quarzsand

Fugenfarbe:  ocker/beige
mittlere Breite:  1,0 cm
mittlere Tiefe:  2,0 cm
Material:  PU SikaFlex
Menge: 105,000 m

#### Titel 02.10 Malerarbeiten

**02.10.0010 Abklebearbeiten Fenster-/Türöffnungen**
Schutz von Fenster, Türen mittels Folie mit
UV-beständigem Klebeband scharf abkleben und
vollflächig mit Folieschützen, nach Abschluß der
Arbeiten demontieren und abtransportieren
Menge: 15,000 m²

**02.10.0020 Abkleben von Verblechungen**
Schutz von Verblechungen mittels Folie mit
UV-beständigem Klebeband scharf abkleben und
vollflächig mit Folieschützen, nach Abschluß der
Arbeiten demontieren und abtransportieren

mittlere Breite:  20,0 cm
Menge: 20,000 m

**02.10.0030 Angleichen Putzflächen bis 0,01m², Glattputz**
Farbliches Angleichen Putzflächen, an senkrechten
Bauteilen der restaurierten Fassade wie folgt:

- Abätzen der Sinterschicht mit KEIM Ätzflüssigkeit
- mehrmaliges Nachspülen mit Wasser
- Grundbeschichtung aus KEIM GRANITAL
- Schlussbeschichtung aus Dispersionssilikatlasur,
wasserbasiert, lösemittelfrei, halbtransparent,
hellgetönt, aus KEIM DESIGN Lasur o.glw.

Angebotenes Fabrikat: ........................

Untergrund:  Putzmörtel PIIa
Oberfläche:  glatt
Größe:  bis 0,01 m²
Menge: 25,000 St

**02.10.0040 Angleichen Putzflächen bis 0,01m², Struktur/Stuck**
Farbliches Angleichen Putzflächen, an senkrechten
Bauteilen der restaurierten Fassade wie folgt:

- Abätzen der Sinterschicht mit KEIM Ätzflüssigkeit
- mehrmaliges Nachspülen mit Wasser
- Grundbeschichtung aus KEIM GRANITAL
- Schlussbeschichtung aus Dispersionssilikatlasur,
wasserbasiert, lösemittelfrei, halbtransparent,
hellgetönt,
aus KEIM DESIGN Lasur o.glw.

Angebotenes Fabrikat: ........................

Untergrund:  Putzmörtel PIIa
Oberfläche:  Stuckelemente und Strukturputz
Größe:  bis 0,01 m²
Menge: 25,000 St

**02.10.0050 Angleichen Putzflächen 0,01-0,1m², Glattputz**
Farbliches Angleichen Putzflächen, an senkrechten
Bauteilen der restaurierten Fassade wie folgt:

- Abätzen der Sinterschicht mit KEIM Ätzflüssigkeit
- mehrmaliges Nachspülen mit Wasser
- Grundbeschichtung aus KEIM GRANITAL
- Schlussbeschichtung aus Dispersionssilikatlasur,
wasserbasiert, lösemittelfrei, halbtransparent,
hellgetönt,
aus KEIM DESIGN Lasur o.glw.

Angebotenes Fabrikat: ........................

Untergrund:  Putzmörtel PIIa
Oberfläche:  glatt
Größe:  0,01 - 0,1 m²
Menge: 15,000 St

**02.10.0060 Angleichen Putzflächen 0,01-0,1m², Struktur/Stuck**
Farbliches Angleichen Putzflächen, an senkrechten
Bauteilen der restaurierten Fassade wie folgt:

- Abätzen der Sinterschicht mit KEIM Ätzflüssigkeit
- mehrmaliges Nachspülen mit Wasser
- Grundbeschichtung aus KEIM GRANITAL
- Schlussbeschichtung aus Dispersionssilikatlasur,
wasserbasiert, lösemittelfrei, halbtransparent,
hellgetönt,
aus KEIM DESIGN Lasur o.glw.

Angebotenes Fabrikat: ........................

Untergrund:  Putzmörtel PIIa
Oberfläche:  Stuckelemente und Strukturputz
Größe:  0,01 -0,1 m²
Menge: 15,000 St

**02.10.0070 Angleichen Putzflächen 0,1-1,0m², Glattputz**
Farbliches Angleichen Putzflächen, an senkrechten
Bauteilen der restaurierten Fassade wie folgt:

- Abätzen der Sinterschicht mit KEIM Ätzflüssigkeit
- mehrmaliges Nachspülen mit Wasser
- Grundbeschichtung aus KEIM GRANITAL
- Schlussbeschichtung aus Dispersionssilikatlasur,
wasserbasiert, lösemittelfrei, halbtransparent,
hellgetönt,
aus KEIM DESIGN Lasur o.glw.

Angebotenes Fabrikat: ........................

Untergrund:  Putzmörtel PIIa
Oberfläche:  glatt
Größe:  0,1 -1,0 m²
Menge: 5,000 St

**02.10.0080 Angleichen Putzflächen 0,1-1,0m², Struktur/Stuck**
Farbliches Angleichen Putzflächen, an senkrechten
Bauteilen der restaurierten Fassade wie folgt:

- Abätzen der Sinterschicht mit KEIM Ätzflüssigkeit
- mehrmaliges Nachspülen mit Wasser
- Grundbeschichtung aus KEIM GRANITAL
- Schlussbeschichtung aus Dispersionssilikatlasur,
wasserbasiert, lösemittelfrei, halbtransparent,
hellgetönt,
aus KEIM DESIGN Lasur o.glw.

Angebotenes Fabrikat: ........................

Untergrund:  Putzmörtel PIIa
Oberfläche:  Stuckelemente und Strukturputz
Größe:  0,1 - 1,0 m²
Menge: 5,000 St

**02.10.0090 Angleichen Putzflächen 1,0-2,5m², Glattputz**
Farbliches Angleichen Putzflächen, an senkrechten
Bauteilen der restaurierten Fassade wie folgt:

- Abätzen der Sinterschicht mit KEIM Ätzflüssigkeit
- mehrmaliges Nachspülen mit Wasser
- Grundbeschichtung aus KEIM GRANITAL
- Schlussbeschichtung aus Dispersionssilikatlasur,
wasserbasiert, lösemittelfrei, halbtransparent,
hellgetönt,
aus KEIM DESIGN Lasur o.glw.

Angebotenes Fabrikat: ........................

Untergrund:  Putzmörtel PIIa
Oberfläche:  glatt
Größe:  1,0 - 2,5 m²
Menge: 3,000 St

**02.10.0100 Angleichen Putzflächen 1,0-2,5m², Struktur/Stuck**
Farbliches Angleichen Putzflächen, an senkrechten
Bauteilen der restaurierten Fassade wie folgt:

- Abätzen der Sinterschicht mit KEIM Ätzflüssigkeit
- mehrmaliges Nachspülen mit Wasser
- Grundbeschichtung aus KEIM GRANITAL
- Schlussbeschichtung aus Dispersionssilikatlasur,
wasserbasiert, lösemittelfrei, halbtransparent,
hellgetönt,
aus KEIM DESIGN Lasur o.glw.

Angebotenes Fabrikat: ........................

Untergrund:  Putzmörtel PIIa
Oberfläche:  Stuckelemente und Strukturputz
Größe:  1,0 - 2,5 m²
Menge: 3,000 St

**02.10.0110 Angleichen Risse bis 5 mm**
Farbliches Angleichen restaurierte Risse, an
senkrechten Bauteilen der restaurierten Fassade wie
folgt:

- Abätzen der Sinterschicht mit KEIM Ätzflüssigkeit
- mehrmaliges Nachspülen mit Wasser
- Grundbeschichtung aus KEIM GRANITAL
- Schlussbeschichtung aus Dispersionssilikatlasur,
wasserbasiert, lösemittelfrei, halbtransparent,
hellgetönt,
aus KEIM DESIGN Lasur o.glw.

Angebotenes Fabrikat: ........................

Untergrund:  Putzmörtel PIIa
Oberfläche:  Stuckelemente, Strukturputz, Glattputz
Breite:  bis 5 mm
Menge: 13,000 m

**02.10.0120 Angleichen Risse 5 - 60 mm**
Farbliches Angleichen restaurierte Risse, an
senkrechten Bauteilen der restaurierten Fassade wie
folgt:

- Abätzen der Sinterschicht mit KEIM Ätzflüssigkeit
- mehrmaliges Nachspülen mit Wasser
- Grundbeschichtung aus KEIM GRANITAL
- Schlussbeschichtung aus Dispersionssilikatlasur,
wasserbasiert, lösemittelfrei, halbtransparent,
hellgetönt,
aus KEIM DESIGN Lasur o.glw.

Angebotenes Fabrikat: ........................

Untergrund:  Putzmörtel PIIa
Oberfläche:  Stuckelemente, Strukturputz, Glattputz
Breite:  5 - 60 mm
Menge: 8,000 m

**02.10.0130 Angleichen Gesimse Abwicklung bis 50,0 cm**
Farbliches Angleichen überarbeitete Gesimse, an
senkrechten Bauteilen der restaurierten Fassade wie
folgt:

- Abätzen der Sinterschicht mit KEIM Ätzflüssigkeit
- mehrmaliges Nachspülen mit Wasser
- Grundbeschichtung aus KEIM GRANITAL
- Schlussbeschichtung aus Dispersionssilikatlasur,
wasserbasiert, lösemittelfrei, halbtransparent,
hellgetönt,
aus KEIM DESIGN Lasur o.glw.

Angebotenes Fabrikat: ........................

Untergrund:  Putzmörtel PIIa
Oberfläche:  Stuckelemente
Abwicklung:  bis 50 cm
Menge: 4,000 m

**02.10.0140 Angleichen Strukturputz**
Farbliches Angleichen Strukturputz EG/OG, an
senkrechten Bauteilen der restaurierten Fassade wie
folgt:

- Abätzen der Sinterschicht mit KEIM Ätzflüssigkeit
- mehrmaliges Nachspülen mit Wasser
- Grundbeschichtung aus KEIM GRANITAL
- Schlussbeschichtung aus Dispersionssilikatlasur,
wasserbasiert, lösemittelfrei, halbtransparent,
hellgetönt,
aus KEIM DESIGN Lasur o.glw.

Angebotenes Fabrikat: ........................

Untergrund:  Putzmörtel PIIa
Oberfläche:  Strukturputz/ Bossenputz (Rustika)
Menge: 40,000 m²

**02.10.0150 Schlußbeschichtung Lasur**
Schlussbeschichtung an Wand, außen, Schlussbeschichtung
aus Dispersionssilikatlasur, wasserbasiert,
lösemittelfrei, halbtransparent, hellgetönt, aus KEIM
DESIGN Lasur o.glw.

Angebotenes Fabrikat: ........................

Material:  Putzmörtel PIIb
Untergrund: Glattputz, Strukturputz, Stuck
Menge: 85,000 m²

**02.10.0160 Zulage für Laibungen**
Zulage für den Mehraufwand Anstrich der Laibungen
Menge: 5,000 m

#### Titel 02.11 Stundenlohnarbeiten

**02.11.0010 Stundenlohn Meister**
Stundenlohnarbeiten Meister für nicht aufgeführte
Leistungen, nach Anweisung Arbeitgeber/ Bauleitung,
Abrechnung erfolgt über bestätigte Bautagesberichte,
zzgl. Material
Menge: 2,000 h

**02.11.0020 Stundenlohn Facharbeiter**
Stundenlohnarbeiten Facharbeiter für nicht aufgeführte
Leistungen, nach Anweisung Arbeitgeber/ Bauleitung,
Abrechnung erfolgt über bestätigte Bautagesberichte,
zzgl. Material
Menge: 5,000 h

**02.11.0030 Stundenlohn Bauhelfer**
Stundenlohnarbeiten Bauhelfer für nicht aufgeführte
Leistungen, nach Anweisung Arbeitgeber/ Bauleitung,
Abrechnung erfolgt über bestätigte Bautagesberichte,
zzgl. Material
Menge: 5,000 h

**02.11.0040 Stundenlohn Restaurator**
Stundenlohnarbeiten Restaurator für nicht aufgeführte
Leistungen, nach Anweisung Arbeitgeber/ Bauleitung,
Abrechnung erfolgt über bestätigte Bautagesberichte,
zzgl.Material
Menge: 5,000 h
